# KA Steinbusch, Erneuerung der Energieverteilung/ Heizung
Angebotsaufforderung (GAEB DA XML 3.3, DA83)
Projekt: P590-24
Währung: EUR
Angebotsdatum: 05.11.2021
Ende der Zuschlagsfrist: 06.12.2021
Abgabeort: IB Bösl, Dresdener Str. 10, 52068 Aachen
Ausführungsbeginn: 29.11.2021
Ausführungsende: 01.04.2022
Auftraggeber: Wasserverband Eifel-Rur, Eisenbahnstraße 5, 52353 Düren
Ausführungsort: Erneuerung der Energieverteilung/ Heizun, Kläranlage Steinbusch, Klinkheider Str.
Erstellt mit: BUILDUP, BUILDUP v30.1.0.0, 03.06.2026

## 001 Heizungsinstallationsarbeiten nach DIN 18380
Datum: 03.06.2026

### 1 Heizungsinstallationsarbeiten nach DIN 18380

*Hinweis: 1. Allgemeine Vorbemerkungen*
Die Ausschreibungsunterlagen können unverbindlich auf Wunsch auch im GAEB Austauschformat D83 versendet werden.

Die Beschreibungen der einzelnen Leistungen des Leistungsverzeichnisses sind teilweise dem Standardleistungsbuch für Bauwesen (StlB) entnommen.

Fabrikat / Typ und technische Daten in den Beschreibungen des Leistungs-Verzeichnisses sind vom Bieter auszufüllen. Wird kein Fabrikat /Typ eingetragen, so gilt das ausgeschriebene Fabrikat/Typ als anerkannt.

Sofern nichts anderes beschrieben ist, verstehen sich die Leistungen als liefern und montieren, einschließlich aller für die vollständige Funktionserfüllung erforderlichen Nebenleistungen. Teile, die nur montiert werden sollen sind extra gekennzeichnet.

Der Auftragnehmer (AN) hat sich vor Ausführung der Arbeiten über die örtlichen Gegebenheiten, insbesondere die Lage von Leitungen, Kabeln, Rohre, Kanälen u. ä. beim Auftraggeber (AG) zu unterrichten.

Bei Schweißarbeiten, ist grundsätzlich der Brandverhütung, im höchsten Maße Rechnung zutragen. Der Auftragnehmer hat für die Zeit der Montagen und Inbetriebnahmen einen Sicherheitsbeauftragten zu benennen.

Insgemeinkosten:
Die Insgemeinkosten (z.B. Fracht- Reise-, Werkzeuge-, Leitern, einfache Arbeitsplattformen, Hebezeuge, An- u. Abfuhr frei Baustelle, Lohnnebenkosten, Anfertigung von Montageplänen, Beaufsichtigung der Arbeiten, Druckprobe, Abnahme und Probelauf und dergl.) sind in den Einheitspreisen der Einzelleistungen einzurechnen.

*Hinweis: 2. Anlagenbeschreibung*
Bei dem vorliegenden Leistungsverzeichnis handelt es sich um die Heizungs-  Installationsarbeiten zur Teil- Sanierung der Wärme- Erzeugung und Verteilungen in der Kläranlage Herzogenrath- Steinbusch. Der Wasserverband Eifel- Rur ist Betreiber der Kläranlage.

Die Wärmeversorgung wird über einen neuen Niedertemperatur- Heizkessel mit einer Nennwärmeleistung von 310 kW sichergestellt. Es kommt ein Zweigas- Gebläsebrenner für die Energieträger Klärgas und Flüssiggas zur Ausführung. Der Flüssiggastank wird bauseits aufgestellt. Hieran ist anzubinden.

Ein bauseitig vorhandenes BHKW ist heizseitig über den neu errichteten Pufferspeicher einzubinden.

Die Wärmeverteilung in der Heizzentrale wird erneuert und erweitert. Die Versorgungsleitungen des Gebäudes werden hieran angeschlossen.

Das Heizungssystem ist mit allen erforderlichen Sicherheitseinrichtungen anzubieten.

Der Berechnung liegt ein Temperaturgefälle von:

stat.Heizflächen:  80/60°C

Die Versorgungsleitungen werden in Stahlrohr, geschweißt, bzw. Kupferrohr gepresst ausgeführt.

Die Aufhängungen der Rohre müssen mittels Rohrschellen mit Gummieinlage und Pendel erfolgen. Soweit erforderlich, sind stabile Halterungen und Konsolen aus Formstahl (nach Angabe der Bauleitung) vorzusehen. Wanddurchführungen sind mittels Schutzrohr und Füllung ( Mineralwolle Brandklasse A1- F90 - schalldämmend) auszustatten.

Alle Wand- u. Deckendurchbrüche, sofern nicht in den Schlitzplänen aufgeführt sind durch den Auftragnehmer selbst vorzunehmen. Alle Rohrdurchführungen sind nach der Rohrmontage entsprechend den Vorschriften wieder zu verschließen.

HINWEISE
========
Im Rahmen des Auftragsschreibens werden Reglungen getroffen, die eine fristgerechte Fertigstellung der Arbeiten sicherstellen. Der AN hat dem AG rechtzeitig und eigenverantwortlich bauseitig notwendige Arbeiten mit entsprechendem Vorlauf anzuzeigen.

Alle im Leistungsverzeichnis aufgeführten Positionen sind als funktionsfähige Anlage zu liefern und montieren.

*Hinweis: 3. Vorbemerkungen des Bauherrn*
ARBEITSZEITEN
Die Arbeiten können in der Regel in der Zeit von montags bis donnerstags zwischen 7:00 Uhr und 16:00 Uhr, freitags von 7:00 Uhr bis 14:00 Uhr durchgeführt werden. Dies ist bei der Kalkulation zu berücksichtigen und in die entsprechenden Einheitspreise einzukalkulieren.

BAUSTELLENEINRICHTUNG
Der Auftraggeber stellt dem Auftragnehmer auf der Baustelle eine Baustelleneinrichtungsfläche zur Verfügung.
Zur Baustelleneinrichtung gehört auch das Vorhalten von Mannschafts-, Baustoff- und Gerätebuden, Sanitäreinrichtungen gem. BaustV, die erforderliche Beleuchtung der Baustelle einschl. der Verkehrs- und Betriebsflächen sowie Sicherheitseinrichtungen wie Hö-hensicherung und Gaswarngerät.

VER- UND ENTSORGUNGSLEITUNGEN, NETZBETRIEB
Der Auftraggeber stellt dem Auftragnehmer auf der Baustelle einen Strom- und Wasser-anschluss kostenlos zur Verfügung. Strom kann über die zur Verfügung stehenden Steck-dosen abgegriffen werden, Vergleichbares gilt für Wasser. Der AN muss geeignete/geprüfte Verlängerungsschläuche und -kabel mitführen.
Auf der Baustelle anfallendes Abwasser (WC, Waschwasser usw.) kann auf dem Gelände ordnungsgemäß und fachgerecht beseitigt werden.
Den Weisungen der Vertreter der Betriebsleitung und der BL ist unbedingt Folge zu leisten.

WINTER- UND HOCHWASSERSCHUTZ
Der AN hat ohne besondere Aufforderung und Vergütung alle erforderlichen Maßnahmen zum Schutz seiner Leistungen gegen Winter- und Hochwasserschäden (Schnee und Eis o. ä.) zu treffen. Wasser, Schnee, Eis und dgl. sind - soweit für die Durchführung seiner Arbeiten erforderlich - vom AN ohne besondere Vergütung zu entfernen.
Der AN haftet für alle aus der Nichtbeachtung dieser Vorschriften entstehenden Schäden.

EINSATZ AUSLÄNDISCHER ARBEITSKRÄFTE
Auf der gesamten Baustelle ist eine deutschsprachige Verständigung zu gewährleisten. Beim Einsatz ausländischer Arbeitskräfte müssen an allen Arbeitsbereichen jederzeit Per-sonen anwesend sein, die deutschsprachige Anweisungen, z.B. durch den AG, Berufsge-nossenschaft etc. sofort übersetzen können.

BEWEISSICHERUNG
Vor Beginn der Arbeiten ist vom AN zusammen mit der örtlichen Bauleitung eine Beweis-sicherung der angrenzenden Wege und Bauwerke vorzunehmen und durch eine Fotoreihe zu dokumentieren. Die Aufwendungen sind in die EP der Positionen einzukalkulieren.

ARBEITS- UND GESUNDHEITSSCHUTZ
Bei den Arbeiten sind die einschlägigen Unfallverhütungsvorschriften, insbesondere die DGUV Vorschrift 21 und dazu die DGUV Regel 103-003 und 100-500, die TRBA 220 (Si-cherheit und Gesundheit bei Tätigkeiten in abwassertechnischen Anlagen) sowie die 'Be-triebsordnung für Fremdfirmen' des WVER zu berücksichtigen.
https://wver.de/online-vergabe/
Weiterhin gelten staatliche Regelwerke und Verordnungen (BetrSichV).
Der AN legt innerhalb von 14 Tagen nach Auftragserteilung mindestens unaufgefordert folgende Nachweise vor:
-  einen, mit dem Auftraggeber, abgestimmten Bauzeitenplan
-  Arbeitsanweisung gem. DGUV Regel 103-003
-  Nachweis der Unterweisung des Personals gem. DGUV Vorschrift 21 und DGUV Regel  103-003
-  Gefährdungsbeurteilung
-  Nachweis der Prüfung der persönlichen Schutzausrüstung

Je nach Art und Umfang der Maßnahme sind weitere Unterlagen vorzulegen.
Sind mehrere Firmen an der Arbeitsstelle beschäftigt, sind vom AG zur Vermeidung einer möglichen gegenseitigen Gefährdung die Maßnahmen entsprechend BaustellV zu koordi-nieren und ein 'Koordinator' zu bestellen. Die erforderliche Zuarbeit hat durch den AN zu erfolgen und ist einzukalkulieren.
In Ergänzung zur VOB gelten nachfolgende Vorschriften, die einzuhalten und einzuprei-sen sind:
-  Die Sicherheitsregeln für Abwasserbehandlungen -Bau und Ausführung- (DGUV  Vorschrift 21, DGUV Regel 103-003, DGUV Regel 103-007, DIN EN 12255-10).

BAUABLAUF UND FRISTEN
Der Montage/Demontageablauf muss sich nach dem Baufortschritt richten. Mit der Bearbeitung muss sofort nach Auftragsvergabe begonnen werden. Mehrfache Anreisen sind zwingend erforderlich und in die Einheitspreise einzukalkulieren.

GERÜSTSTELLUNG
Für alle Arbeiten sind die erforderlichen Schutz- und Baugerüste, sofern sie nicht explizit ausgewiesen sind, in die Einheitspreise der einzelnen Positionen einzukalkulieren.
Die Montagehöhen betragen bis zu 5 m.
Bei Errichtung von Baugerüsten sind die gültigen Sicherheits- und Rechtsvorschriften zu (u.a. DGUV Information 201-011) zu beachten. Vor Nutzung ist das Gerüst durch eine be-fähigte Person freizugeben und die Freigabe zu kennzeichnen.

ENDREINIGUNG
Die Endreinigung der Baustelle in Bezug auf die hier ausgeschriebenen Leistungen mit ordnungsgemäßer und fachgerechter Entsorgung sämtlicher angefallener Abfälle fällt in den Leistungsumfang des AN und wird nicht gesondert vergütet.

ABFALLENTSORGUNG
Es ist davon auszugehen, dass nur nicht-gefährliche Abfälle anfallen. Sollten wider Erwar-ten gefährliche Abfälle anfallen, so ist der AG unverzüglich zu informieren und die Entsor-gung mit ihm abzustimmen. Evtl. erforderliche Entsorgungsnachweise und Begleitscheine werden durch den AG erstellt.
Gemäß GewAbfV sind anfallende Bau- und Abbruchabfälle mit einem Volumen von mehr als 10 m³ in getrennten Fraktionen zu sammeln, zu befördern und zu entsorgen. Die Erfül-lung dieser Pflichten ist ordnungsgemäß zu dokumentieren. Das Abweichen von der Ge-trenntsammlungspflicht ist darzulegen. Die Abfälle sind in diesem Fall einer geeigneten Vorbehandlungs- bzw. Aufbereitungsanlage zuzuführen.

*Hinweis: 4. Technische Vertragsbedigungen des Bauherrn*
ALLGEMEINES

PRÜFUNG DER VORH. BAUAUSFÜHRUNG BZW. BAUPLÄNE
Der Auftragnehmer ist verpflichtet, die vorhandene Bauausführung bzw. die Baupläne da-raufhin zu prüfen, dass die vorgesehenen Öffnungen, Durchbrüche, Schlitze usw. ausrei-chend sind. Er ist gehalten, auf die bereits vorhandene bauliche Ausführung Rücksicht zu nehmen, um Stemmarbeiten zu vermeiden. Soweit nachträgliche Durchbrüche und Lei-tungsschlitze hergestellt werden müssen, hat dies unter weitgehender Schonung des Mauerwerks bzw. Betons zu erfolgen.

LIEFERUNG VON SCHLITZ- UND DURCHBRUCHPLÄNEN
Für Bauteile hat der Auftragnehmer rechtzeitig Schlitz- und Durchbruchpläne zu liefern. Alle nicht angegebenen, aber benötigten Durchbrüche gehen zu Lasten des Auftragneh-mers.
Nach Auftragserteilung sind die Schlitz- und Durchbruchpläne dem Auftraggeber in 2-facher Ausfertigung zur Genehmigung vorzulegen.

MONTAGEHÖHE FÜR SCHALTER UND TASTER
Die Montagehöhe für Schalter und Taster beträgt 1,10 m über OKFF. Bei Kombination gilt diese Höhe über dem obersten Schalter.

EICHUNG DER INSTRUMENTE
Alle Instrumente und Messeinrichtungen sind betriebsfertig zu kalibrieren und die Nach-weise bei der Abnahme vorzulegen.

FRACHT- UND TRANSPORTVERSICHERUNG
Alle Positionen des Leistungsverzeichnisses umfassen neben der Lieferung der ausge-schriebenen Leistungen ebenfalls die Fracht inkl. Maut aller Teile einschließlich Trans-portversicherung frei Verwendungsstelle, also einschließlich dem Auf- und Abladen und Einbringen in das Bauwerk; einschließlich Verpackung und deren Rücknahme, so dass dem Auftraggeber keine weiteren Kosten entstehen.

MONTAGE / DEMONTAGE
In die Einheitspreise ist die Montage aller Teile zur Betriebsbereitschaft einschließlich Stellung aller Hilfskräfte und Hilfsgeräte, einschließlich Hebezeug und Krane einzurech-nen, wenn diese Leistungen im LV nicht beschrieben sind.

ZUGÄNGLICHKEIT DER VERSCHLEIßTEILE
Alle einem größeren Verschleiß ausgesetzten Teile sind auswechselbar auszubilden und müssen zur Überwachung, Unterhaltung sowie Reparatur leicht zugänglich sein.

KOMPLETTE BETRIEBSBEREITE EINHEIT
Für sämtliche erforderliche Leistungen ist die komplette betriebsbereite Einheit einschließ-lich evtl. notwendiger Teile, die im Leistungsverzeichnis nicht gesondert beschrieben wur-den, anzubieten. - Hierzu gehören z. B. Entleerungen von Rohrleitungen etc. Spül- und Sperrwasserleitungen, sonstige diverse erforderlichen Kleinleitungen und Kleinarmaturen, die evtl. notwendigen Zusatzeinrichtungen an Maschinen, Aggregaten und Apparaten so-wie elektrische Einrichtungen mit Versorgungsleitungen.

STATISCHE BERECHNUNGEN
Statische Berechnungen für die Ausrüstungsteile sind, soweit erforderlich, vom Auftrag-nehmer durchzuführen und in die Einheitspreise einzukalkulieren.
Eine geprüfte Statik (z.B. für Rohrkonsolen etc.) muss auf Verlangen dem Auftraggeber vorgelegt werden. Die Kosten hierfür sind - sofern nicht gesondert abgefragt - in die Ein-heitspreise einzurechnen.

BETRIEBS- UND FUNKTIONSTÜCHTIGE ANLAGE
Die Anlage ist komplett anzubieten und so auszurüsten, dass sie nach Fertigstellung voll betriebs- und funktionstüchtig ist.

MAßGEBLICHE VORSCHRIFTEN
Für die Konstruktion bzw. Auslegung der Lieferteile sowie für die in diesem Zusammen-hang durchzuführenden Berechnungen gelten die gängigen Normen und zusätzlich die nachfolgend aufgeführten Normen und Vorschriften:
- einschlägige gesetzliche und behördliche Vorschriften
- Schweißfachnachweis nach DIN EN ISO 3834
- Vorschriften für mechanische Fertigungen (AUB)

In Ergänzung zur VOB/C DIN 18382 gelten des Weiteren:
- Das Vorschriftenwerk des VDE in der jeweils gültigen Fassung, insbesondere VDE 0100 und VDE 0105
- DIN EN 62305 (VDE 0185-305) Blitzschutz, DIN 18014:2023-06 Erdungsanlagen.
- Die Sicherheitsregeln für Abwasserbehandlungsanlagen - Bau und Ausführung - (DGUV Vorschrift 23 "Abwassertechnische Anlagen, DGUV Regel 103-003, DIN EN 12255-10) in der jeweils neuesten Ausgabe.
- Die einschlägigen Vorschriften und Verordnungen bezüglich des Ex-Schutzes (Explo-sionsrichtlinien ATEX, DGUV Regel 113-001, Ex-VO, insbesondere VDE 0165 und 0171, BGI 5033).

Sämtliche zutreffenden Unfallverhütungsvorschriften (UVV), insbesondere DGUV Vor-schrift 3, dabei § 4 Abs. 6 in Verbindung mit VDE 0106 Teil 100.
- Sämtliche zutreffenden DIN sowie VDI/VDE-Richtlinien für die Ausführung der Leistun-gen gem. LV.
- Sämtliche Maschinen sind nach Maschinenrichtlinie 2006/42/EG (CE-Kennzeichnung) auszuführen und EVM-Konformität ist zu bescheinigen.
- Betriebssicherheitsverordnung (BetrSichV) und Druckgeräterichtlinie 2014/68/EU für Druckgeräte
- TRLV Lärm 2017 in der jeweils gültigen Fassung, Technische Regeln zur Lärm- und Vibrations-Arbeitsschutzverordnung, s. auch T1: Beurteilung der Gefährdung durch Lärm.
- Sämtliche Vorschriften des WVER für die elektrotechnische Ausrüstung von Anlagen.

WERKSTATT- UND MONTAGEPLÄNE

GRUNDLEGENDES
Vom Auftraggeber können nur bedingt Unterlagen als Grundlage für die Werkstatt- und Montagepläne zur Verfügung gestellt werden. Sämtliche Montage- und Werkstattpläne sind unter Zugrundelegung der Zeichnungen zum Leistungsverzeichnis des Ing.-Büros vom Auftragnehmer zu erstellen. Alle für die Aufstellung relevanten Bauwerksmaße (wie: Lage von vorh. Durchbrüchen, Rohrleitungen, Fundamenten, weitere Bauteile etc.) sind vom AN eigenverantwortlich vor Ort aufzumessen.
Die Kosten für das Aufmaß und das Anfertigen sämtlicher Pläne sind grundsätzlich mit den Einheitspreisen abgegolten, soweit nicht gesonderte diesbezügliche Positionen im Leistungsverzeichnis enthalten sind.
Sämtliche Werkstatt- und Montagepläne sowie Schaltpläne sind vor Ausführung je 2fach in Papierform und zusätzlich digital beim Auftraggeber bzw. dem mit der Bauüberwachung beauftragten Ing.-Büro zur Genehmigung einzureichen.
1 Satz Zeichnungen erhält der Auftragnehmer nach Durchsicht und mit Sichtvermerk ver-sehen zurück.
Auch nach Rückgabe der Zeichnungen an den Auftragnehmer ist die Haftung des Auf-tragnehmers für die technisch einwandfreie und funktionsgerechte Ausführung der Anlage gemäß den allgemein anerkannten Regeln der Technik nicht eingeschränkt.
Alle Betriebsmittel (elektrisch und mechanisch) sind gem. Anlagenkennzeichnungssystem des WVER zu bezeichnen/beschriften und in den R-I Schemata und Funktionsbeschrei-bungen zu benennen.

BESTANDSUNTERLAGEN UND DOKUMENTATION
Sämtliche Werkstatt- und Montagepläne etc. sind im Verlauf der Bauausführung laufend dem aktuellen Stand der Ausführung anzupassen und schrittweise gemäß der tatsächlichen Ausführung der Anlagen zu überarbeiten bzw. zu korrigieren, als Grundlage für die Bestandsunterlagen und zur kompletten Dokumentation der ausgeführten Anlagen.
Nach Ausführung der Anlagen und vor der Abnahme sind genaue, mit der tatsächlichen Ausführung übereinstimmende Bestandsunterlagen, entsprechend sämtlicher Werkstatt- und Montagepläne zu erstellen.
Die kompletten Dokumentations- und Bestandsunterlagen sind drei Wochen vor Abnahme in 2-facher Ausfertigung dem Auftraggeber bzw. dem Ingenieurbüro zur Prüfung zu über-geben.
Die dazugehörigen Zeichnungen und Pläne sind 2-fach als Kopien oder Ausdrucke in DIN A-Format gefaltet und in Aktenordner eingeordnet, mit Inhaltsverzeichnis versehen, jeder Plan mit Leinenlochverstärkerband beklebt, zu übergeben. Weiterhin ist von jeder Zeich-nung bzw. von jedem Plan eine für gebräuchliche CAD-Systeme lesbare Datei auf Daten-träger (CD-ROM oder USB-Stick) einfach zu übergeben, d. h. entweder in dxf-Format (Drawing-Interchange-Format) oder dwg-Format einschl. der Plot-Stil-Tabelle (ctb oder stb-Format) vorzulegen. Zusätzlich sind die Pläne als pdf-File abzulegen.

TECHNISCHE DOKUMENTATION
Die technische Dokumentation ist Bestandteil des Lieferumfangs der Ausschreibung.
Drei Wochen vor Inbetriebnahme ist eine prüffähige Dokumentation vorzulegen. Die Do-kumentation ist vor der Abnahme noch einmal mit dem AG abzustimmen.
Die endgültige und freigegebene Dokumentation ist spätestens 2 Wochen vor der Abnahme in 2-facher Ausfertigung und 1-fach auf Datenträger zu übergeben.
Die endgültige Betriebsbeschreibung muss in ihrer Darstellung übersichtlich und praxisbezogen sein. Das bloße Aufeinanderfügen der Betriebsvorschriften von Unterlieferanten wird nicht akzeptiert.
Der Umfang und Inhalt der endgültigen Dokumentation ist so anzulegen, dass das Be-triebspersonal die gelieferte Anlage einwandfrei, betriebssicher, wirtschaftlich und ent-sprechend den Anforderungen der Hersteller betreiben und warten kann.
Die Betriebsbeschreibung und die Bezeichnung der Anlagenteile muss es gestatten, dass Fehlersuche, Reparaturen und Ersatzteilbestellungen vom Betriebspersonal ohne Schwie-rigkeiten durchgeführt werden können.

Die Einweisung und Schulung des Betriebspersonals erfolgt in 2 separaten Terminen durch den Auftragnehmer. Die Kosten hierfür sind in die Einheitspreise einzukalkulieren, wenn im Leistungsverzeichnis nichts anderes gesagt ist. Bestandteil der Schulung ist die gültige Dokumentation.
Die Betriebsvorschrift muss den Normalbetrieb beschreiben, aber auch alle möglichen in-ternen und externen Betriebsbeeinflussungen und Störungen, Verhaltensmaßregeln und Ersatzmaßnahmen enthalten.
Die Dokumentation ist in deutscher Sprache zu liefern, einschl. der evtl. erforderlichen Übersetzungen bei Lieferung ausländischer Hersteller.
Generell besteht die Dokumentation/Betriebsbeschreibung aus:
- Inhaltsverzeichnis
- 2 Satz max. DIN A3-Kopien
- 1 Stück komplette Dokumentation auf CD-ROM oder DVD in Original- bzw. Quelldatei und als pdf-Datei (z.B. Pflichtenheft als docx- und pdf-Datei).
- 1 Stück CD-ROM oder USB-Stick mit allen Zeichnungen als AUTO-CAD dwg-File und allen Stromlaufplänen etc. hierbei ist E-Plan P78 einzusetzen.
AUTO-CAD-Abweichungen hiervon sind im Einzelfall mit dem Auftraggeber abzustimmen.
Betriebs- und Bedienungsanleitungen, die der Auftragnehmer erstellt, werden auf CD-ROM oder USB-Stick, lesbar für AUTO-CAD, der Dokumentation beigefügt.
Gedruckte Originale von Herstellern und Lieferanten können im Original der Dokumentati-on beigeheftet werden. Der eingebaute Typ ist in den Unterlagen kenntlich zu machen.
Form und Umfang wird vom Auftraggeber für die spezifische Betriebsbeschreibung fest-gelegt (Ordner, fester Einband, beschriftet, mit Inhaltsverzeichnis).
Die vom Auftraggeber vorgegebenen Bezeichnungen und die Erstellung der Anlagenkar-tei sind vom Auftragnehmer zu übernehmen. Die Erstellung der Anlagenkartei ist für die Instandhaltung auszuführen.

Einteilung der Dokumentation/Betriebsbeschreibung (Inhaltsverzeichnis):
Bau- und Ausführungsbeschreibung
Diese Beschreibung muss generell die gesamte technische Spezifikation mit allen definiti-ven Angaben über Maschinentechnik und E- und MSR-Technik (je nach Lieferumfang des Auftragnehmers) enthalten.
Schulungsdokumentation
Für die Schulung des Instandhaltungs- und Wartungspersonals sind allgemeine Beschrei-bung, Verfahrensvorschriften, Betriebsvorschriften, Wartungsvorschriften usw. zum Zeit-punkt der jeweiligen Schulung vor Inbetriebnahme zu übergeben.
Prüf- und Abnahmeunterlagen
Sowohl für alle abnahmepflichtigen wie auch gelieferten Maschineneinrichtungen ist die entsprechende technische Beschreibung zu erstellen. Abnahmepflichtige Einrichtungen sind unter anderem:
- Protokolle nach DGUV Vorschrift 3 (vorm. BGV A3)
- Konformitätserklärung
- Bauartenzulassung
- Festigkeitsberechnungen
- Prüfzertifikate offizieller amtlicher Stellen
- Konstruktionspläne
- Technische Beschreibung
- Herstellungs-, Fabrikationsnummern mit detaillierten Angaben
- Revisionsbücher
- Prüfzertifikate für abnahmepflichtige Einrichtungen
- geprüfte Statik von Behältern und Stahlkonstruktionen
- Schweißnachweise
Betriebstechnische Beschreibung
Diese beinhaltet die gesamte Verfahrensvorschrift, technische Spezifikation, Betriebsan-weisung, Wartungsanweisung, Zusammenstellungszeichnungen, Montageanleitungen, Funktionsschemata sowie das Maschinen- und Revisionsbuch sowie Maschinenkarten im Excel-Format gem. Vorlage auf Datenträger.
3 Monate nach vorläufiger Übernahme ist die Betriebsbeschreibung auf den endgültigen Stand zu bringen, worin sämtliche, während der Montage abgeänderten Ausführungen eingetragen werden müssen. Die Unterlagen sind komplett für den jeweiligen Auftragsteil zu stellen.
Die gesamte Anlagenbeschriftung ist Lieferbestandteil. Alle mit der Betriebsbeschreibung zusammenhängenden und entstehenden Kosten sind in die Einheitspreise einzurechnen, wenn im Leistungsverzeichnis nichts anderes gesagt ist.

Instandhaltungsempfehlungen
Sie müssen enthalten:
Anweisungen für vorbeugende Instandhaltung, unter Angabe von geeigneten Befun-dungskontrollen zur Messung, Feststellung und Beurteilung des Verschleißzustandes so-wie Angaben der geeigneten Intervalle dieser Kontrolle.
Beschreibung der Schmiersysteme nebst Schmieranweisung. Dazu müssen alle Schmier-stellen detailliert bekanntgegeben werden. In Übereinstimmung mit dem Schmierplan ist das entsprechende Schmiermittel an den Schmierstellen durch ein deutliches Schild zu benennen.
Beschreibung der Schaltpläne in Innenschaltung und Fehlersuch-Checkliste für elektri-sche, mess- und regeltechnische, hydraulische und pneumatische Ausrüstungen, soweit diese im Lieferumfang des Auftragnehmers enthalten sind.
Anweisungen für Montage und Demontage der Maschinen/Ausrüstungen, unter Angabe evtl. erforderlicher Spezialwerkzeuge sowie der entsprechenden Gewichte der Maschi-nenteile. Alle Spezial- und Sonderwerkzeuge sind Bestandteil des Lieferumfangs und sind vor der Anlageninbetriebsetzung dem Auftraggeber zu übergeben.
Für Schmier- und Wartungsvorgaben sind DWA-Karteien vollständig zu beschriften (alter-nativ in ein Wartungsprogramm einzugeben).
Ersatzteile/Verschleißteile
Ein Ersatzteilverzeichnis ist dem Angebot beizulegen mit Angaben der ca.-Betriebsstunden oder -Standzeiten.
Eine Liste der Verbrauchsgegenstände und/oder Verschleißteile hat der Aufragnehmer bei der Auftragserteilung, in Abstimmung mit dem Auftraggeber, vorzulegen mit der Anga-be von ca.-Betriebsstunden oder Standzeiten.
Durch Unterlieferanten eingekaufte Teile sind mit der ursprünglichen werkseitigen Be-zeichnung anzugeben. Darüber hinaus sind der Name und die Adresse des Herstellers bekanntzugeben.
Empfehlungen zu Ersatzteillagerungen für einen 2-jährigen Verbrauch von Ersatzteilen, die einer Abnutzung unterworfen sind oder aus anderen Gründen eine begrenzte Lebens-dauer haben (Verschleißteile).
Ersatzteilverzeichnis der Teile, die schon bei der Inbetriebnahme der Anlage vorhanden sein müssen. Dieses Verzeichnis ist so rechtzeitig anzulegen, dass die Ersatzteile vor der Inbetriebnahme im Ersatzteillager des Auftraggebers vorhanden sind.

Werden durch Anlagen- oder Geräteänderungen Änderungen in der Ersatzteilbevorratung notwendig, so verpflichtet sich der Auftragnehmer, dem Auftraggeber ein Rückgaberecht mit Kostenersatz einzuräumen.
Dies gilt für Änderungen, die durch den Auftragnehmer veranlasst werden oder aus der Erfüllung von Garantieleistungen erforderlich werden.

MECHANISCHE ANFORDERUNGEN

BAUTEILGLEICHE AUSFÜHRUNG
Die Maschinen und sonstigen Ausrüstungsteile sind im Hinblick auf eine übersichtliche Wartung und eine nicht zu umfangreiche Lagerhaltung von Ersatzteilen soweit wie mög-lich bauteilgleich auszuführen.
Insbesondere gilt dies für Pumpen und Armaturen (Schieber, Klappen, Rückschlag-klappen).

SCHMIERPUNKTE, ERSTÖL- BZW. FETTFÜLLUNG
Alle Schmierpunkte sind so anzuordnen, dass deren Andienung leicht zugänglich ist. Ge-gebenenfalls erforderliche Verlängerungen zur besseren Andienung sind vorzusehen.
Alle Maschinen sind für die Inbetriebnahme mit Erstöl- bzw. Fettfüllung zu liefern. Alle Ge-lenkteile sind zu schmieren, Öl- und Fettfüllungen mit Korrosionsschutzmittel nach den Empfehlungen der Hersteller.

FABRIKATSSCHILDER
An den Aggregaten sind an gut sichtbarer und zugänglicher Stelle Fabrikatsschilder an-zubringen mit mind. folgenden Angaben:
- Name des Herstellers
- Positionsnummer der Pumpe
- Pumpentyp/Herstellungsjahr
- Werksnummer des Herstellers
- Betriebsfördermenge
- Betriebsförderhöhe
- Nenndrehzahl
Ferner ist an gut sichtbarer Stelle ein Drehrichtungsschild anzubringen. Ein zweites Fabri-katsschild ist dem Betreiber bei Abnahme zu übergeben.
Die Kosten für die Lieferung und Montage der Fabrikatsschilder sind in die EP der Positionen einzukalkulieren.

GETRIEBE
Getriebe sind für maximale Antriebsleistung und Drehzahl zu bemessen.
Die Lager der Getriebe sind für eine rechnerische Lebensdauer von 50.000 Betriebsstunden auszulegen.
Die Getriebe müssen für den Betrieb im Freien ohne Überdachung geeignet sein.
An den Getrieben sind an übersichtlicher Stelle Fabrikatsschilder anzubringen mit mind. folgenden Angaben:
- Name des Herstellers
- Positionsnummer
- Typ/Herstellungsjahr
- Werksnummer des Herstellers
- Unter- bzw. Übersetzungsverhältnis
- Betriebseingangsdrehzahl
- Betriebsdrehzahl
- Getriebenennleistung
Die Kosten für die Lieferung und Montage der Fabrikatsschilder sind in die EP der Positionen einzukalkulieren.

DRUCKBEHÄLTER
Als Druckbehälter gelten alle Behälter, die gemäß Verordnung über Druckbehälter, Druckgasbehälter und Füllanlagen (DruckbehV) als solche eingestuft sind. Sie sind ent-sprechend der Richtlinien gemäß AD 2000 auszulegen! Die Druckbehälterverordnung ist, soweit zutreffend, zu beachten.
Für die Berechnung, Herstellung, sicherheitstechnische Ausrüstung und Prüfung gelten zusätzlich die technischen Regeln Druckbehälter (TRB) in Verbindung mit den darin ge-nannten AD-Merkblättern.
Die vorgeschriebenen Prüfbescheinigungen über die erstmalige Prüfung sind dem Auf-traggeber 2-fach zur Verfügung zu stellen sowie die weiteren Dokumentationsunterlagen für Prüfung vor Inbetriebnahme der ZÜS.
Die Druckbehälter erhalten ein Fabrikschild entsprechend TRB 401. Korrosionsbeständig-keit gegen Einflüsse aus dem Anlagenbetrieb ist zu gewährleisten.

ROHRLEITUNGEN
Rohrleitungen sind so auszuführen, dass sich eine klare und wirtschaftliche Anordnung mit kurzen Verbindungen und wenigen Formstücken ergibt.
Die Rohrleitungen sind unter Berücksichtigung der Farbcodierung zu kennzeichnen mit Angabe der Fließrichtung. Die Kosten sind einzukalkulieren.
Alle Armaturen und Rohrsysteme sind so zu verlegen, dass im Winter ein einwandfreier Betrieb möglich ist.
Wo notwendig, sind Entleerungen an Tiefpunkten von Rohrleitungssystemen anzuordnen. Rohrleitungen und Apparate sind so zu verlegen, dass Apparate und Armaturen aus War-tungsgründen ohne Demontage zugänglich sind.
Außenrohrleitungen sind, soweit möglich, erdverlegt auszuführen.

STÜTZKONSTRUKTIONEN / BEFESTIGUNGEN / ROHRAUFLAGER
Alle auftretenden Belastungen und Schwingungen sind bei der Dimensionierung zu be-rücksichtigen. Die erforderliche Stückzahl und Anordnung der Stützkonstruktionen, Befes-tigungen usw. sind nach Wahl des Auftragnehmers an geeigneter Stelle vorzusehen. Hierbei ist darauf zu achten, dass die gewählte Anordnung der Befestigung bei Montagen bzw. Demontagen von Einbauteilen usw. sowie bei Wartungsarbeiten nicht hinderlich ist.
Die Konstruktionen können im Überwasserbereich nach Vorgaben des Leistungsver-zeichnisses aus ferritischen Stählen, verzinkt oder mit anderem Korrosionsschutz verse-hen oder aus Edelstahl, mindestens Werkstoff-Nr. 1.4301, gefertigt werden. Im Unterwas-serbereich ist Edelstahl, Werkstoff-Nr. 1.4571, verbindlich vorgeschrieben.
Die Rohrleitungsführungen, die Rohrleitungszusammenführungen und die Stütz- und Hal-tekonstruktionen sind so zu wählen, dass keine Schwingungen und störenden Geräusche auftreten können.
Fest- und Loslager sind so anzuordnen, dass die eventuell auftretenden Längenänderun-gen von den Rohrleitungen aufgenommen werden können, ohne Formänderungen oder unzulässige Beanspruchung der Anschlusspunkte und Rohrleitungshalterungen.
Loslager sind mit ausreichenden Gleitunterlagen auszubilden. Für Rohrleitungen DN 200 und größer sind die Loslager zwingend mit einer Gleitflächenkombination aus PTFE-Gleitelement und poliertem Edelstahlblech auszuführen.
Abhängungen, Wandhalter, Befestigungen bzw. Rohrauflagerungen von Rohrleitungen bis einschließlich DN 100 sind in die Rohrleitungspositionen einzukalkulieren. Für größere Dimensionen sind Leistungspositionen im LV vorhanden.

ARMATUREN
Flanschanschlüsse sind generell PN 10 zu bemessen und gebohrt vorzusehen, wenn nicht höhere Druckstufen erforderlich oder im LV verlangt.
Schmutzfänger sind an allen Anschlüssen für Sperrflüssigkeit, hydraulisch oder pneuma-tisch getätigten Geräten vorzusehen.
Alle Rohrsysteme und Armaturen sind angemessen zu befestigen.
Alle Armaturen sind gut bedienbar anzuordnen.

ANSTRICH UND KORROSIONSSCHUTZ
Wenn in den Positionen des Leistungsverzeichnisses kein höherwertiger Korrosions-schutz angegeben ist, ist unbedingt der Korrosionsschutz gem. 3.5.1 und 3.5.2 zu kalku-lieren. Feuerverzinkt gilt als nicht korrosionsbeständig in abwasserberührten Teilen.

TECHNISCHE ANFORDERUNGEN UND MATERIALVORSCHRIFTEN

TECHNISCHE ANFORDERUNGEN
Alle Schrauben müssen metrische Gewinde aufweisen.
Die Wintertauglichkeit der Anlage ist zu gewährleisten.
Bei allen im Freien zu installierenden Anlagenteilen ist in Konstruktion und Materialwahl auf absolute Wintersicherheit zu achten.
Insbesondere bei Kunststoffen ist auf entsprechende Schlagfestigkeit bei niederen Tem-peraturen größter Wert zu legen.
Nur wenn unbedingt notwendig, können bewegliche Teile ins Medium verlegt werden (z. B. Laufräder von Pumpen). Ansonsten sind bewegliche Teile im Unterwasserbereich zu vermeiden.
Alle dem Verschleiß unterliegenden Teile müssen schnell und einfach demontierbar sein (Rechenroste, Abdeckungen usw.).
Alle Auftritte aus Stahlblechen sowie Gitterroste müssen mind. der Rutschfestigkeitsklas-se R12 entsprechen. Nachweise sind vorzulegen und Bestandteil der Dokumentation.
Schraubverbindungen mit dem Bauwerk dürfen nicht einbetoniert werden.

LIEFERUNGEN UND LEISTUNGEN AUSLÄNDISCHER FIRMEN

LIEFERUNG UND LEISTUNG AUSLÄNDISCHER FIRMEN
Lieferungen und Leistungen ausländischer Firmen als Lieferanten oder Subunternehmer des Anbieters sind im Angebot anzuführen. Ausländische Fabrikate und Leistungen müs-sen den Normen in der Bundesrepublik Deutschland, Rechtsvorschriften und sonstigen in Deutschland geltenden Bedingungen und Bestimmungen entsprechen.

PRÜFUNG NACH DEUTSCHEM STANDARD
Liegen darüber keine Bedingungen oder Bestimmungen vor, so ist der Auftragnehmer verpflichtet, die Leistungen und Lieferungen von einer staatlichen bzw. staatlich autorisier-ten Prüfstelle nach deutschem Standard prüfen zu lassen. Die Prüfatteste sind dem Auf-traggeber rechtzeitig vor Baubeginn vorzulegen und in der Dokumentation zu hinterlegen

LIEFER- UND LEISTUNGSUMFANG

SPEZIALWERKZEUG
Zum Lieferumfang gehört alles für die Wartung und für den Betrieb erforderliche Spezial-werkzeug.

KOMPLETTER LIEFERUMFANG
Zum kompletten Lieferumfang gehören neben der Lieferung und Montage u. a.:

DETAILENGINEERING DER GESAMTANLAGEN-KONFIGURATION
-  Überprüfen der genannten Daten und Angaben einschließlich evtl. erforderlichen Aktualisierung bzw. Optimierung
-  Übernahme der Verfahrenstechnik und der Hydraulik
-  Erstellen des Verfahrensschemas sowie der Funktionsbeschreibung der Gesamtanlage  mit allen erforderlichen Angaben zur E- und MSR-Technik
-  Erstellen der Werkstattplanung für die maschinentechnische Ausrüstung und Installati-on  (M 1:100 bzw. 1:50) mit Schnitten und Details sowie, soweit erforderlich, insbesondere  bei Änderungen der Bauteile
-  Teilnahme an Koordinations-, Planungs- und Ausführungsbesprechungen

DER INBETRIEBNAHME DER ANLAGE UND INBETRIEBNAHME
Die Inbetriebnahme erfolgt nach zu vereinbarender Vorabnahme mit der Bauleitung und dem Vertreter des Betriebs, welcher die Anlage im Verfahrensbetrieb übernimmt.
- Trockenlaufprobe
- Drehrichtungsprobe
- Dichtigkeitsprobe etc.
- Inbetriebnahme aller Einzelgeräte
- gründliche Einweisung des Personals über einen Zeitraum von mind. 1 Arbeitstag
- mindestens 14 Tage vor der Inbetriebnahme muss die endgültige Dokumentation vorliegen

Alle hier angeführten Leistungen sowie evtl. zusätzliche Kosten, z. B. infolge zusätzlicher Anfahrten, sind in die jeweilige LV-Position der Leistungsbeschreibung einzurechnen und werden nicht gesondert vergütet.

*Hinweis: 5. Technische Vorbemerkungen*
ALLGEMEINES UND GELTUNGSBEREICH
Zur technischen Ausführung sind alle nach DIN 18299 (ATV) sowie DIN 18380  gültigen Regeln zu beachten. Darüber hinaus gelten alle zum Ausführungszeitpunkt gültigen EN- und DIN-Normen, VDI- und VDE-Richtlinien, DVGW- Vorschriften, Arbeitstättenverordnung (ArbStättV),  technische Regeln für Arbeitsstätten (ASR), Unfallverhütungvorschriften, behördlichen Erlasse und Gesetze sowie die anerkannten Regeln der Technik und Auflagen der Feuerwehr.

STOFFE UND BAUTEILE
Anzubietende Fabrikate Anlagenteile und Materialien sind entspr. den im Leistungsverzeichnis vor- gegebenen Qualitäten und Anforderungen bzw. Typen oder Fabrikate anzubieten. Bezüglich der Gleichwertigkeit  abweichender technischer Spezifikationen gilt VOB Teil A, Paragraph 21, Nr. 2. Soweit in der Leistungsbeschreibung auf technische Spezifikationen, z. B. nationale Normen, mit denen Europäische Normen umgesetzt werden, europäische technische Zulassungen, gemeinsame technische Spezifikationen, internationale Normen, Bezug genommen wird, werden auch den ausdrücklichen Zusatz "oder gleichwertig", immer gleichwertige technische Spezifikationen in Bezug genommen.

Ersatzteilversorgung und Fabrikatswahl
Es sind nur solche Stoffe und Bauteile zu verwenden, bei denen die Lieferbarkeit von Zubehör und Ersatzteilen für die Dauer von 10 Jahren sichergestellt werden kann.

Korrosionsschutz verwendeter Bauteile
Die verwendeten Bauteile müssen ihrem Verwendungszweck entsprechend dauerhaft und korrosionsgeschützt sein. Sofern für Stahlteile nach diesem Leistungsverzeichnis, einschlägigen Normen oder Richtlinien eine bestimmte Art von Korrosionsschutz nicht vorgegeben ist, sind mindestens folgende Anforderungen zu erfüllen: * nach der Ausführung zugängliche Anlagenteile: korrosionsgeschützt nach DIN 18363, verzinkte Oberflächen DIN 18363, nach der Ausführung nicht zugängliche Anlagenteile: korrosionsgeschützt nach DIN 18363, verzinkte Oberflächen DIN 18363. Die Oberflächen sind vor dem Grundanstrich entspr. DIN 18363
Nr. 3.2.3.1.1 vorzubehandeln.

AUSFÜHRUNGSHINWEISE
Unterlagen vom Auftraggeber
Der Auftragnehmer erhält als Grundlage für die Erbringung seiner Leistungen folgende Unterlagen:
- Ausführungszeichnungen Maßstab 1:50
- Schaltschemen
- Berechnungsunterlagen
Diese Unterlagen sind vom Auftragnehmer entspr. DIN 18380 Nr. 3.1.3 und 3.1.4. zu prüfen.

Anzufertigende Unterlagen
Als Grundlage für die Ausführung hat der Auftragnehmer vor Beginn der Montagearbeiten alle Angaben zu machen, die für den reibungslosen Einbau und ordnungsgemäßen Betrieb der Anlage erforderlich sind. Dazu gehört die Erbringung und Abstimmung (mit dem Auftraggeber) der für die Ausführung erforderlichen Montage- und Werkstattplanung auf Grundlage der übergebenen Unterlagen und Berechnungen. Dazu sind anzufertigen und während der Bauphase fortzuschreiben:
- Montagepläne, auch Fließ-, Strang- und Schaltschematas
- Regelschemata mit Angabe der Leistungen, Soll-Werte, Funktionsdarstellung der
  Wirkungsweise der Steuerung und Regelung
- Werkpläne und Werkstattzeichnungen
- Stromlaufpläne, insbesondere Installationspläne mit Verteilerplätzen und
  Stromkreiszeichnungen, Schalt- und Anschlusspläne, Klemmpläne für alle Klemmleisten
- Aufbau- und Ansichtszeichnungen der Konstruktion von Schaltanlagen,  Verteilungen,
  Steuertafeln und Geräten einschl. dem zugehörigen Aufstellplan
- Fundamentpläne
Die genannten Unterlagen müssen mit den anderen Gewerken koordiniert werden und sind vor Beginn der Ausführung dem Auftraggeber zur Einsicht, Prüfung und Freigabe vorzulegen, gefaltet auf DIN A 4.

Bestandsunterlagen
Die Dokumentationsunterlagen sind vom Auftragnehmer zu erstellen und vor der Abnahme in 3-facher Ausfertigung vorzulegen. Anhand der Unterlagen muss auch nicht fachkundig geschultem Personal die korrekte Bedienung und Wartung der Anlagen ermöglicht werden.
Äußere Form:
- Ordner DIN A4, Stehsammler für Zeichnungen >DIN A3 Inhalt:
    - Deckblatt mit den Projektdaten, Namen und Anschriften der Projektbeteiligten
    - Inhaltsübersicht
    - kompletter Satz aller Ausführungszeichnungen mit maßstäblich eingetragenen
  Änderungen
    - Übersichts- und Strangschemata
    - elektrischer Übersichtsschaltplan und Anschlussplan nach DIN EN
  61082-1 und DIN EN 61082-3 (in jeweils gültiger Fassung)
  "Dokumente der Elektrotechnik"
    - Bedienungsanweisungen
    - Gerätebeschreibungen, Diagramme und Kennlinien mit eingetragenen
  Betriebspunkten
    - Anlagen- und Funktionsbeschreibungen mit Hinweisen für eine sichere
  und wirtschaftliche Betriebsweise
    - Stromlauf- und Klemmenanschlusspläne, zusätzlich ein Satz je
  Schaltschrank- Planfach
    - detaillierte Wartungslisten, Ersatzteillisten, Revisions- u.  Schmierpläne
    - Kopien vorgeschriebener Prüfbescheinigungen, Zulassungsbescheide und
  Abnahmeprotokolle
    - Mess- und Einregulierungsprotokolle
    - Spül- und Dichtheitsprüfprotokolle
    - Protokoll über die Einweisung des Wartungs- und Dienstpersonals.

Bestandsunterlagen auf Datenträgern
Zusätzlich sind alle aktualisierten Dokumentationsunterlagen auf  Datenträger in 1 -facher Ausführung dem Auftraggeber zum Zeitpunkt der  Abnahme zu übergeben. Bei der Datenstrukturierung ist folgende CAD-Organisationsstruktur zu berücksichtigen:
- Textdokumente, Tabellen, Berechnungsergebnisse und Bilder sind in
  Office- Datenformaten abzulegen
- CAD- Daten in DXF/DWG- Format

Der Aufbau von Technikzentralen, die Leitungsführungen, gemeinsame Nutzung von Installationsräumen wie Schächte, Durchbrüche, Schlitze,  ist auf Grundlage der vorgegebenen Ausführungspläne mit den Auftragnehmern der anderen Gewerke, insbesondere Heizung, Lüftung und Elektroinstallation abzustimmen. Diese Abstimmung ist vor dem Beginn der einzelnen Montageschritte durchzuführen.

Hinweise zu den Demontagearbeiten
Die Demontagearbeiten beinhalten sämtliche Form- und Verbindungsstücke,  Befestigungs- und Stützkonstruktionen. Vor der Entsorgung sind funktionstüchtige Teile mit dem Auftraggeber zu begutachten und ggf. zu übergeben.

Hinweise zur Schalldämmung
Sofern im Leistungsverzeichnis oder den dazugehörigen Vergabeunterlagen keine höheren Anforderungen gestellt werden, sind die schalltechnischen Anforderungen der DIN-Vorschriften, VDI-Richtlinien und behördlichen Auflagen einzuhalten.

Luftschalldämmung:
Es muss sichergestellt werden, dass die vorhandenen Schalldämmmaße für  Wände, Fußböden und Decken durch die Installationen und Einbauteile des AN nicht gemindert werden.

Körperschalldämmung:
Die technischen Standards zur Verhinderung von Körperschall sind bei allen in Betracht kommenden Bauteilen einzuhalten. Insbesondere bei  Kanal- und Rohrdurchführungen und Befestigungen mit dem Bauwerk sind  geeignete Schallschutzmaßnahmen zu realisieren.

Hinweise zu Luftleitungen und Zubehör
Die Verbindung der Luftleitungen muss entsprechend den jeweiligen Anforderungen luftdicht und stabil sein. Die Luftleitungen sind in regelmäßigen Abständen zu kennzeichnen (Angabe der Luftrichtung sowie Bezeichnung Außen-, Fort-, Zu-, Abluft). Die Lage von Einbauteilen in Luftleitungen, die für Inspektion und Wartungsarbeiten zugänglich sein müssen, muss erkennbar sein, erforderlichenfalls durch Schilder.

Bei Montageunterbrechungen sind zum Schutz vor Verschmutzungen die Kanalöffnungen mit Blech zu verschließen. Wand- und Deckendurchführungen (ohne Brandschutzanforderungen) sind mit Mineralfasermatten zu umwickeln. Bei einer abgestimmten, genehmigten Montageplanung sind alle Änderungen in der Leitungsführung vor der Ausführung mit dem Auftraggeber abzustimmen.

Wärmedämmarbeiten, die nach der Montage von Bauteilen nicht mehr oder nur unter erschwerten Bedingungen ausgeführt werden können, sind vom Auftragnehmer vor diesen Montagen gegen Vergütung entspr. Pos. durchzuführen. Die Montage von Antrieben, Schaltern und Geräten hat so zu erfolgen, dass nach Abschluss der Arbeiten jederzeit ein einwandfreier Zugang und die Bedienbarkeit gegeben sind. Verschleißbauteile müssen im Rahmen von Wartungsarbeiten jederzeit auswechselbar sein.

Schnittstellen zu Fremdgewerken
Schnittstellen zu Fremdgewerken sind mit dem betroffenen Auftragnehmern rechtzeitig abzustimmen. Folgende Punkte sind zu berücksichtigen:

- Die Leistungswerte der anzuschließen- den Geräte, Dimensionierung der Anschlüsse und die  genaue Lage sind nach der Abstimmung in die entsprechenden Montage- und Ausführungszeichnungen aufzunehmen.
- Stellorgane der Regelstrecken von Raumlufttechnischen Anlagen, die in Gewerke eingebaut werden, die nicht zum Auftragsumfang des  Auftragnehmers gehören, sind vom Auftragnehmer zu bemessen und zu liefern. Die Bemessung der Stellorgane der Regelstrecken ist vom Auftragnehmer mit dem betreffenden Gewerk abzustimmen.

Kabelverlegungen für Technikgewerke
Leistungen zur Verlegung der Kabel zwischen den Schaltschränken, den elektrischen Verbrauchern, externen Schalt-, Regel- und Steuergeräten der Klima- und Lüftungsanlagen gehören, sofern nicht anders beschrieben, zum Leistungsumfang der ausführenden Elektrofirma. Der Anschluss der Geräte erfolgt im Regelfall durch die Gerätelieferfirma.  Dazu gehören das Absetzen, Einführen und Anklemmen der herangeführten Kabel an Schaltschrank und externe Geräte.

Hinweise zu Befestigungen
Befestigungen und Aufhängungen sind ausschließlich durch Bohren und unter Verwendung von baurechtlich bzw. bauaufsichtlich zugelassenen, für den Verwendungszweck geeigneten Dübel auszuführen. Die Verwendung von Schussapparaten für Befestigungen ist untersagt. Bohr- und
Dübelarbeiten an sichtbar bleibenden Wand- und Deckenflächen sind sorgfältig auszuführen, sodass keine Beschädigung der Bauelemente auftritt. Dübelbefestigungen an gefliesten Flächen sind zusätzlich mit Reaktionsharz abzudichten.

NEBENLEISTUNGEN
Ergänzend zu den in VOB/C DIN 18380 genannten Leistungen gelten als Nebenleistungen:
Prüfen der übergebenen Pläne auf richtige Anordnung von Durchbrüchen,  Aussparungen, Befestigungen und Unterkonstruktionen.
Vollständiges Entfernen von Verpackungsfolien und Etiketten an montierten Bauteilen vor der Übergabe. Anzeichnen von Durchbrüchen sowie sonstige Angaben für bauseitige Leistungen. Stemm- und Bohrarbeiten für die Befestigung von Halterungen, Konsolen und sonstigen Befestigungskonstruktionen. Schlagen oder Nachschlagen kleinerer Wanddurchbrüche und Schlitze, Bohren von Durchführungen vereinzelter Anschlüsse. Schallschutzmaßnahmen im Rahmen der Vorbemerkungen, sofern diese nicht  separat im Leistungsverzeichnis beschrieben werden.
Reinigen, Ausblasen bzw. Aussaugen von Bauteilen, wie Kanäle, Kabelrinnen oder Verteiler, vor der Inbetriebnahme und Abnahme bzw. Übergabe

*Hinweis: 6. Allgemeine Erläuterungen zur EDV-Anlage*
Das nachfolgende Leistungsverzeichnis wurde mit Hilfe einer EDV-Anlage erstellt. Durch diese Art der Bearbeitung ist folgendes zu beachten:

1.  Bei Positionen mit dem Eintrag 'nur Einh.-Pr.' in der Spalte Gesamtbetrag wird nur der Einheitspreis gefordert.

2.  Der Bieter hat die Möglichkeit gleichwertige Fabrikate anzubieten. Dies ist jedoch nur  möglich mit den genauen Angaben:

  Fabrikationsangaben
  Artikelbezeichnungen
  Technische Daten

3. Die hinter den Massen aufgeführten Kürzel bedeuten:

  Stck bzw. St  =  Stück
  m  =  Meter
  m2  =  Quadratmeter
  m3  =  Kubikmeter
  kg  =  Kilogramm
  Std bzw. h  =  Stunden

#### 1.1 Allgemeines

**1.1.10 Entleeren**
Entleeren
der gesamten bestehenden Anlage,
einschl. aller Heizkreise
für die Arbeiten in der Heizzentrale
und im Gebäude.
Anlagengesamtleistung:  bis 450 kW
Anlagenvolumen:  bis 10 m³
Menge: 1,000 psch

**1.1.20 Durchspuelen und Entlueften**
Anlage nach der Druckprobe entleeren, durchspuelen,
entschlammen einschl. reinigen der Schmutzfaenger,
und fuellen mit aufbereitetem Wasser.
Anlagengesamtleistung:  bis 450 kW
Anlagenvolumen:  bis 10 m³
Menge: 1,000 psch

**1.1.30 Profilstahlkonstruktion, verzinkt**
Für Stütz-, Hänge-, Trag- und Sonderbefestigungen einschl. Befestigungsmaterial.
Die Ausführung gilt nur als Profilkonstruktion, solange sie eindeutig als Mehraufwand erforderlich ist. Die Abrechnung erfolgt mit den Einheitsgewichten der zutreffenden DIN-Normen.
Menge: 150,000 kg

**1.1.40 Bezeichnungsschild**
Bezeichnungsschild
zur Kennzeichnung der Heizkreise, bestehend aus Edelstahl, mit Klarsichtabdeckung für dreizeilige Beschriftung zum Anschrauben an die Wärmedämmung.
Größe: 100 x 50 mm
Farben:  rot für Vorlauf
  blau für Rücklauf
Menge: 16,000 St

**1.1.50 Dokumentations-/ Revisionsunterlagen**
Vom AN sind Revisionsunterlagen zu erstellen.
Die Revisionsunterlagen mit Inhaltsangabe, Bestandssplänen, sowie technische Unterlagen sind mit Ordner 3-fach zu erstellen und 14 Tage vor der Abnahme/ Übergabe der Leistungen dem AG zur Prüfung zu übergeben.
Menge: 1,000 Psch

**1.1.60 Einweisung des Bedienungspersonal**
Einweisung des Bedienungspersonal
und Übergabe der Enddokumentation.
Menge: 1,000 Psch

#### 1.2 Gas- Kessel u. Zubehör

**1.2.10 Gas-Brennwertkessel 310 kW**
Gas-Brennwertkessel 310 kW
Hersteller/Typ

'............................................................................'
(angebotenes Fabrikat)

Gas-/Öl-Brennwertkessel geprüft nach EN 15417.
Der Brennwertkessel kann mit Klärgas, Erdgas E
und LL, Erdgas E(H) und LL nach DVGW Arbeitsblatt
G260 mit Wasserstoffbeimischung bis 100 Vol.-% H2 (der Wasserstoffanteil, mit dem die Kessel-Brenner-
Kombination betrieben werden kann, richtet
sich nach dem freigegebenen Wasserstoffanteil
für den Anbaubrenner), Flüssiggas sowie mit Heizöl EL schwefelarm nach DIN 51603 betrieben werden.

Für Überdruckfeuerung, mit oben liegendem
Feuerraum und unten angeordneter
Kondens- Heizfläche in 3-Zug-Bauweise,

Heizgas- und Wasserführung im Gegenstrom-
Wärmetauscherprinzip. Alle Heizflächen
sowie kondenswasser- und heizgasberührten
Bauteile aus hochwertigem Edelstahl, HT- und NT-Rücklaufstutzen zur hydraulischen Anlagenoptimierung,
schalloptimierte Heizgasführung, belastbare
Kesseldecke, Brennertür wahlweise links oder rechts anschlagbar mit Druckmessöffnung,
Anschlussstutzen für Minimal- Druckwächter n. DIN EN 12828, große Revisions- und Inspektionsöffnung, 80 mm
Wärmeschutz gewebekaschiert sowie lackierter Kesselmantel.

Es gelten die Bedingungen der VDI 2035.
Die Angaben für die geforderte Wasserbeschaffenheit
im beigefügten Betriebsbuch des Kessels bzw. Arbeitsblatt des Herstellers sind zu beachten.
Die Gewährleistung ist gebunden an die Beachtung der Wasserbeschaffenheit.

Der Hersteller gewährt bis zu 10 Jahre Garantie
auf den Kesselblock bei Montage durch eine konzessionierte Fachfirma und alle folgenden Punkte
erfüllt sind:
-  Inbetriebnahme von Kessel, Brenner
  und Regler durch den Hersteller
-  Der Kessel wird während der Garantiezeit
  (max. 10 Jahre) mindestens einmal
  jährlich durch den Hersteller gewartet.
-  Das Füll- und Ergänzungswasser wurde
  aufbereitet (<0,11 Grad dH n. VDI2035)
  unabhängig von der vorliegenden Wasserqualität
  und den Anforderungen gemäß Hersteller
  Das Kessel- und Kreislaufwasser
  ist mindestens härtefrei (<0,11 Grad
  dH nach VDI2035)
-  Der Kessel wird mit vom Hersteller zugelassenen
  Brennerfabrikaten betrieben
-  Die Brenneransteuerung erfolgt über
  die Kesselregelung. Eine Sollwertvorgabe
  (Vorlauftemperatur oder Leistung) durch eine externe  Regelung ist möglich.

EU-RICHTLINIE FÜR ENERGIEEFFIZIENZ
Wärmenennleistung:  283 kW
Teillastwirkungsgrad
gemäß EUVerordnung 813/2013:  ca. 96,8 %
-
Nennleistung
bei 50/30 C:  310,0 kW
bei 80/60 C:  282,8 kW
Norm-Nutzungsgrad (Hs):  bis 98 %
Gewicht:  ca. 700 kg
Abgasanschluss:  DN 200
Abgastemperatur
bei 50/30 C:  ca. 45 C
bei 80/60 C:  ca. 75 C
Heizwasserseit. Durchflusswiderstand
bei delta T von 20 K:  ca. 5 mbar
bei delta T von 10 K:  ca. 20 mbar
Abmessungen
Länge:  bis 2.000 mm
Breite:  bis 1.000 mm
Höhe mit Regelgerät:  bis 1.700 mm
Vorlauf-Kessel:  DN 80
Rücklauf-Kessel 1:  DN 80
Rücklauf-Kessel 2:  DN 65
Sicherheits-Vorlauf:  DN 32
mit Bauartzulassung und CE-Zeichen
Zul. Betriebsüberdruck:  5 bar

für Klärgasbetrieb geeignet
=====================
Zulässiger Schwefelgehalt
im Biogas  max. 0,005 %
Menge: 1,000 St

**1.2.20 Regelgerät**
Regelgerät
Hersteller/Typ

'............................................................................'
(angebotenes Fabrikat)
Modulares, digitales Regelgerät für zuvor genannten Brennwertkessel für professionelle Anwendungen im mittleren und großen Leistungsbereich.

Verwendung als Regelgerät für:
- Kesselanlagen mit Brenneransteuerung für 1-stufige,
  2-stufige mit/ohne Anfahrentlastung sowie modulierende
  Brenner über konventionellen Brennerstecker
- Funktionserweiterungen
- Unterstationen
- Autarke Anwendungen
- Flexible Montage auf dem Kessel, seitlich oder an der
  Wand
- Einfache Wandmontage über hinteres Gehäuseteil
  inkl. Kabelführung und Zugentlastung
- Einfache und schnelle Installation durch großen
  Anschlussraum mit guter Zugänglichkeit
- Mit Funktionsmodulen des Systems über 4 freie
  Modulsteckplätze erweiterbar
- Interne Kommunikation über Datenbus
- Einfache Systemergänzung für bauseitig
  benötigte Komponenten (z.B. Relais)
  über integrierbare Hutschiene möglich

In Grundausstattung bestehend aus:
- Zentralmodul, Netzmodul mit Ein/Aus-
  Schalter und 2 separaten Sicherungskreisen
  (Kessel/Brenner, System) sowie der Brenneransteuerung
  und allen Grundfunktionen
- Bedieneinheit/Controllermodul mit kapazitiver
  Touchbedienung
- Controllermodul mit 2 USB-Anschlüssen, SD-Karten-
  Steckplatz sowie 2 Ethernet-Schnittstellen
- Außentemperaturfühler
- Kesselwassertemperaturfühler
- Brennerkabel 2.Stufe
- Sicherheitstechnische Ausstattung, bauteilgeprüft mit
  einstellbarem elektronischen Sicherheitstemperaturbegrenzer STB99/110 Grad C
- Eingang für Umschaltung der Betriebsbedingungen
  und Brennertyp bei Einsatz von Zweistoffbrennern
- Anschluss Abgassperrklappe
- Schutz der Bedieneinheit in der Bauphase durch einfache
  Entnahme möglich
- Schutzart IP 40
- Kodierte und farblich gekennzeichnete, unverwechselbar
  auf dem jeweiligen Modul angeordnete Anschlussstecker

Grundfunktionen:
- Ansteuerung 1- und 2-stufiger Brenner über Kontakte
  Stufe1, Stufe2
- Ansteuerung modulierender Brenner wahlweise über 3-Pkt-
  Schrittregler, 0-20mA- bzw. 4-20mA-Leistungsführung
  oder 0-10V-Signal
- Sicherstellung spezifischer Betriebsbedingungen
  durch Kesselkreisregelung mit Stellglied und
  bedarfsgerechter Ansteuerung der Kesselkreispumpe
- Leistungsgeführte oder temperaturdifferenzgeregelte
  Drehzahlregelung für die Kesselkreispumpe über 0-10 V-
  Ausgang
- Regelung eines Heizkreises mit/ohne Stellglied und
  Heizkreispumpe mit der Anschlussmöglichkeit einer
  Fernbedienung
- Ansteuerung einer Zubringerpumpe
- Zubringerkreis mit  Mischer
- Regelung eines Warmwasserkreises mit
  Speicherladepumpe und Zirkulationspumpe
- Tägliche Thermische Desinfektion des Warmwasserkreises
  möglich
- Automatische Anpassung der Absenktemperatur gemäß
  DIN EN 12831 für Heizkreise separat einstellbar
- Zeitprogramm
- Ferienbetrieb mit frei wählbarer Absenkfunktion
- Sommer-/ Winterzeitumschaltung
- Jahreszeitschaltuhr

Bedienung:
- Betriebsstatus mittels Statusanzeige über großen LED-
  Streifen von weitem einfach erkennbar
- Hochwertiger und robuster kapazitiver 7"-Touch-Bildschirm
  mit hochauflösender Anzeige zur Parametrierung, Abfrage
  sowie Anzeige aller Regelgerätedaten
- Einfache und selbsterklärende Bedienung und Anzeige
  über und in hydraulischen Darstellungen
- Umschaltbar in "Retro-Modus" für Heizkreise und
  Warmwasser für Bedienung analog Logamatic 4000
- Handbedienebenen für alle Systemkomponenten
  (Beispiel: Pumpe Ein/Aus, Heizkreis- Umschaltmöglichkeit
  Aus/Automatik/ Hand)
- Busweite Bedienung des gesamten Systems von einem
  Regelgerät/einer Stelle aus
- USB-Anschluss für Servicezwecke (USBIP Adapter
  erforderlich, Zubehör)
- Keine Servicesoftware erforderlich
- Langzeit-Datenaufzeichnung über SDKarte (bauseits)
  möglich
- Software-Update über USB-Stick möglich

Konnektivität:
- Einfache Verbindung m. weiteren Regelgeräten der über
  Ethernet- Schnittstelle
- Einfache Anbindung an Fremdsysteme über
  serienmäßige(n)
- Ein/Aus-Kontakt
- Kontakt zur externen Verriegelung
- 0-10 V-Eingang
- Sammelstörmeldung
- Einfache Anbindung an Gebäudeleittechnik über
  serienmäßige MOD-Bus-TCP/IPSchnittstelle
- IP-Inside:
  Ethernet-Schnittstelle für Monitoring und Anpassung der
  bedienerrelevanten Parameter über das Internet (Control
  Center Commercial) in der 1:1-Darstellung des Touch-
  Bildschirms. Dazu ist der Abschluss eines separaten
  Vertrages über die Nutzung von Control Center Commercial
  erforderlich. Die Nutzung ist aktuell kostenlos, gemäß der
  aktuellen Nutzungsbedingungen und
  Leistungsbeschreibung im Portal (Änderungen
  vorbehalten).
- Professionelle Datenfernübertragung mit voller
  Fernparametrierung sowie vielen weiteren Funktionen über
  Gateway und Portalnutzung

- Abmessungen B/H/L: ca. 660/300/300 mm

EU-RICHTLINIE FÜR ENERGIEEFFIZIENZ
Klasse des Temperaturreglers:  II
Beitrag des Temperaturreglers
zur jahreszeitbedingten
Raumheizungsenergieeffizienz:  2,0 %
Menge: 1,000 St

**1.2.30 Träger für Regelgerät**
Träger für Regelgerät
Hersteller/Typ

'............................................................................'
(angebotenes Fabrikat)
Träger für zuvor genanntes Regelgerät
Menge: 1,000 St

**1.2.40 Brennerkabel**
Brennerkabel
Hersteller/Typ

'............................................................................'
(angebotenes Fabrikat)
Brennerkabel für 2-stufige oder modulierende
Brenner, 8m lang.
für seitlichen Regelgerätehalterung am Kessel
Menge: 1,000 St

**1.2.50 Minimal-Druckwächter**
Minimal-Druckwächter
Hersteller/Typ

'............................................................................'
(angebotenes Fabrikat)
Druckwächter als Ersatz für Wassermangelsicherung < 300 kW nach EN12828. Bestehend
aus: Druckwächter, Doppelnippel
G 1/4 x G 1/4, Dichtung und O-Ring.
Menge: 1,000 St

**1.2.60 Reduziernippel von 1/4" auf 1/2"**
Reduziernippel von 1/4" auf 1/2"
Hersteller/Typ

'............................................................................'
(angebotenes Fabrikat)
Reduziernippel 1/4" auf 1/2" zur Installation
des Minimaldruckbegrenzers beim SB625-310kW
Menge: 1,000 St

**1.2.70 Sicherheitstemperatur- u. Maximal-Druckbegrenzer**
Sicherheitstemperatur- u. Maximal-Druckbegrenzer
Hersteller/Typ

'............................................................................'
(angebotenes Fabrikat)
als Set bestehend aus: Sicherheitstemperaturbegrenzer (STB) und Maximal-Druckbegrenzer
Als Ersatzmaßnahme für Entspannungstopf nach DIN EN 12828 bei Anlagen mit STB <= 110 °C und > 300 kW,
mit Bauteil-Kennzeichen TÜV
Menge: 1,000 St

**1.2.80 Vorlaufzwischenstück mit Armaturenbalken**
Vorlaufzwischenstück mit Armaturenbalken
Hersteller/Typ

'............................................................................'
(angebotenes Fabrikat)
komplett, waagrechtes Vorlaufzwischenstück DN 80
mit Armaturenbalken, Thermometer,
Manometer mit Absperrung und Prüfflansch,
sowie Kappenventil PN 6
Menge: 1,000 St

**1.2.90 Armaturenbalken**
Armaturenbalken
Hersteller/Typ

'............................................................................'
(angebotenes Fabrikat)
Armaturenbalken z. Anschluss an den
Gas-Brennwertkessel,
Zur Absicherung nach DIN EN 12828.
Bestehend aus:
- Manometer mit Absperrung und Prüfflansch
- Kappenventil
- Anschlüsse für 2x Maximal-Druckbegrenzer
und 1x Minimal-Druckbegrenzer
Menge: 1,000 St

**1.2.100 Funktionsmodul**
Funktionsmodul
Hersteller/Typ

'............................................................................'
(angebotenes Fabrikat)
zur Einbindung eines alternativen Wärmeerzeugers und/oder
Pufferspeichers in das Regelsystem
-  Einsatz im zuvor genannten Regelgerät
-  Einbindung bzw. Integration einer alternativen
  Wärmeerzeugung in die Systemregelung,
  wie z.B. BHKW, Gas-Wärmepumpe,
  Festbrennstoffkessel und/oder
  Pufferspeicher
-  Ansteuerung mit Grundlast- / Vorrangfunktion
  für den alternativen Wärmeerzeuger
-  Ansteuerung eines "automatischen" alternativen
  Wärmeerzeugers, z.B. Wärmepumpe oder Pelletkessel über potentialfreien
  Kontakt
-  Direkte Buskommunikation zu
  BHKW über MOD-Bus-RTU-Schnittstelle
-  Automatische Anpassung einzelner Parameter
  des FM AM in der Serviceebene
-  Anforderung / Freigabe des BHKW über
  Buskommunikation
-  Monitorwerte, Betriebsinformationen,
  Warn- und Störmeldungen des BHKW integriert
-  Separates Zeitschaltprogramm für individuellen
  Start des "automatischen"alternativen  Wärmeerzeugers
-  Rücklauftemperaturregelung für den alternativen
  Wärmeerzeuger mit Ansteuerung
  von Kesselkreisstellglied und
  Kesselkreispumpe möglich
-  Einbindung von Pufferspeichern in die
  Heizungsanlage durch Integration in
  das Gesamtsystem als
-  Puffer-Bypass-Schaltung (serielle
  Einbindung) oder
-  alternativ zum Öl-/ Gaskessel oder
-  als Pendelspeicher
-  Interne Kommunikation über Datenbus
-  Vollständig gekapseltes Gehäuse zur
  sicheren Handhabung
-  Stecksystem mit Führungsschiene und
  mechanischer Verriegelung für einfache
  Montage und robuste Funktion
-  Kodierte und farblich gekennzeichnete
  Anschlussstecker
-  Incl. 4 x Temperaturfühler (2 x 6 mm,
  2 x 9 mm)
Menge: 1,000 St

**1.2.110 E-Pumpen Stecker**
E-Pumpen Stecker
Hersteller/Typ

'............................................................................'
(angebotenes Fabrikat)
E-Pumpen Stecker für Kesselkreispumpe
Menge: 1,000 St

**1.2.120 Ringdrosselklappe, DN 80**
Ringdrosselklappe
Hersteller/Typ

'............................................................................'
(angebotenes Fabrikat)
DN80 PN16 kpl. mit Antrieb 230 V
Menge: 1,000 St

**1.2.130 Ausdehnungsgefäß, 50 ltr**
Ausdehnungsgefäß
Hersteller/Typ

'............................................................................'
(angebotenes Fabrikat)
Membran-Druckausdehnungsgefäß für geschlossene
Heizungs-, Solar- und Kühlanlagen, ausgeführt nach DIN 4807, Zulassung gemäß EU-Druckgeräterichtlinie
97/23/EG.
Ausführung für Wandbefestigung bzw. mit Fußkonstruktion, Systemanschluss mit Außengewinde, außen Kunststoffbeschichtet, Membrane nicht tauschbar.
Max. Betriebstemp.:  120°C
Max. Betriebstemp. Membrane:  70°C
50 Liter für Heizung, max. 6 bar
Menge: 1,000 St

**1.2.140 Kappenventil 3/4x3/4"**
Kappenventil 3/4x3/4"
Hersteller/Typ

'............................................................................'
(angebotenes Fabrikat)
Kappenventil DN 20, 3/4" IG, PN 10, Messing,
plombierbar.
Erforderlich nach DIN EN 12828. Zur Kontrolle,
Wartung und evtl. Austausch von Membran-Ausdehnungsgefäßen.

Material:  Messing
Nennweite:  DN 20
Max. Betriebsdruck:  PN 10
Max. Betriebstemperatur:  120 C
Menge: 1,000 St

**1.2.150 Membran-Sicherheitsventil nach TRD 721, 1 1/4"**
Membran-Sicherheitsventil nach TRD 721, 1 1/4"
Hersteller/Typ

'............................................................................'
(angebotenes Fabrikat)
Membran-Sicherheitsventil nach TRD 721, Gehäuse aus Messing, bauteilgeprüft nach TRD 721 mit
Kennbuchstaben H
Menge: 1,000 St

**1.2.160 Hydraul. Weiche bis 27 m³/h**
Katalog-Nr. 82477224
Hydraul. Weiche bis 27 m³/h
Hersteller/Typ

'............................................................................'
(angebotenes Fabrikat)
Hydraulische Weiche in Kompaktbauweise,
zur optimalen hydraulischen Entkopplung mit vor der Weiche zusammengezogenen Kesselanschlüssen, bestehend aus senkrechter Rechteckkammer aus Vierkant-Hohlprofil S235 mit eingeschweißtem Deckel und Boden.
Anschlussstutzen für Wärmeabnehmer und Wärmeerzeuger aus geschweißtem Stahlrohr mit Vorschweißflanschen PN 6 / PN 16 2"-Gewindestutzen zur Entschlammung. ½"-Muffe für Temperaturfühler; Standfuß mit Bohrungen für Bodenbefestigung.
Die Hydraulische Weiche ist werkseitig druckgeprüft und grundiert.
Betriebsdruck  max. 6 bar
Betriebstemperatur  max. 110°C.
Höhe  1.470 mm
Anschluss  DN 100
Durchsatz  bis 27 m³/h

einschl. Wärmedämmung
bestehend aus Halbschalen mit Ausschnitten für alle Stutzen. (Die Dämmstärke entspricht der EnEV)
100 mm Mineralwolle im verz. Stahl-Blechmantel
Menge: 1,000 St

**1.2.170 Ultraschall-Wärmezähler, Qp = 15 m3/h mit Impulsmodul**
Ultraschall-Wärmezähler, Qp = 15 m3/h, mit Impulsmodul
Hersteller/Typ

'............................................................................'
(angebotenes Fabrikat)
Der Wärmezähler UH misst den Volumenstrom statisch mittels Ultraschallmessprinzip. Der Zähler zeichnet sich durch hohe Messgenauigkeit sowie Verschleissfreiheit und stabiles Langzeitverhalten aus. Der Wärmezähler übermittelt den aktuellen Verbrauchswert, die Monatswerte, den Stichtagswert aber auch Errormeldungen an den zugehörigen Datensammler.
Das Rechenwerk kann mit diversen Fühlern, verschiedenen Spannungsversorgungen und 2 Kommunikationsmodulen bestückt werden.

Technische Daten:
- Messgenauigkeit: MID Klasse 2, EN 1434
- Produktnorm: EN 1434
- Spannungsversorgung: Ohne, siehe Zubehör
- Nenndurchfluss: 15 m³/h
- Einbaulänge: 270 mm
- Stichtag: 01.01
- Nenndruck / PN Klasse: PN 25
- Messbereich Temperatur: Verarbeitungseinheit: 0…180 °C,
  Strömungsmessbereich: 5…130 °C
- Temperaturansprechgrenze: Wärme: 0.2 K, Kälte: 0.2 K
- Messelement Temperatur: Pt500
- Fühler: Pocket long 6 x 100 mm
- Kabellänge Fühler: 5 m
- Anzeige: MWh
- DN: 50
- Zählertyp: Wärme
- Montageort: Zählereinbau: Rücklauf
- Abmessungen (B x H x T): 143 x 42 x 136 mm

einschl. Gegenflanschen, Schrauben und Dichtungen

einschl. Impulsmodul
mit 2 Kanälen, zur Ausgabe von Standard- oder „definierbaren“ Impulsen
Menge: 1,000 St

**1.2.180 Transport und Montage Gaskessel**
Transport und Montage Gaskessel
in die Heizzentrale im Kellergeschoss durch vorhandene Einbringöffnungen (Montageschacht),
Türabmessungen Heizzentrale BxH ca. 1.100 x 2.000 mm,
einschl. Gestellung eines Autokranes,
mit Ausrichten des Heizkessesl auf dem
Fundament und Anbau der Zubehörteile
Menge: 1,000 psch

**1.2.190 Elektroinstallation**
Elektroinstallation
zwischen Schaltanlage Kessel und:
- Brenner
- Kessel Pumpe
- Mischventil
- Regel- und Sicherheitsgeräte
nach den Bestimmungen der VDE 0100
und dem Entwurf der VDE 0116 (DIN 57116)
Verlegung außerhalb der Kesselhaut in
Kabelkanäle, Staparohr und flex. Stahlrohr,
einschl. Abmanteln und Auflegen der
Kabel, sowie Funktionsprüfung
mit folgenden Rahmenbedingungen:
- Mittlere Leitungslänge 15,0 m
Menge: 1,000 psch

**1.2.200 werkseitige Inbetriebnahme, Garantie 5 Jahre**
Werkseitige Inbetriebnahme der Brennwertkessel- Anlage mit dem Kesselhersteller zur Garantieverlängerung
mit 5 Jahren,
Leistungsbeschreibung:
- Funktionskontrolle Pumpen/ Gasarmatur
- Sichtkontrolle Wasserstand
- Elektr. Steckverbindungen und Brennstoffversorgung prüfen
- Einstellungen gemäß Montageanweisung
  vornehmen
- Verschraubungen auf Dichtheit prüfen
- Drücke und Einstellungen prüfen
- Inbetriebnahme
- Funktion STB prüfen
- Rauchgasanalyse
- Messprotokoll erstellen
- Betreiber einweisen
- Elektr. Anschlüsse prüfen
- Anschluss der Drähte optisch prüfen
- Relaistest
- Montage und Position der Fernbedienung
  und des Außentemperaturfühlers prüfen
- Parametrierung nach Vorgaben des Be-
  treibers bzw. nach Anlagenbedürfnissen
  prüfen und vornehmen
- Inbetriebnahmeprotokoll erstellen.
Menge: 1,000 St

#### 1.3 Gasgebläsebrenner und Zubehör

*Hinweis: Wärmeerzeuger- und Brennstoffdaten*
Kessel:  Gas-Brennwertkessel
Bauart  Dreizug
Kesselmedium  Warmwasser WW
Kesselleistung kW  310,0 kW
Brennerleistung kW  292,0 kW
Feuerraumwiderstand (mbar)  2,4 mbar
zus. Widerstände (Eco,Luvo,..)  0,5 mbar
Feuerraumdurchmesser (mm)  453 mm
Feuerraumlänge (mm)  1.460 mm
Gasart  Flüssiggas
Heizwert Hi  25,89 kWh/m3
Fließdruck v. Absperrh. (mbar)  50 mbar
2-te Gasart für Zweigasbrenner  Klärgas
Heizwert Hi für Zweigas  5,00 kWh/m3
Fließdr.v.Absperrh. (mbar) (Z)  30 mbar
Aufstellungshöhe m über
NN max  500 m

**1.3.10 Gasbrenner**
Gasbrenner
Hersteller/Typ

'............................................................................'
(angebotenes Fabrikat)
Gasarmaturen R3/4 Leistungsbereich (N-Gas) 65-630 kW Vollautomatisch gleitend-stufig oder modulierend arbeitend je nach Art der Leistungsregelung. Regelbereich bis 1:7 möglich. Brenner in Monoblock-Bauweise nach links oder rechts ausschwenkbar in Schutzart IP54. Bestehend aus folgenden Hauptteilen: Strömungsgünstiges, kompaktes Gehäuse für großen Leistungsbereich und hohe Flammenstabilität. Integrierter Ansaugschalldämpfer zur deutlichen Reduzierung der Geräuschemissionen im Aufstellraum. Digitaler Feuerungsmanager für Startablaufsteuerung, Flammenüberwachung und Dichtheitskontrolle sowie elektronische Verbundsteuerung mit Schrittmotoren für die Stellglieder Luftklappe und Gasdrossel. Eingang für Brennstoffmengenerfassung. Werksseitige Grundparametrierung. Anzeige- und Bedieneinheit (ABE) mit einzeiliger Digitalanzeige. Luft- und Gasdruckwächter. Elektronisches Zündgerät.
Elektromotor mit integriertem Leistungsschütz. Alle elektrischen Bauteile am Feuerungsmanager steckbar. Steckeranschluss für Motor als Mehrpreis möglich. Gasarmaturen Bestehend aus: Gasdoppelventil Klasse A, Bogen und Verbindungsteile. Brenner ist baumustergeprüft nach EN 676. NOx gemäß Emissionsklasse 2 (N-Gas).

mit folgender Sonderausstattung:

Steckverbindung ST18/7 + ST18/4 mit fliegender Kabelführung

Zweite Gasarmatur für Ausf. Zweigas R 2

Flammenfühler statt Ionisation

Mischeinrichtung für Bio-/Klärgas

Ausführung Zweigas mit einer Gasdrossel buntmetallfrei

Zus. Rohrbögen R1 1/2 gegen Kollision bei Zweigas u. gleichseitigem Armaturenaufbau
Menge: 1,000 St

*Hinweis: Konfiguration Gasregelstrecken*
Länderversion  Deutschland
Gasart  Flüssiggas
PED (Druckgeräterichtlinie)  Nein
Netzspannung  400 V 3~ N 50 Hz
Steuerspannung  230V
Frequenz  50 Hz
Isolationsklasse  F
Motorauswahl, D, EC  Dreiphasen Wechselstrom
Motor Anlaufart  Direktanlauf
Motorspannung
WM-D90/90-2/1K0  220-240/380-415V 50HZ
Motor Sonder.
WM-D90/90-2/1K0  Leistungsschütz B6 230V
Feuerungsmanager W-FM  W-FM 54 angeb. WMG10
  Zweigas
Einbauart Feuerungsautomat  an-/eingebaut
Einbauart Anzeige u.
Bedieneinh  ABE an Brenner an- /
  eingebaut
Flammkopf  WMG10/2 - ZM/ZMI
Gasart Zweigas  Bio-/Klärgas
Produkt-Ident-Nummer ZWG  ohne Produkt-Ident-Nummer
Armaturen Anbau  beide Armaturen rechts
  1.gen

*Hinweis: Gasarmaturenstrecke für Klärgas*
für einen Fließdruck vom 30 mbar

**1.3.20 Kugelhahn DN 50**
Kugelhahn DN 50
Hersteller/Typ

'............................................................................'
(angebotenes Fabrikat)
Kugelhahn DN50 (Rp2) Dichtung Teflon, für Gas PN5 für Klär- und Biogas
Menge: 1,000 St

**1.3.30 Doppelnippel R 2 x 120**
Doppelnippel R 2 x 120
Hersteller/Typ

'............................................................................'
(angebotenes Fabrikat)
 R 2 x 120 mm
Menge: 2,000 St

**1.3.40 Filter DN 50**
Filter DN 50
Hersteller/Typ

'............................................................................'
(angebotenes Fabrikat)
Filter Allgas Pb 0,5 bar
Menge: 1,000 St

**1.3.50 Druckregelgerät DN 50**
Druckregelgerät DN 50
Hersteller/Typ

'............................................................................'
(angebotenes Fabrikat)
Druckregelgerät Rp 2 Ausgangsdruck 5-20 mbar
Menge: 1,000 St

**1.3.60 Manometer 0-60 mbar mit Druckknopfhahn**
Manometer 0-60 mbar mit Druckknopfhahn
Hersteller/Typ

'............................................................................'
(angebotenes Fabrikat)
Manometer 0 bis 60 mbar mit Druckknopfhahn für TRD 604 Ausf. B
Menge: 1,000 St

**1.3.70 Axial-Kompensator Set DN 50**
Axial-Kompensator Set DN 50
Hersteller/Typ

'............................................................................'
(angebotenes Fabrikat)
Axial-Kompensator R2 PN4 Baulänge 270 mm
Menge: 1,000 St

**1.3.80 Bogen lang**
Bogen lang
Hersteller/Typ

'............................................................................'
(angebotenes Fabrikat)
Bogen lang G4-2-Zn-A EN10242 Innen-/Außengewinde blank (Nr. 1)
Menge: 1,000 St

**1.3.90 Prüfbrenner**
Prüfbrenner
Hersteller/Typ

'............................................................................'
(angebotenes Fabrikat)
Prüfbrenner für DMV geschraubt Ausf. 3
Menge: 1,000 St

**1.3.100 Flammenrückschlagsicherung**
Flammenrückschlagsicherung
Hersteller/Typ

'............................................................................'
(angebotenes Fabrikat)
Flammenrückschlagsicherung DN 40, G1 1/2
1,5bar für  Klär- und Biogas - Thermische Absicherung
Menge: 1,000 St

**1.3.110 Doppelnippel R 1 1/2 x 120**
Doppelnippel R 1 1/2 x 120
Hersteller/Typ

'............................................................................'
(angebotenes Fabrikat)
R 1 1/2 x 120 mm
Menge: 2,000 St

**1.3.120 Prisma mit Klemmschraube**
Prisma mit Klemmschraube
Hersteller/Typ

'............................................................................'
(angebotenes Fabrikat)
Prisma mit Klemmschraube
Menge: 2,000 St

**1.3.130 Montageschiene 28 x 28 x 950**
Montageschiene 28 x 28 x 950
Hersteller/Typ

'............................................................................'
(angebotenes Fabrikat)
Montageschiene 28 x 28 x 950
Menge: 2,000 St

**1.3.140 Haltefuß mit Klemmschraube**
Haltefuß mit Klemmschraube
Hersteller/Typ

'............................................................................'
(angebotenes Fabrikat)
Haltefuß mit Klemmschraube
Menge: 2,000 St

*Hinweis: Gasarmaturenstrecke Flüssiggas*
Gasarmaturenstrecke Flüssiggas:
Gasanschlußdruck 50 mbar

**1.3.150 Kugelhahn 3/4"**
Kugelhahn
Hersteller/Typ

'............................................................................'
(angebotenes Fabrikat)
Kugelhahn G3/4", Thermische Absperrsicherung (TAE)
für Gas PN 1
Menge: 1,000 St

**1.3.160 Filter RP 3/4"**
Filter RP 3/4
Hersteller/Typ

'............................................................................'
(angebotenes Fabrikat)
Filter 3/4" für Allgas, 0,5 bar
Menge: 1,000 St

**1.3.170 Doppelnippel R 3/4 x 50**
Doppelnippel R 3/4 x 50
Hersteller/Typ

'............................................................................'
(angebotenes Fabrikat)
Menge: 1,000 St

**1.3.180 Druckregelgerät**
Druckregelgerät
Hersteller/Typ

'............................................................................'
(angebotenes Fabrikat)
Druckregelgerät FRS 507 Rp 3/4
einschl. Belastungsfeder
Menge: 1,000 St

**1.3.190 Manometer 0-160 mbar mit Druckknopfhahn**
Manometer 0-160 mbar mit Druckknopfhahn
Hersteller/Typ

'............................................................................'
(angebotenes Fabrikat)
Manometer 0 bis 160 mbar mit Druckknopfhahn
für TRD 604 Ausf. B
Menge: 1,000 St

**1.3.200 Axial-Kompensator R 3/4 PN10**
Axial-Kompensator R 3/4 PN10
Hersteller/Typ

'............................................................................'
(angebotenes Fabrikat)
Baulänge 173mm
Menge: 1,000 St

**1.3.210 Doppelnippel R 3/4 x 80**
Doppelnippel R 3/4 x 80
Hersteller/Typ

'............................................................................'
(angebotenes Fabrikat)
Menge: 1,000 St

**1.3.220 Bogen lang G4-3/4**
Bogen lang G4-3/4
Hersteller/Typ

'............................................................................'
(angebotenes Fabrikat)
Bogen lang G4-3/4-Zn-A EN10242
Innen-/Außengewinde blank (Nr. 1)
Menge: 1,000 St

**1.3.230 Prisma mit Klemmschraube**
Prisma mit Klemmschraube
Hersteller/Typ

'............................................................................'
(angebotenes Fabrikat)
Menge: 2,000 St

**1.3.240 Montageschiene 28 x 28 x 950**
Montageschiene 28 x 28 x 950
Hersteller/Typ

'............................................................................'
(angebotenes Fabrikat)
Menge: 2,000 St

**1.3.250 Haltefuß mit Klemmschraube**
Haltefuß mit Klemmschraube
Hersteller/Typ

'............................................................................'
(angebotenes Fabrikat)
Menge: 2,000 St

**1.3.260 Verbindungsteile DN 20**
Verbindungsteile DN 20
Hersteller/Typ

'............................................................................'
(angebotenes Fabrikat)
Menge: 1,000 St

**1.3.270 Prüfbrenner**
Prüfbrenner
Hersteller/Typ

'............................................................................'
(angebotenes Fabrikat)
für W-MF Ausführung 4
Menge: 1,000 St

**1.3.280 Transport und Montage Gasbrenner**
Transport und Montage Gsbrenner
in die Heizzentrale im Kellergeschoss durch vorhandene Einbringöffnungen (Montageschacht),
Türabmessungen Heizzentrale BxH ca. 1.010 x 2.000 mm,
mit Anbau an den  Heizkessesl und Anbau der Gasstrassen und Zubehörteile
Menge: 1,000 psch

**1.3.290 Inbetriebnahme und Einregulierung**
Inbetriebnahme und Einregulierung des Brenners durch den Brennerhersteller für Flüssiggas und Klärgas mit Durchführung von Leistungsmessungen und Dichtheitsprüfung der Armaturengruppen von Kugelhahn bis zu den Magnetventilen (nach DIN 4756).
Gleichzeitige Übergabe der Anlage mit Erstellung eines Einsatzberichtes und einmalige Einweisung des
Bedienungspersonals.
Menge: 1,000 St

#### 1.4 Abgasanlage und Zubehör

*Hinweis: Einwandige Abgasleitung (200 mm)*
Einwandiger Schornstein / Abgasleitung

Industriell gefertigtes einwandiges Abgassystem
aus Edelstahl zur Abführung von Abgasen von
Wärmeerzeugern mit festen flüssigen und gasförmigen
Brennstoffen in trockener sowie von Öl- und Gasfeuerstätten
auch in nasser Betriebsweise ( feuchteunempfindlich).
Die Wanddicke beträgt 0,6 mm.
Die Anlagen können im Unterdruck- oder im Überdruck- Betrieb ( Brennwerttechnik ) und als Luft- Abgas Anlage (LAS ) für den Anschluß einer oder mehrerer raumluftunabhängiger Turbothermen oder Brennwertfeuerstätten betrieben werden.
Das Unterdrucksystem  ( keine Einzeldichtungen
erforderlich ) ist bei einer Temperatur von 1000 °C +/- 50 °C
ausbrenngeprüft und für Dauertemperaturen von 600 °C
geeignet.
Das Überdrucksystem  (Einbau spezieller Einzeldichtungen
in die dafür vorgesehenen Sicken erforderlich )
ist für Dauertemperaturen von 200 °C geeignet.
Zulässiger Überdruck: 5000 Pa
Für den Einsatz als Luft- Abgas- System ( LAS ) sind speziell
auf die Gasgeräte abgestimmte Formteile zu verwenden und die Einbauvorschriften des Herstellers zu beachten.
Gleiches gilt für den Einsatz als Abgaskaskade.
Grundlage der Dimensionierung sind die Querschnittsberechnung nach EN 13384-1 und EN 13384-2 bzw. die Dimensionierung nach Gutachten des TÜV Süd ( LAS ).
Das System ist auch für die Verbindungsleitung einsetzbar.
Für alle Anwendungsbereiche liegen die erforderlichen Prüfzeugnisse vor.
Die Gütesicherung erfolgt im Rahmen der werkeigenen Produktionskontrolle nach dem System 2+.
Die abgasführende Innenschale besteht aus gegen interkristalliner Korossion beständigem, mit Titan stabilisiertem hochlegiertem austenitischen Edelstahl der Werkstoff- Nr. 1.4404 oder 1.4571.

Abgasanlagen des Systems dürfen in oder an Gebäuden errichtet werden.
Bei der Planung und Montage sind die geltenden Vorschriften zu beachten.
Zertifizierung nach Europäischer Norm EN 1856-1:
002 DOP 90216 2013
bestehend aus:

**1.4.10 Bogen 87° mit Stützfuß, 200 mm**
Bogen 87° mit Stützfuß  200 mm
Hersteller/Typ

'............................................................................'
(angebotenes Fabrikat)
Durchmesser 200 mm
Menge: 1,000 St

**1.4.20 Blinddeckel, 200 mm**
Blinddeckel 200 mm
Hersteller/Typ

'............................................................................'
(angebotenes Fabrikat)
Blinddeckel passend unter Stützbogen,passend
auf Auflageschiene
Durchmesser 200 mm
Menge: 1,000 St

**1.4.30 Prüföffnung Niedertemperatur, 200 mm**
Prüföffnung Niedertemperatur, 200 mm
Hersteller/Typ

'............................................................................'
(angebotenes Fabrikat)
mit Vitondichtung
Durchmesser 200 mm
Menge: 1,000 St

**1.4.40 Edelstahltür 15/30**
Edelstahltür 15/30
Hersteller/Typ

'............................................................................'
(angebotenes Fabrikat)
Durchmesser 200 mm
Menge: 1,000 St

**1.4.50 Längenelement 1080 mm, 200 mm**
Längenelement 1080 mm, 200 mm
Hersteller/Typ

'............................................................................'
(angebotenes Fabrikat)
Durchmesser 200 mm
Menge: 4,000 St

**1.4.60 Längenelement 1080 mm mit Abstandshaltern, 200 mm**
Längenelement 1080 mm mit Abstandshaltern, 200 mm
Hersteller/Typ

'............................................................................'
(angebotenes Fabrikat)
Durchmesser 200 mm
Menge: 3,000 St

**1.4.70 Längenelement 1080 mm mit Ablaßschlaufe, 200 mm**
Längenelement 1080 mm mit Ablaßschlaufe, 200 mm
Hersteller/Typ

'............................................................................'
(angebotenes Fabrikat)
Durchmesser 200 mm
Menge: 1,000 St

**1.4.80 Längenelement 540 mm, 200 mm**
Längenelement 540 mm, 200 mm
Hersteller/Typ

'............................................................................'
(angebotenes Fabrikat)
Durchmesser 200 mm
Menge: 1,000 St

**1.4.90 Abschlusselement mit Hinterlüftung, 200 mm**
Abschlusselement mit Hinterlüftung
Hersteller/Typ

'............................................................................'
(angebotenes Fabrikat)
mit Regenkragen
Durchmesser 200 mm
Menge: 1,000 St

**1.4.100 Einzeldichtung Silikonausführung, 200 mm**
Einzeldichtung Silikonausführung
Hersteller/Typ

'............................................................................'
(angebotenes Fabrikat)
Durchmesser 200 mm
Menge: 11,000 St

*Hinweis: Verbindungsleitung*
Einwandige System-Abgasanlage

**1.4.110 Längenelement 1080 mm, 200 mm**
Längenelement 1080 mm, 200 mm
Hersteller/Typ

'............................................................................'
(angebotenes Fabrikat)
Durchmesser 200 mm
Menge: 3,000 St

**1.4.120 Längenelement 540 mm, 200 mm**
Längenelement 540 mm, 200 mm
Hersteller/Typ

'............................................................................'
(angebotenes Fabrikat)
Durchmesser 200 mm
Menge: 1,000 St

**1.4.130 Längenelement mit Messstutzen, 200 mm**
Längenelement mit Messstutzen, 200 mm
Hersteller/Typ

'............................................................................'
(angebotenes Fabrikat)
Durchmesser 200 mm
Menge: 1,000 St

**1.4.140 Bogen 87°, 200 mm**
Bogen 87°, 200 mm
Hersteller/Typ

'............................................................................'
(angebotenes Fabrikat)
Durchmesser 200 mm
Menge: 1,000 St

**1.4.150 Bogen 87°, mit Prüföffnung, 200 mm**
Bogen 87°, mit Prüföffnung, 200 mm
Hersteller/Typ

'............................................................................'
(angebotenes Fabrikat)
mit Prüföffnung Niedertemperatur Viton
Durchmesser 200 mm
Menge: 1,000 St

**1.4.160 Kesselanschlusselement zum Einstecken, 200 mm**
Kesselanschlusselement zum Einstecken, 200 mm
Hersteller/Typ

'............................................................................'
(angebotenes Fabrikat)
Durchmesser 200 mm
Menge: 1,000 St

**1.4.170 Einzeldichtung Silikonausführung, 200 mm**
Einzeldichtung Silikonausführung, 200 mm
Hersteller/Typ

'............................................................................'
(angebotenes Fabrikat)
Durchmesser 200 mm
Menge: 7,000 St

**1.4.180 Klemmband für Verbindungsleitung, 200 mm**
Klemmband für Verbindungsleitung, 200 mm
Hersteller/Typ

'............................................................................'
(angebotenes Fabrikat)
Durchmesser 200 mm
Menge: 7,000 St

**1.4.190 Schornsteinwange öffnen/ schließen**
Schornsteinwange
aus 30 cm starkem Mauerwerk
im vorderen Bereich,
1,2 m hoch aufstemmen
zum Einbringen aller Formstücke
für den Anschluß des Heizkessels,
Reinigungsöffnung u. Kondensatanschluß und wieder mit KS- Steinen
vermörtelt verschließen, Oberfläche
mit Zementputz versehen
Menge: 1,000 St

#### 1.5 Zubehör BHKW

**1.5.10 BHKW- u. System-Pufferspeicher 2.000 l**
Katalog-Nr. 8718544566
BHKW- u. System-Pufferspeicher 2.000 l
Hersteller/Typ

'............................................................................'
(angebotenes Fabrikat)
Pufferspeicher für alle Warmwasser-Zen-
tralheizungsanlagen.
Verwendbar für Festbrennstoffkessel, ölgefeuerte Heizkessel, Wärmepumpen, So-
laranlagen, Gas- oder Elektrodurchlauferhitzer. Gefertigt aus Qualitätsstahl
S235 JRG2. Außen mit Rostschutzanstrich,
innen roh.
Ausführung abgestimmt auf BHKW Modul
-
Nenninhalt:  1.978 l
Betriebsdruck Speicher max.:  6 bar
Prüfdruck Speicher:  9 bar
Minimaldruck Speicher:  0 bar
Betriebstemperatur max.:  95 C
Min. Temperatur:  4 C
Ausrüstung:
- 4 x Flansch DN65/PN6 inkl. internem
  Bogenrohr DN80 zur Strömungsberuhigung
- 9 x 1/2" Muffe
- 2 x 1 1/2" Muffe für E-Heizeinsatz
- 1 x Trennblech 10/15 50%

Die Systemanschlussstutzen sind in 180°
Abständen zueinander angeordnet.

Abmessungen ohne Isolierung (D x H):
d: 1100 mm x 2370 mm
Kippmaß: 2394 mm
Menge: 1,000 St

**1.5.20 Isolierung f. BHKW- u. System-Puffersp. 2.000 l**
Katalog-Nr. 8718544576
Isolierung f. BHKW- u. System-Puffersp. 2.000 l
Hersteller/Typ

'............................................................................'
(angebotenes Fabrikat)
Dämm-Material aus 100% Polyesterfasern
gemäß Öko-Tex Standard 100.
Material ist unempfindlich gegen
Temperaturschwankungen,
nicht reaktiv (allergikerfreundlich
und hautsympathisch).
Verringerter Kamineffekt im Vergleich
zu Weichschaum durch bessere Anpassung
an den Speicher.
-
Farbe:  Silber
Nachweis n. DIN 4102:  Brandschutzkl. B2
Stärke:  260 mm
Lambda-Wert:  0,039 W/mK
-
Menge: 1,000 St

**1.5.30 Transport und Montage Pufferspeicher**
Transport und Montage Pufferspeicher
in die Heizzentrale im Untergeschoss wie oben beschrieben durch vorhandene Einbringöffnungen (Montageschacht),
einschl. Gestellung eines Autokranes,
mit Ausrichten der Anlagen auf dem Fundament
und Anbau der Zubehörteile
Menge: 1,000 St

**1.5.40 Ultraschall-Wärmezähler, Qp = 3,5 m3/h mit Impulsmodul**
Ultraschall-Wärmezähler, Qp = 3,5 m3/h, mit Impulsmodul
Hersteller/Typ

'............................................................................'
(angebotenes Fabrikat)
Der Wärmezähler UH misst den Volumenstrom statisch mittels Ultraschallmessprinzip. Der Zähler zeichnet sich durch hohe Messgenauigkeit sowie Verschleissfreiheit und stabiles Langzeitverhalten aus. Der Wärmezähler übermittelt den aktuellen Verbrauchswert, die Monatswerte, den Stichtagswert aber auch Errormeldungen an den zugehörigen Datensammler.
Das Rechenwerk kann mit diversen Fühlern, verschiedenen Spannungsversorgungen und 2 Kommunikationsmodulen bestückt werden.

Technische Daten:
- Messgenauigkeit: MID Klasse 2, EN 1434
- Produktnorm: EN 1434
- Spannungsversorgung: Ohne, siehe Zubehör
- Nenndurchfluss: 3,5 m³/h
- Einbaulänge: 260 mm
- Stichtag: 01.01
- Nenndruck / PN Klasse: PN 16
- Messbereich Temperatur: Verarbeitungseinheit: 0…180 °C,
  Strömungsmessbereich: 5…130 °C
- Temperaturansprechgrenze: Wärme: 0.2 K, Kälte: 0.2 K
- Messelement Temperatur: Pt500
- Fühler: Direct short M10; 1 x 38 mm
- Kabellänge Fühler: 1,5 m
- Anzeige: kWh
- Anschlussgewinde: G 1¼"
- Zählertyp: Wärme
- Montageort: Zählereinbau: Rücklauf
- Abmessungen (B x H x T): 143 x 42 x 136 mm

einschl. Einbausatz
Einbausatz G 1 ¼ '', bestehend aus:
2 x Verschraubung G 1 ¼ " x R 1",
2 x Überwurfmutter G 1 ¼ ",
2 x Flachdichtung G 1 ¼ "

einschl. Impulsmodul
mit 2 Kanälen
Zur Ausgabe von Standard- oder „definierbaren“ Impulsen
Menge: 2,000 St

#### 1.6 Druckhaltung und Wasseraufbereitung

*Hinweis: Hinweis*
Die vorhandene Druckhaltung, einschl. Einzelabsicherungen der Wärmeerzeuger, die Heizwasser- Wasseraufbereitung  der Nahwärmevesorgung werden demontiert und erneuert.

**1.6.10 Membrandruckausdehnungsgefäß 500 ltr.**
Membrandruckausdehnungsgefäß
Hersteller/Typ

'............................................................................'
(angebotenes Fabrikat)
Membrandruckausdehnungsgefäß für
geschlossene Heizungs-und Kühlwasseranlagen,gebaut nach DIN 4807, Zulassung
gemäß EU-Druckgeräterichtline 97/23/EG.
-Fußkonstuktion zur Befestigung
-außen kunststoffbeschichtet
-Membrane nicht tauschbar
Nennvolumen:  500 Liter
Nutzvolumen max  450 Liter
zul. Vorlauft. Vers.-Anlage:  120 °C
zul. Betriebst. Membrane  :  70 °C
zul. Betriebsüberdruck  :  6 bar
Gasvordruck werksseitig  :  1,5 bar
Gasvordruck eingestellt  :  1,0 bar
Durchmesser  :  740 mm
Höhe  :  1.321 mm
Systemanschluss  :  R 1

einschl. Kappenventil
Für Membran-Druckausdehnungsgefäße in geschlossenen Heizungs- und Kühlwasseranlagen.
Mit einer gegen unbeabsichtigtes Schließen gesicherten Absperrung und
einer Entleerung gemäß DIN EN 12828, TÜV-geprüft.
Typ  R 1" x 1"
Max. zul. Betriebstemperatur  120 °C
Max. zul. Betriebsüberdruck  10 bar
Anschluss  R 1"
Menge: 2,000 St

**1.6.20 Membrandruckausdehnungsgefäß 100 ltr**
Membrandruckausdehnungsgefäß
wie vor, jedoch
Nennvolumen:  100 Liter
Nutzvolumen max  90 Liter
zul. Vorlauft. Vers.-Anlage:  120 °C
zul. Betriebst. Membrane  :  70 °C
zul. Betriebsüberdruck  :  6 bar
Gasvordruck werksseitig  :  1,5 bar
Gasvordruck eingestellt  :  1,0 bar
Durchmesser  :  512 mm
Höhe  :  669 mm
Systemanschluss  :  R 1"

einschl. Kappenventil
Für Membran-Druckausdehnungsgefäße in geschlossenen Heizungs- und Kühlwasseranlagen.
Mit einer gegen unbeabsichtigtes Schließen gesicherten Absperrung und
einer Entleerung gemäß DIN EN 12828, TÜV-geprüft.
Typ  R 1" x 1"
Max. zul. Betriebstemperatur  120 °C
Max. zul. Betriebsüberdruck  10 bar
Anschluss  R 1"
Menge: 1,000 St

**1.6.30 Schmutz- und Schlammabscheider DN 100**
Schmutz- und Schlammabscheider DN 100
Hersteller/Typ

'............................................................................'
(angebotenes Fabrikat)
für Heiz- und Kühlwassersysteme bzw. geschlossene
flüssigkeitsgefüllte Anlagensysteme.
Geeignet für die Medien Wasser und
Wasser/Glykolgemisch bis zu einem
Mischungsverhältnis von 60/40%.
Armatur für die Entfernung von Partikeln bis zu einer Größe von
0,5 Mikrometer aus dem Flüssigkeitsstrom mit speziell hierfür gestaltetem
Einsatz.

Die Reinigung und Entleerung des
Schmutzsammelraums ist über montierten
Entschlammungskugelhahn oder durch
Revisionsflansch möglich.
Gehäusewerkstoff  :  Stahl, lackiert
Einbauvariante  :  horizontal
Anschlussvariante :  Schweißstutzen
Systemanschluss  :  DN 100
Abschlammanschluss:  Rp 1
max. Betriebsüberduck  :  10 bar
max. Betriebstemperatur:  110 °C
max. Volumenstrom :  47 m³/h
Höhe:  :  636 mm
Durchmesser  :  206 mm

einschl. Wärmedämmung
Bestehend aus zwei form- und temperaturstabilen, anpassbaren, formschlüssigen
Halbschalen aus Hartschaum, mit Klappverschluß oder Spannband.

einschl. Hochenergie-Dauermagnet zum
Schlamm- und Schmutzabscheider.
Magnet besteht aus einem isostatisch gepressten Neodym-Eisen-Bor Stab, der in eine Einschraubtauchhülse eingesetzt ist. Separierung und Fixierung von ferromagnetischen Partikeln aus dem Abscheideprozess.
 Partikel können durch herausdrehen der Magnethülse aus dem Abscheidergehäuse und deren anschließender Reinigung dauerhaft und gezielt aus Fluidstrom entfernt werden.
Max. zul. Betriebstemperatur:  110 °C
Max. zul. Betriebsüberdruck:  10 bar
Anschluss :  G 1"
Leistungsstufen:
Durchmesser:  25 mm
Einbaulänge:  315 mm
Menge: 1,000 St

**1.6.40 automatischer Großentlüfter**
automatischer Schnell-/Großentlüfter
Hersteller/Typ

'............................................................................'
(angebotenes Fabrikat)
für Heiz- und Kühlwassersysteme bzw. geschlossene, flüssigkeitsgefüllte Anlagensysteme.

Armatur für die permanente Ableitung von
Gasblasen aus entsprechend hierfür im
Hydraulik-/Rohrleitungssystem vorgesehenen Hochpunkten oder Sammelstellen.
Gehäusewerkstoff :  Messing
Systemanschluss  :  Rp 1/2
max. Betriebsüberdruck :  10 bar
max. Betriebstemperatur:  110 °C
Höhe:  :  112 mm
Durchmesser  :  65 mm
Menge: 4,000 St

**1.6.50 Sicherheitsventil für Wärmeerzeuger, R 1 1/2"**
Sicherheitsventil für Wärmeerzeuger,
Hersteller/Typ

'............................................................................'
(angebotenes Fabrikat)
gemäß TRD 721, Kennbuchstabe H.
Bei diesem Artikel handelt es sich um ein Fremdprodukt, welches nicht zum Lieferumfang unseres Unternehmens gehört. Es handelt sich hierbei um Empfehlungen für den Einbau in die Gesamtanlage.
Ansprechdruck SV Gefäßseite: 3 bar
Anschluss Eintritt:  G 1 1/2"
Anschluss Austritt:  G 1 2""
Abblaseleistung:  bis 350 kW
Menge: 1,000 St

**1.6.60 Sicherheitsventil für Wärmeerzeuger, R 1"**
Sicherheitsventil für Wärmeerzeuger,
Hersteller/Typ

'............................................................................'
(angebotenes Fabrikat)
gemäß TRD 721, Kennbuchstabe H.
Bei diesem Artikel handelt es sich um ein Fremdprodukt, welches nicht zum Lieferumfang unseres Unternehmens gehört. Es handelt sich hierbei um Empfehlungen für den Einbau in die Gesamtanlage.
Ansprechdruck SV Gefäßseite: 3 bar
Anschluss Eintritt:  G 1"
Anschluss Austritt:  G 1 1/4"
Abblaseleistung:  bis 200 kW
Menge: 1,000 St

**1.6.70 Wasserstandsbegrenzer**
Wasserstandsbegrenzer
Hersteller/Typ

'............................................................................'
(angebotenes Fabrikat)
zur Wasserstandsüberwachung an Wärmeerzeugern, bauteilgeprüft nach VD-TÜV Merkblatt Wasserstand 100/2. Alternativ kann ein Mindestdruckbegrenzer, Durchflussbegrenzer oder eine andere geeignete Maßnahme gegen unzulässige Aufheizung bei Wassermangel eingesetzt werden.
Bei diesem Artikel handelt es sich um ein Fremdprodukt, welches nicht zum Lieferumfang unseres Unternehmens gehört. Es handelt sich hierbei um Empfehlungen für den Einbau in die Gesamtanlage.
Menge: 2,000 St

**1.6.80 Anschlussgruppe für Nachspeisung**
Anschlussgruppe für Nachspeisesystem
Hersteller/Typ

'............................................................................'
(angebotenes Fabrikat)
Kombinationsarmatur mit Montagebügel
zur direkten Verbindung von Nachspeiseeinrichtungen für Heiz- und Kühlwassersysteme mit Trinkwassernetzen.
 Im Einzelnen bestehend aus:
-Armaturabsperrkugelhähnen
-Systemtrenner nach DIN 1988/T4(EA) bzw.
 DIN EN 1717 (BA) mit integriertem
 Schmutzfänger
-Wasserzähler
-Montagebügel zur horizontalen
 Wandmontage
zul. Betriebsüberdruck  :  10 bar
zul. Betriebstemperatur  :  60 °C
Durchfluß-Kennwert kvs  :  0,8 m3/h
Anschluss  Eintritt:  G 1/2
  Austritt:  G 1/2
Menge: 1,000 St

**1.6.90 elektronischer u. programmierbarer Wasserzähler**
elektronischer u. programmierbarer Wasserzähler
Hersteller/Typ

'............................................................................'
(angebotenes Fabrikat)
zur Überwachung von Enthärtungsanlagen
für die Heizungswasseraufbereitung
oder Steuern von Pumpen, Armaturen oder
Anlagen beim Füllen und Entleeren von Behältern usw.,
elektronischer Wasserzähler zur Erfassung von Gesamtwassermenge und Volumenstrom sowie
Rückzählung einer programmierbaren Vorgabewassermenge mit Grenzwertsignalisierung über optisches und akustisches
Signal und potenzialfreien Kontakt.
Werteanzeige erfolgt über integriertes
Display, Werteabfrage und Programmierung
mittels Folientastatur.
Spannungsversorgung über steckerfertig montiertes, 1,5 m langes Anschlusskabel.
Anschluss ein/aus  :  Rp 1/2/ Rp 1/2
Spannungsversorgung  :  230 V/ 50 Hz
Schutzart  :  IP 54
potentialfreier Kontakt:  max. 24 V
zul. Betriebsüberdruck :  10 bar
zul. Betriebstemperatur:  65 °C
Länge/Breite/Höhe  :  70/70/80 mm
Menge: 1,000 St

**1.6.100 Wasserenthärtungsarmatur**
Wasserenthärtungsarmatur
Hersteller/Typ

'............................................................................'
(angebotenes Fabrikat)
für Heizungsanlagen
kompakte Enthärtungsarmatur für die
Aufbereitung von Füll- und Ergänzungswasser bzw. zum Schutz vor Steinbildung
in Wärmeerzeugern u. Warmwasserheizungsanlagen gemäß VDI 2035 Blatt 1.
 Die Weichwassererzeugung erfolgt im
Ioneneaustauschverfahren mittels hochwertigem Kationentauscherharz.
 Im Einzelnen bestehend aus:
 - zwei zylindrischen Polypropylen-
  Gehäusen mit Messinggewindeanschlüssen
  zur Aufnahme von zwei
  Enthärtungsharzpatronen
- zwei Enthärtungsharzpatronen
- Absperrkugelhahn mit Probeentnahmehahn
 angeordnet als kompakte Armatur zum
Einbau in die Füll- und Ergänzungswasserleitung.
Weichwasser-Kapazität  :  12000 l °dH
zul. Betriebsüberdruck :  8,6 bar
zul. Betriebstemperatur:  5-40 °C
max. Volumenstrom  :  360 l/h
kvs  :  0,4 m³/h
Anschluss  :  Eingang Rp 1/2
  :  Ausgang Rp 1/2
Länge/Tiefe/Höhe  :  380/130/600 mm
Härte erf.(VDI 2035/T1):  0,1 °dH
Menge: 1,000 St

**1.6.110 Elektroinstallation Wasseraufbereitung**
Elektroinstallation
zwischen Schaltanlage und:
- Wasseraufbereitung
nach den Bestimmungen der VDE 0100
und dem Entwurf der VDE 0116 (DIN 57116)
Verlegung in Kabelkanäle, Staparohr und
flex. Stahlrohr, einschl. Abmanteln und Auflegen der
Kabel, sowie Funktionsprüfung
mit folgenden Rahmenbedingungen:
- Mittlere Leitungslänge 20,0
Menge: 1,000 St

**1.6.120 Erstfüllung aufbereitetes Heizungswasser**
Erstfüllung aufbereitetes Heizungswasser
Wassermenge ca. 9.000 ltr.
- mit Gerätebereitstellung
  Composite vorgefüllt mit Mischbett
  zur Leitwertsenkung und Resthärteentfernung
- Filtration 1µ
  zur Entfernung aller Schwebe- und
  Schmutzpartikel inkl. Fltereinsatz
  Nachschaltung Magnetflussfilter
  zur Entfernung aller magnetischen
  Teilchen (Magnetit) für 14 Tage
- einschl. aller Hilfsstoffe, Anschlüsse und
  Anlagenüberwachung
Menge: 1,000 psch

**1.6.130 VDI-Messung und Dokumentation**
VDI-Messung und Dokumentation
VDI-Messung und Erstellung
Anlagenbuch nach VDI 2035 und DIN EN 14336
Menge: 1,000 St

#### 1.7 Flüssiggasleitung und Zubehör

*Hinweis: Gasversorgung*
Gasversorgung
Rohrleitung, für Gasanlagen nach DVGW-TRGI 2018 und Flüssiggas-Anlagen nach TRF, aus hochlegiertem austenitischem nichtrostendem Cr-Ni-Mo Stahl gemäß DVGW AB GW541, Werkstoff-Nr. 1.4401, nach DIN EN 10088, Molybdänanteil mindestens 2,2%,

Verbindung mit Pressverbinder aus nichtrostendem Stahl,
mit DVGW zertifizierter Prüfsicherheit bei unverpresstem Verbinder über den gesamten Prüfbereich von 110 hPa (110 mbar) bis 0,3 MPa (3 bar) trocken, Pressverbindung bis DN 50 mit doppelter Presskontur (vor und hinter dem Dichtelement), HNBR-Dichtelement, unlösbar, Rohr und Verbinder im Systemverbund inklusive Systemzulassung, mit DVGW-Baumusterprüfzertifikat

Hersteller/Typ

...............................................................................
(angebotenes Fabrikat)

Das Druckprotokoll ist bei der Abnahme vorzulegen. Sämtliche Gasleitungen sind mit einem äußeren Korrosionsschutz - Anstrich "gelb" - zu versehen.

**1.7.10 Rohr aus nichtrostendem Stahl, 54,0 x 1,5 mm**
Rohr aus nichtrostendem Stahl, 54,0 x 1,5 mm
für Gasanlagen nach DVGW-TRGI 2018 und
Flüssiggas-Anlagen nach TRF

Dimension 54,0 x 1,5 mm

verlegen in Gebäuden und Zentralen, einschl. Rohrbefestigungen, körperschallgedämmt
DIN 4109.
Menge: 1,000 m

**1.7.20 Wie vor 42 x 1,5 mm**
Leistung wie zuletzt in vollem Wortlaut beschrieben,
jedoch 42 x 1,5 mm
Menge: 5,000 m

**1.7.30 Wie vor 35 x 1,5 mm**
Leistung wie zuletzt in vollem Wortlaut beschrieben,
jedoch 35 x 1,5  mm
Menge: 15,000 m

**1.7.40 Wie vor 28 x 1,2 mm**
Leistung wie zuletzt in vollem Wortlaut beschrieben,
jedoch 28 x 1,2  mm
Menge: 5,000 m

**1.7.50 Wie vor 22 x 1,2 mm**
Leistung wie zuletzt in vollem Wortlaut beschrieben,
jedoch 22 x 1,2  mm
Menge: 5,000 m

**1.7.60 Wie vor 15 x 1,0 mm**
Leistung wie zuletzt in vollem Wortlaut beschrieben,
jedoch 15 x 1,0  mm
Menge: 5,000 m

**1.7.70 Bogen 54 mm**
Bogen
mit Pressverbinder für Flüssiggas,
in den erforderlichen Winkelgraden,
aus Edelstahl
54,0 mm
Menge: 2,000 St

**1.7.80 Bogen 42 mm**
Bogen wie vor, jedoch
42,0 mm
Menge: 2,000 St

**1.7.90 Bogen 35 mm**
Bogen wie vor, jedoch
35,0 mm
Menge: 8,000 St

**1.7.100 Bogen 28 mm**
Bogen wie vor, jedoch
28,0 mm
Menge: 4,000 St

**1.7.110 Bogen 22 mm**
Bogen wie vor, jedoch
22,0 mm
Menge: 2,000 St

**1.7.120 Bogen 15 mm**
Bogen wie vor, jedoch
15,0 mm
Menge: 2,000 St

**1.7.130 T-Stück 54,0 mm**
T-Stück wie vor, jedoch
54,0 mm
Menge: 1,000 St

**1.7.140 T-Stück 42,0 mm**
T-Stück wie vor, jedoch
42,0 mm
Menge: 2,000 St

**1.7.150 T-Stück 35,0 mm**
T-Stück wie vor, jedoch
35,0 mm
Menge: 1,000 St

**1.7.160 T-Stück 28,0 mm**
T-Stück wie vor, jedoch
28,0 mm
Menge: 1,000 St

**1.7.170 T-Stück 22,0 mm**
T-Stück wie vor, jedoch
22,0 mm
Menge: 1,000 St

**1.7.180 T-Stück 15,0 mm**
T-Stück wie vor, jedoch
15,0 mm
Menge: 1,000 St

**1.7.190 Muffe 54,0 mm**
Muffe wie vor, jedoch
54,0 mm
Menge: 1,000 St

**1.7.200 Muffe 42,0 mm**
Muffe wie vor, jedoch
42,0 mm
Menge: 2,000 St

**1.7.210 Muffe 35,0 mm**
Muffe wie vor, jedoch
35,0 mm
Menge: 1,000 St

**1.7.220 Muffe 28,0 mm**
Muffe wie vor, jedoch
28,0 mm
Menge: 1,000 St

**1.7.230 Muffe 22,0 mm**
Muffe wie vor, jedoch
22,0 mm
Menge: 1,000 St

**1.7.240 Muffe 15,0 mm**
Muffe wie vor, jedoch
15,0 mm
Menge: 1,000 St

**1.7.250 Reduzierung 54,0 mm**
Reduzierung wie vor, jedoch
54,0 mm
Menge: 1,000 St

**1.7.260 Reduzierung 42,0 mm**
Reduzierung wie vor, jedoch
42,0 mm
Menge: 1,000 St

**1.7.270 Reduzierung 35,0 mm**
Reduzierung wie vor, jedoch
35,0 mm
Menge: 1,000 St

**1.7.280 Reduzierung 28,0 mm**
Reduzierung wie vor, jedoch
28,0 mm
Menge: 1,000 St

**1.7.290 Reduzierung 22,0 mm**
Reduzierung wie vor, jedoch
22,0 mm
Menge: 1,000 St

**1.7.300 Übergangsstück 54,0 mm**
Übergangsstück wie vor, jedoch
54,0 mm
Menge: 1,000 St

**1.7.310 Übergangsstück 42,0 mm**
Übergangsstück wie vor, jedoch
42,0 mm
Menge: 2,000 St

**1.7.320 Übergangsstück 35,0 mm**
Übergangsstück wie vor, jedoch
35,0 mm
Menge: 1,000 St

**1.7.330 Übergangsstück 28,0 mm**
Übergangsstück wie vor, jedoch
28,0 mm
Menge: 1,000 St

**1.7.340 Übergangsstück 22,0 mm**
Übergangsstück wie vor, jedoch
22,0 mm
Menge: 1,000 St

**1.7.350 Übergangsstück 15,0 mm**
Übergangsstück wie vor, jedoch
15,0 mm
Menge: 1,000 St

**1.7.360 Kugelhahn, Durchgangsform, Flüssiggas, DN 50**
Kugelhahn,
Hersteller/Typ

'............................................................................'
(angebotenes Fabrikat)
einschl. Gegenflanschen, Schrauben und Dichtungen, einschl. Übergangsnippel Edelstahl für Gasleitung, Anforderungen entspechend DVGW G 600 (TRGI) und TRF,
mit beidseitigem Innengewinde, Durchgangsform,
Gehäuse aus Edelstahl, einschl. Bedienungsschlüssel gelb,
DN 50
Menge: 1,000 St

**1.7.370 Wie vor, DN 40**
Leistung wie zuletzt in vollem Wortlaut beschrieben,
jedoch DN 40
Menge: 1,000 St

**1.7.380 Wie vor, DN 25**
Leistung wie zuletzt in vollem Wortlaut beschrieben,
jedoch DN 25
Menge: 1,000 St

**1.7.390 Wie vor, DN 40, mit thermischer Absperrsicherung**
Leistung wie zuletzt in vollem Wortlaut beschrieben,
jedoch'DN 40, als thermische Absperrsicherung
Menge: 1,000 St

**1.7.400 Wie vor, DN 25, mit thermischer Absperrsicherung**
Leistung wie zuletzt in vollem Wortlaut beschrieben,
jedoch DN 25, mit thermischer Absperrsicherung
Menge: 1,000 St

**1.7.410 Flüssiggaszähler**
Flüssiggaszähler
Hersteller/Typ

'............................................................................'
(angebotenes Fabrikat)
Gaszähler QA 25 / Ausf. GI / G1 / PN4
QN 2,5-40 m3/h Ferngeber NF/HF
mit Verschraubung G1
Innengewinde Baulänge 185mm
einschl. komplettem Anschlussmaterial
Menge: 1,000 St

**1.7.420 Bez.Schild H 100mm B 210mm**
Bezeichnungsschild,
Farbe und Beschriftung nach Angaben des AG,
Beschriftung zweizeilig,
Schild aus mehrschichtigem Kunststoff,
gefraest,
Hoehe 100 mm,
Breite 210 mm.
Befestigen durch Schrauben.
Befestigungsuntergrund Rohrleitung.
Menge: 4,000 St

**1.7.430 Anschluß herst., DN 50, vorh. Gasltg.**
Anschluß herstellen
an vorhandener Gasleitung,
aus Edelstahl,
DN 50
durch Gewindeübergang
einschl. Vorbereiten des vorh. Anschlusses
einschl. Stillegen der Gasleitung an Gashausanschluß
mit Spülen der Gasleitung mit inertem Gas
(Stickstoff, Kohlendioxid)
Menge: 1,000 St

**1.7.440 Wie vor, DN 40**
Leistung wie zuletzt in vollem Wortlaut beschrieben,
jedoch DN 40
Menge: 1,000 St

**1.7.450 Wie vor, DN 25**
Leistung wie zuletzt in vollem Wortlaut beschrieben,
jedoch DN 25
Menge: 1,000 St

#### 1.8 Rohrleitung und Zubehör

*Hinweis: Heizungsanschluß:*
Heizungsanschluß:

Die Heizungsanlage wird nach DIN 4751, Blatt 4, als geschlossene Anlage mit statischer Druckhaltung ausgeführt. Der max. Betriebsdruck dieser Anlage beträgt 3,0 bar. Die Anlage arbeitet mit Vorlauftemperaturen bis max. 100 °C.

**1.8.10 Rohrleitungen nahtl.Stahlrohr D 114,3 mm**
Rohrleitungen ohne Form- und Verbindungsstuecke,
ohne Schweiss- bzw. Loet- und Dichtungsmaterial,
einschl. Rohrbefestigungen, koerperschallgedaempft,
Ueberschiebrohre fuer Wand- und Deckendurchfuehrungen
mit Abdeckrosetten,
aus nahtlosen Stahlrohren nach DIN EN 10220 / DIN EN 10216,
Außendurchmesser 114,3 mm, Normalwanddicke,
Verbindung durch Schweißen nach DIN EN 13480,
Korrosionsschutz gemäß DIN EN ISO 12944,
Verlegung in Gebäuden,
Montagehöhe bis 3,50 m über Gelände oder Fußboden.
Menge: 50,000 m

**1.8.20 Leistung wie zuletzt in vollem Wortlaut DN 80**
Leistung wie zuletzt in vollem Wortlaut beschrieben,
jedoch DN 80
Menge: 30,000 m

**1.8.30 Leistung wie zuletzt in vollem Wortlaut DN 65**
Leistung wie zuletzt in vollem Wortlaut beschrieben,
jedoch DN 65
Menge: 2,000 m

**1.8.40 Leistung wie zuletzt in vollem Wortlaut DN 50**
Leistung wie zuletzt in vollem Wortlaut beschrieben,
jedoch DN 50
Menge: 20,000 m

**1.8.50 Leistung wie zuletzt in vollem Wortlaut DN 40**
Leistung wie zuletzt in vollem Wortlaut beschrieben,
jedoch DN 40
Menge: 5,000 m

**1.8.60 Rohrleitungen einschl. Form- und Verbind Gewinderohr DN 32**
Rohrleitungen ohne Form- und Verbindungsstuecke,
ohne Schweiss- bzw. Loet- und Dichtungsmaterial,
einschl. Rohrbefestigungen, koerperschallgedaempft,
Ueberschiebrohre fuer Wand- und Deckendurchfuehrungen
mit Abdeckrosetten,
aus Stahlrohren nach DIN EN 10255 (mittelschwere Ausführung), schwarz,
DN 32,
Verbindung durch Schweißen nach DIN EN 13480,
Verlegung in Gebäuden,
Montagehöhe bis 3,50 m über Gelände oder Fußboden.
Menge: 40,000 m

**1.8.70 Leistung wie zuletzt in vollem Wortlaut DN 25**
Leistung wie zuletzt in vollem Wortlaut beschrieben,
jedoch DN 25
Menge: 15,000 m

**1.8.80 Leistung wie zuletzt in vollem Wortlaut DN 20**
Leistung wie zuletzt in vollem Wortlaut beschrieben,
jedoch DN 20
Menge: 10,000 m

**1.8.90 Leistung wie zuletzt in vollem Wortlaut DN 15**
Leistung wie zuletzt in vollem Wortlaut beschrieben,
jedoch DN 15
Menge: 40,000 m

**1.8.100 Rohrbogen, DN 100**
Rohrbogen aus Stahl zum Einschweissen DIN 2606,
nahtlos gezogen,
15-90 Grad, DN 100
Normalwanddicke.
Menge: 30,000 St

**1.8.110 Wie vor DN 80**
Leistung wie zuletzt in vollem Wortlaut beschrieben,
jedoch DN 80
Menge: 8,000 St

**1.8.120 Wie vor DN 65**
Leistung wie zuletzt in vollem Wortlaut beschrieben,
jedoch DN 65
Menge: 4,000 St

**1.8.130 Wie vor DN 50**
Leistung wie zuletzt in vollem Wortlaut beschrieben,
jedoch DN 50
Menge: 10,000 St

**1.8.140 Wie vor DN 40**
Leistung wie zuletzt in vollem Wortlaut beschrieben,
jedoch DN 40
Menge: 4,000 St

**1.8.150 Wie vor DN 32**
Leistung wie zuletzt in vollem Wortlaut beschrieben,
jedoch DN 32
Menge: 26,000 St

**1.8.160 Wie vor DN 25**
Leistung wie zuletzt in vollem Wortlaut beschrieben,
jedoch DN 25
Menge: 8,000 St

**1.8.170 Wie vor DN 20**
Leistung wie zuletzt in vollem Wortlaut beschrieben,
jedoch DN 20.
Menge: 10,000 St

**1.8.180 Wie vor DN 15**
Leistung wie zuletzt in vollem Wortlaut beschrieben,
jedoch DN 15
Menge: 16,000 St

**1.8.190 T-Stueck, DN 100**
T-Stueck aus Stahl zum Einschweissen DIN 2615,
aus nahtlosem Rohr,
DN 100.
Normalwanddicke.
Menge: 4,000 St

**1.8.200 Wie vor DN 80**
Leistung wie zuletzt in vollem Wortlaut beschrieben,
jedoch DN 80
Menge: 2,000 St

**1.8.210 Wie vor DN 65**
Leistung wie zuletzt in vollem Wortlaut beschrieben,
jedoch DN 65
Menge: 2,000 St

**1.8.220 Wie vor DN 50**
Leistung wie zuletzt in vollem Wortlaut beschrieben,
jedoch DN 50
Menge: 2,000 St

**1.8.230 Wie vor DN 40**
Leistung wie zuletzt in vollem Wortlaut beschrieben,
jedoch DN 40
Menge: 2,000 St

**1.8.240 Wie vor DN 32**
Leistung wie zuletzt in vollem Wortlaut beschrieben,
jedoch DN 32
Menge: 4,000 St

**1.8.250 Wie vor DN 25**
Leistung wie zuletzt in vollem Wortlaut beschrieben,
jedoch DN 25
Menge: 4,000 St

**1.8.260 Wie vor DN 20**
Leistung wie zuletzt in vollem Wortlaut beschrieben,
jedoch DN 20
Menge: 4,000 St

**1.8.270 Wie vor DN 15**
Leistung wie zuletzt in vollem Wortlaut beschrieben,
jedoch DN 15
Menge: 4,000 St

**1.8.280 Reduzierstueck, DN 100**
Reduzierstueck aus Stahl zum Einschweissen DIN 2616,
konzentrische Form,
DN 100 / DN 80 oder kleiner
Normalwanddicke.
Menge: 4,000 St

**1.8.290 Wie vor DN 80**
Leistung wie zuletzt in vollem Wortlaut beschrieben,
jedoch DN 80/ 65 oder kleiner
Menge: 2,000 St

**1.8.300 Wie vor DN 65**
Leistung wie zuletzt in vollem Wortlaut beschrieben,
jedoch DN 65/ 50 oder kleiner
Menge: 2,000 St

**1.8.310 Wie vor DN 50**
Leistung wie zuletzt in vollem Wortlaut beschrieben,
jedoch DN 50/ 40 oder kleiner
Menge: 2,000 St

**1.8.320 Wie vor DN 40**
Leistung wie zuletzt in vollem Wortlaut beschrieben,
jedoch DN 40/ 32 oder kleiner
Menge: 4,000 St

**1.8.330 Wie vor DN 32**
Leistung wie zuletzt in vollem Wortlaut beschrieben,
jedoch DN 32/ 25 oder kleiner
Menge: 6,000 St

**1.8.340 Wie vor DN 25**
Leistung wie zuletzt in vollem Wortlaut beschrieben,
jedoch DN 25/ 20 oder kleiner
Menge: 4,000 St

**1.8.350 Wie vor DN 20**
Leistung wie zuletzt in vollem Wortlaut beschrieben,
jedoch DN 20/ 15 oder kleiner
Menge: 4,000 St

**1.8.360 Rundschweissnaht, DN 100**
Rundschweissnaht an Stahlrohr einschl. Abschraegen
der Rohrenden
und Schweissmaterial,
DN 100
Normalwanddicke.
Menge: 80,000 St

**1.8.370 Wie vor DN 80**
Leistung wie zuletzt in vollem Wortlaut beschrieben,
jedoch DN 80
Menge: 24,000 St

**1.8.380 Wie vor DN 65**
Leistung wie zuletzt in vollem Wortlaut beschrieben,
jedoch DN 65
Menge: 4,000 St

**1.8.390 Wie vor DN 50**
Leistung wie zuletzt in vollem Wortlaut beschrieben,
jedoch DN 50
Menge: 20,000 St

**1.8.400 Wie vor DN 40**
Leistung wie zuletzt in vollem Wortlaut beschrieben,
jedoch DN 40
Menge: 6,000 St

**1.8.410 Wie vor DN 32**
Leistung wie zuletzt in vollem Wortlaut beschrieben,
jedoch DN 32
Menge: 36,000 St

**1.8.420 Wie vor DN 25**
Leistung wie zuletzt in vollem Wortlaut beschrieben,
jedoch DN 25
Menge: 30,000 St

**1.8.430 Wie vor DN 20**
Leistung wie zuletzt in vollem Wortlaut beschrieben,
jedoch DN 20
Menge: 20,000 St

**1.8.440 Wie vor DN 15**
Leistung wie zuletzt in vollem Wortlaut beschrieben,
jedoch DN 15
Menge: 20,000 St

**1.8.450 Heizungsverteiler, thermisch getrennt, max. 35 m³/h**
Verteiler
Hersteller/Typ

'............................................................................'
(angebotenes Fabrikat)
als kombinierter Vor- und Rücklaufverteiler, bestehend aus:
Thermisch getrennter Vor- und Rücklaufkammer, übereinander angeordnet, aus
Stahlblech geschweißt.
Verteilerkammer für Vorlauf mit Gewindestutzen oder Flanschabgangsstutzen nach
DIN, PN 06,
sowie eingeschweißte Rohrhülsen für
Durchführung der Rücklaufstutzen.
Verteilerkammer f. Rücklauf mit Gewindestutzen oder Flanschabgangsstutzen nach
DIN, PN 06,
durch die Rohrhülsen in der Vorlaufkammer mit Zwischenraum geführt.
Abgangsstutzen Vor- und Rücklauf nebeneinander.
Die Flanschen sind auf gleiche Spindelhöhe, für Armaturen entspr. Baulängenreihen
nach DIN EN 558-1, sowie dem Fabrikat
der Armaturen und der Dämmdicke des
Verteilers, abgestimmt
Entleerungsmuffen 3/4" für Vor- und
Rücklaufkammer.
Der Verteiler ist werkseitig druckgeprüft und grundiert.

Einsatzbereich: Heizung, 7 Heizkreiszu-/abgänge
- max. Wasserdurchsatz ca. 35 m3/h
- max. Betriebstemperatur 110 °C
- max. Betriebsüberdruck 6 bar
- ca. 4,90 m  Länge der Verteilerkammer
- 8 STCK  Flanschstutzen DN 32 / PN 06
- 4 STCK  Flanschstutzen DN 80 / PN 06
- 2 STCK  Flanschstutzen DN 100 / PN 06
- 2 STCK  Entleerung 3/4"

einschl. Fertigisolierung mit verz. Stahlblechmantel und Mineralfaser 100 mm entsprechend der EnEV,
bestehend aus:
Verz. Stahlblechmantel mit Schnellverschlüssen und Mineralfaser, in Form von
Halbschalen. Stirnseitig mit Deckel.
Mit Aussparung für die Abgangsstutzen,
Entleerung und Konsolen.
Länge der Isolierung  ca. 5,10m
Menge: 1,000 St

**1.8.460 Flanschen-Absperrventil, DN 100**
Flanschen-Absperrventil,
Hersteller/Typ

'............................................................................'
(angebotenes Fabrikat)
einschl. Gegenflanschen, Schrauben und Dichtungen
Gehaeusedichtung weich, Scheibendichtung metallisch,
Gehaeuse aus Gusseisen GG, mit Grundanstrich,
mit Handhebel und Feststellvorrichtung,
PN 6,
DN 100, lange Bauart
Menge: 8,000 St

**1.8.470 Wie vor DN 80**
Leistung wie zuletzt in vollem Wortlaut beschrieben,
jedoch DN 80
Menge: 6,000 St

**1.8.480 Wie vor DN 65**
Leistung wie zuletzt in vollem Wortlaut beschrieben,
jedoch DN 65
Menge: 2,000 St

**1.8.490 Wie vor DN 50**
Leistung wie zuletzt in vollem Wortlaut beschrieben,
jedoch DN 50
Menge: 2,000 St

**1.8.500 Wie vor DN 40**
Leistung wie zuletzt in vollem Wortlaut beschrieben,
jedoch DN 40
Menge: 2,000 St

**1.8.510 Wie vor DN 32**
Leistung wie zuletzt in vollem Wortlaut beschrieben,
jedoch DN 32
Menge: 18,000 St

**1.8.520 Wie vor DN 25**
Leistung wie zuletzt in vollem Wortlaut beschrieben,
jedoch DN 25
Menge: 2,000 St

**1.8.530 Schmutzfaenger, DN 80**
Schmutzfaenger mit Flanschanschluss,
Hersteller/Typ

'............................................................................'
(angebotenes Fabrikat)
einschl. Gegenflanschen, Schrauben und Dichtungen
in Schraegsitzausfuehrung,
Gehaeuse aus Gusseisen GG, mit Grundanstrich,
mit Einfachsieb,
Sieb aus nichtrostendem Stahl,
Reinigungsverschluss geflanscht,
PN 6,
DN 80
Menge: 1,000 St

**1.8.540 Wie vor DN 32**
Leistung wie zuletzt in vollem Wortlaut beschrieben,
jedoch DN 32
Menge: 4,000 St

**1.8.550 Rueckschlagklappe, DN 80**
Flanschen-Rueckschlagklappe,
Hersteller/Typ

'............................................................................'
(angebotenes Fabrikat)
Einbau waagerecht oder senkrecht,
Gehaeuse aus Gusseisen GG, mit Grundanstrich,
Gehaeuse- und Scheibendichtung aus Gusseisen,
PN 6,
DN 80
Menge: 1,000 St

**1.8.560 Wie vor DN 32**
Leistung wie zuletzt in vollem Wortlaut beschrieben,
jedoch DN 32
Menge: 4,000 St

**1.8.570 Kugelhahn, R 2"**
Kugelhahn,
Hersteller/Typ
oder gleichwertig

 ...............................................................................
(angebotenes Fabrikat)
als Durchgangshahn,
mit Muffenanschluss,
Gehaeuse 'Rotguß'(31),
Spindelabdichtung durch Stopfbuchspackungen,
Kugel/Dichtung Rotguß/EPDM
mit Bedienungsknebel
PN 16,
mit vollem Durchgang,
R 2"
einsch. passender Wärmedämmschale nach ENEV.
Menge: 2,000 St

**1.8.580 Wie vor R 1 1/2"**
Leistung wie zuletzt in vollem Wortlaut beschrieben,
jedoch R 1 1/2"
Menge: 4,000 St

**1.8.590 Wie vor R 1 1/4"**
Leistung wie zuletzt in vollem Wortlaut beschrieben,
jedoch R 1 1/4"
Menge: 4,000 St

**1.8.600 Wie vor R 1"**
Leistung wie zuletzt in vollem Wortlaut beschrieben,
jedoch R 1"
Menge: 4,000 St

**1.8.610 Wie vor R 3/4"**
Leistung wie zuletzt in vollem Wortlaut beschrieben,
jedoch R 3/4"
Menge: 2,000 St

**1.8.620 Wie vor R 1/2"**
Leistung wie zuletzt in vollem Wortlaut beschrieben,
jedoch R 1/2"
Menge: 2,000 St

**1.8.630 Glasthermometer 120 Grad Celsius**
Glasthermometer,
Hersteller/Typ

'............................................................................'
(angebotenes Fabrikat)
Winkelform 90 Grad,
Oberteil rund, aus Messing, poliert,
Anzeigebereich 0 bis 120 Grad Celsius,
Messgenauigkeit 1 % vom Skalenendwert,
Unterteil mit Rillenzapfen, Einschraubstutzen mit
Feststellschraube und Tauchrohr,
aus Messing,
Tauchrohr-Einbaulaenge 100 mm.
Gewindeanschluss R 1/2 mit Schweissmuffe.
Menge: 18,000 St

**1.8.640 Manometer 0 bis 6,0 bar**
Manometer,
Hersteller/Typ

'............................................................................'
(angebotenes Fabrikat)
mit verstellbarer Markierung,
Gehaeuse aus Stahl,
Uebersteckring aus Stahl, lackiert,
Gehaeusedurchmesser 80 mm,
Anschlusszapfen R 1/2, senkrecht
Anzeigebereich 0 bis 6,0 bar.
Menge: 3,000 St

**1.8.650 Wassersackrohr R 1/2**
Wassersackrohr DIN 16 282,
U-Form,
PN 6
Anschlussgewinde R 1/2.
Menge: 3,000 St

**1.8.660 Manometerventil R 1/2**
Manometerventil,
mit Entlueftungsschraube,
mit Pruefzapfen,
aus Messing,
PN 6
Anschluesse Zapfen-Spannmuffe R 1/2.
Menge: 3,000 St

**1.8.670 Hocheffizienz-Nassläufer- Doppelpumpe DN 65**
Hocheffizienz-Nassläufer- Doppelpumpe DN 65
Hersteller/Typ

'............................................................................'
(angebotenes Fabrikat)
einschl. Gegenflanschen, Schrauben und Dichtungen
Heizkreis:  Klärschlamm
Volumenstrom:  11,00 m³/h
Förderhöhe:  8,5 m
Nassläufer-Doppelpumpe mit EC-Motor und
elektronischer Leistungsanpassung.
Einsetzbar für Heizungswasser,
Kaltwasser und Wasser/ Glykolgemisch.
Mit Flanschanschluss
Regelungsarten:
-  Permanente, automatische
  Leistungs-Anpassung an den
  Anlagenbedarf ohne Sollwertvorgabe.
-  Konstante Temperatur (T-const.)
-  Konstante Differenztemperatur
  (dT-const.)
-  Bedarfsgerechte
  Volumenstromoptimierung der
  Zubringerpumpe durch Vernetzung und
  Kommunikation mit mehreren Pumpen
  (Multi-Flow Adaptation)
-  Konstanter Volumenstrom (Q-const.)
-  Differenzdruckregelung dp-c an einem
  entfernten Punkt im Rohrleitungssystem
  (Schlechtpunktregelung)
-  Konstanter Differenzdruck (dp-c)
-  Variabler Differenzdruck (dp-v) mit
  der Option der nominellen
  Betriebspunkteingabe
-  Konstante Drehzahl (n-const.)
-  Benutzerdefinierte PID-Regelung
Anzeige:
-  Regelungsart
-  Sollwert
-  Volumenstrom
-  Temperatur
-  Leistungsaufnahme
-  Elektrischer Verbrauch
-  Aktive Einflüsse (z. B. STOP, No-Flow
  Stop)
Lieferumfang:
-  Doppelpumpe
-  2 x optimierter Connector
-  4 x Leitungsverschraubung M 16 x 1,5
-  Unterlegscheiben für Flanschschrauben
  M12 und M16 (bei Anschlussnennweiten
  DN 32 bis DN 65)
-  Wärmedämmschale
-  Einbau- und Betriebsanleitung kompakt
-  Max. Betriebsdruck:  10 bar
-  Energieeffizienzindex (EEI):  0,17
-  Max. Leistungsaufnahme P:  950 W
-  Baulänge:  340 mm
-  Anschluss. Flansch:  DN 65
-  Fördermedium:
  Wasser, Wasser/Glycolgemisch
-  Netzanschluss: 230 V 50/60 Hz
-  Schutzart Motor: IPX4D
-  Leitungsverschraubung:
  5 x M 16x1,5
Menge: 1,000 St

**1.8.680 Hocheffizienz-Nassläufepumpe DN 65**
Hocheffizienz-Nassläufepumpe DN 65
Hersteller/Typ

'............................................................................'
(angebotenes Fabrikat)
einschl. Gegenflanschen, Schrauben und Dichtungen
Anlage:  Kesselkreis
Volumenstrom:  13,50 m³/h
Förderhöhe:  4,5 m
wie vor, jedoch als Hocheffizienz-Inline Nassläufer-Pumpe
mit EC-Motor und elektronischer Leistungsanpassung.
-  Max. Betriebsdruck:  10 bar
-  Energieeffizienzindex (EEI):  0,17
-  Max. Leistungsaufnahme P:  950 W
-  Baulänge:  340 mm
-  Anschluss. Flansch:  DN 65
Menge: 1,000 St

**1.8.690 Hocheffizienz-Nassläufepumpe DN 32**
Hocheffizienz-Nassläufepumpe DN 32
Hersteller/Typ ' WILO/  Stratos MAXO- 32/0,5-10
oder gleichwertig

'............................................................................'
(angebotenes Fabrikat)
einschl. Gegenflanschen, Schrauben und Dichtungen
Heizkreise: Schlammentwässerung/ Betriebsgebäude
Volumenstrom:  1,50 m³/h
Förderhöhe:  6,5 m
wie vor, jedoch als Hocheffizienz-Inline Nassläufer-Pumpe
mit EC-Motor und elektronischer Leistungsanpassung.
-  Max. Betriebsdruck:  10 bar
-  Energieeffizienzindex (EEI):  0,17
-  Max. Leistungsaufnahme P:  130 W
-  Baulänge:  220 mm
-  Anschluss. Flansch:  DN 32
Menge: 4,000 St

**1.8.700 Entleerungsventil,R 3/4**
Entleerungsventil,
mit Verschlusskappe, It-Dichtung und Kette,
einschl. Schlauchverschraubung,
mit Steckschluesselaufsatz,
Gehaeuse aus Rotguss,
metallisch dichtend, Dichtflaechen nichtrostender
Stahl,
PN 10,
mit Gewindeanschluss
R 3/4.
Menge: 4,000 St

**1.8.710 Leistung wie zuletzt in vollem Wortlaut R 1/2"**
Leistung wie zuletzt in vollem Wortlaut beschrieben,
jedoch R 1/2"
Menge: 16,000 St

**1.8.720 Heizungsseitiger Anschluß, DN 100**
Heizungsseitiger Anschluß
vorhandener Stahlrohrleitung DN 100,
einschl. Form- und Verbindungsstücke
Schweißmaterialien
Menge: 4,000 St

**1.8.730 Wie vor DN 80**
Leistung wie zuletzt in vollem Wortlaut beschrieben,
jedoch DN 80
Menge: 4,000 St

**1.8.740 Wie vor DN 65**
Leistung wie zuletzt in vollem Wortlaut beschrieben,
jedoch DN 65
Menge: 1,000 St

**1.8.750 Wie vor DN 50**
Leistung wie zuletzt in vollem Wortlaut beschrieben,
jedoch DN 50
Menge: 4,000 St

**1.8.760 Wie vor DN 40**
Leistung wie zuletzt in vollem Wortlaut beschrieben,
jedoch DN 40
Menge: 1,000 St

**1.8.770 Wie vor DN 32**
Leistung wie zuletzt in vollem Wortlaut beschrieben,
jedoch DN 32
Menge: 8,000 St

**1.8.780 Wie vor bis DN 25**
Leistung wie zuletzt in vollem Wortlaut beschrieben,
jedoch bis DN 25
Menge: 1,000 St

**1.8.790 Einbau von, Motorventil, Drosselklappe. DN 80**
Einbau beigestellter Armaturen und Geraete,
Motorventil in Durchgangsform,
mit Flanschanschluss DN 80
einschl. Gegenflanschen, Schrauben und Dichtungen
Menge: 1,000 St

**1.8.800 Einbau von, Motorventil, Dreiwegev. DN 65**
Einbau beigestellter Armaturen und Geraete,
Motorventil in Dreiwegeform,
mit Flanschanschluss DN 65
einschl. Gegenflanschen, Schrauben und Dichtungen
Menge: 1,000 St

**1.8.810 Wie vor DN 25**
Leistung wie zuletzt in vollem Wortlaut beschrieben,
jedoch DN 25
Menge: 4,000 St

**1.8.820 Einschweisstauchhuelse,Tauchhuelse R 1/2**
Einschweisstauchhuelse,
mit Gewindeanschluss R 1/2.
Einschl. liefern der Schweissmuffe.
Menge: 24,000 St

**1.8.830 Luftgefaess D 159 mm Laenge 400 mm**
Luftgefaess mit zwei Kloepperboeden,
aus geschweissten Stahlrohren, DIN 2458,
Aussendurchmesser 159,0 mm.
Normalwanddicke,
Laenge 400 mm.
Menge: 4,000 St

**1.8.840 Wie vor DN 100, Länge 400 mm**
Leistung wie zuletzt in vollem Wortlaut beschrieben,
jedoch DN 100, Länge 400 mm
Menge: 4,000 St

**1.8.850 Kondensatwassersammelleitung DN 70**
Kondensatwassersammelleitung
einschließlich Anschlüsse an die Kondensatanschlüsse
Kessel/ BHKW  und Ablauf zur nächstmöglichen Anschlußstelle DN 70
einschl. Form- und Verbindungsstuecke, Dichtungsmaterial.
Einschl. Rohrbefestigungen, koerperschallgedaempft
Menge: 8,000 m

**1.8.860 Wie vor DN 50**
Leistung wie zuletzt in vollem Wortlaut beschrieben,
jedoch DN 50
Menge: 12,000 m

#### 1.9 Wärmedämmung Heizung

**1.9.10 Rohrdaemmung, D 101,6-114,3mm, aus:**
*** Leitbeschreibung
Waermedaemmung DIN 4140 Teil 1 an Rohrleitungen,
Daemmung aus nichtbrennbaren Stoffen
DIN 4102 Teil 1 Baustoffklasse A,
in Zentralen,
Hoehe der Rohre ueber Standflaeche bis 3,5 m,
Rohraussendurchmesser ueber 101,6 bis 114,3 mm,
Rohr aus Stahl.
Die Daemmung besteht aus:
Menge: 40,000 m
*Unterbeschreibung 1 Min.Fasermatten 100 mm*
Mineralfasermatten,
Waermeleitfaehigkeit 0,035 W/(m x k) .
bei einer Mitteltemperatur von 10 Grad Celsius,
mit Aluminiumfolie kaschiert,
mit Draht aufbinden,
Daemmschicht 100 mm
*Unterbeschreibung 2 Ummantelung verzinkter Stahl D 0,5mm*
Ummantelung
aus feuerverzinktem Stahl DIN 17 162 Teil 1
0,5 mm dick,
einreihig mit sechs verzinkten Blechschrauben
je Meter verschrauben.

**1.9.20 Wie vor Rohrdurchmesser DN 80 mit 100 mm**
Leistung wie zuletzt in vollem Wortlaut beschrieben,
jedoch Rohrdurchmesser DN 80 mit 100 mm Dämmung
isolieren.
Menge: 20,000 m

**1.9.30 Wie vor Rohrdurchmesser DN 65 mit 60 mm**
Leistung wie zuletzt in vollem Wortlaut beschrieben,
jedoch Rohrdurchmesser DN 65 mit 60 mm Dämmung
isolieren.
Menge: 1,000 m

**1.9.40 Wie vor Rohrdurchmesser DN 50 mit 50 mm**
Leistung wie zuletzt in vollem Wortlaut beschrieben,
jedoch Rohrdurchmesser DN 50 mit 50 mm Dämmung
isolieren.
Menge: 10,000 m

**1.9.50 Wie vor Rohrdurchmesser DN 40 mit 40 mm**
Leistung wie zuletzt in vollem Wortlaut beschrieben,
jedoch Rohrdurchmesser DN 40 mit 40 mm Dämmung
isolieren.
Menge: 3,000 m

**1.9.60 Wie vor Rohrdurchmesser DN 32 mit 40 mm**
Leistung wie zuletzt in vollem Wortlaut beschrieben,
jedoch Rohrdurchmesser DN 32 mit 40 mm Dämmung
isolieren.
Menge: 35,000 m

**1.9.70 Wie vor Rohrdurchmesser DN 25 mit 30 mm**
Leistung wie zuletzt in vollem Wortlaut beschrieben,
jedoch Rohrdurchmesser DN 25 mit 30 mm Dämmung
isolieren.
Menge: 10,000 m

**1.9.80 Wie vor Rohrdurchmesser DN 20 mit 20 mm**
Leistung wie zuletzt in vollem Wortlaut beschrieben,
jedoch Rohrdurchmesser DN 20 mit 20 mm Dämmung
isolieren.
Menge: 5,000 m

**1.9.90 Wie vor Rohrdurchmesser DN 15 mit 20 mm**
Leistung wie zuletzt in vollem Wortlaut beschrieben,
jedoch Rohrdurchmesser DN 15 mit 20 mm Dämmung
isolieren.
Menge: 5,000 m

**1.9.100 Rohrdaemmung, D 101,6-114,3mm, aus:**
*** Leitbeschreibung
Waermedaemmung DIN 4140 Teil 1 an Rohrleitungen,
Daemmung aus nichtbrennbaren Stoffen
DIN 4102 Teil 1 Baustoffklasse A,
in Zentralen,
Hoehe der Rohre ueber Standflaeche bis 3,5 m,
Rohraussendurchmesser ueber 101,6 bis 114,3 mm,
Rohr aus Stahl.
Die Daemmung besteht aus:
Menge: 10,000 m
*Unterbeschreibung 1 Min.Fasermatten 100 mm*
Mineralfasermatten,
Waermeleitfaehigkeit '0,035 W/(m x k) '(21)
bei einer Mitteltemperatur von 10 Grad Celsius,
mit Aluminiumfolie kaschiert,
mit Draht aufbinden,
Daemmschicht 100 mm

**1.9.110 Wie vor Rohrdurchmesser DN 80 mit 100 mm**
Leistung wie zuletzt in vollem Wortlaut beschrieben,
jedoch Rohrdurchmesser DN 80 mit 100 mm Dämmung
isolieren.
Menge: 10,000 m

**1.9.120 Wie vor Rohrdurchmesser DN 65 mit 60 mm**
Leistung wie zuletzt in vollem Wortlaut beschrieben,
jedoch Rohrdurchmesser DN 65 mit 60 mm Dämmung
isolieren.
Menge: 1,000 m

**1.9.130 Wie vor Rohrdurchmesser DN 50 mit 50 mm**
Leistung wie zuletzt in vollem Wortlaut beschrieben,
jedoch Rohrdurchmesser DN 50 mit 50 mm Dämmung
isolieren.
Menge: 10,000 m

**1.9.140 Wie vor Rohrdurchmesser DN 40 mit 40 mm**
Leistung wie zuletzt in vollem Wortlaut beschrieben,
jedoch Rohrdurchmesser DN 40 mit 40 mm Dämmung
isolieren.
Menge: 2,000 m

**1.9.150 Wie vor Rohrdurchmesser DN 32 mit 40 mm**
Leistung wie zuletzt in vollem Wortlaut beschrieben,
jedoch Rohrdurchmesser DN 32 mit 40 mm Dämmung
isolieren.
Menge: 5,000 m

**1.9.160 Wie vor Rohrdurchmesser DN 25 mit 30 mm**
Leistung wie zuletzt in vollem Wortlaut beschrieben,
jedoch Rohrdurchmesser DN 25 mit 30 mm Dämmung
isolieren.
Menge: 5,000 m

**1.9.170 Wie vor Rohrdurchmesser DN 20 mit 20 mm**
Leistung wie zuletzt in vollem Wortlaut beschrieben,
jedoch Rohrdurchmesser DN 20 mit 20 mm Dämmung
isolieren.
Menge: 5,000 m

**1.9.180 Wie vor Rohrdurchmesser DN 15 mit 20 mm**
Leistung wie zuletzt in vollem Wortlaut beschrieben,
jedoch Rohrdurchmesser DN 15 mit 20 mm Dämmung
isolieren.
Menge: 35,000 m

**1.9.190 Haube DN 100,aus:**
*** Leitbeschreibung
Haube DIN 4140 Teil 1, fest verschraubt,
fuer Flanschen- Absperrventil,
DN 100,
Baulaenge der Armatur bis 310 mm
Daemmung aus nichtbrennbaren Stoffen
DIN 4102 Teil 1 Baustoffklasse A,
in Bereichen mit Behinderung durch technische
Einrichtungen,
in Zentralen,
Hoehe der Rohrleitungsachse ueber Standflaeche
bis 3,5 m.
Die Daemmung besteht aus:
Menge: 8,000 St
*Unterbeschreibung 1 Min.Fasermatten D 100 mm*
Mineralfasermatten,
Waermeleitfaehigkeit 0,035 W / m x k
bei einer Mitteltemperatur von 10 Grad Celsius,
Daemmschicht 100 mm dick.
*Unterbeschreibung 2 Ummantelung verzinkter Stahl*
Ummantelung
aus feuerverzinktem Stahl DIN 17 162 Teil 1
0,6 mm dick,
'mit Klemmverschlüssen'(41).

**1.9.200 Wie vor DN 80, 80 mm**
Leistung wie zuletzt in vollem Wortlaut beschrieben,
jedoch DN 80, Dämmschichtdicke 80 mm
Menge: 6,000 St

**1.9.210 Wie vor DN 65, 60 mm**
Leistung wie zuletzt in vollem Wortlaut beschrieben,
jedoch DN 65, Dämmschichtdicke 60 mm
Menge: 2,000 St

**1.9.220 Wie vor DN 50, 50 mm**
Leistung wie zuletzt in vollem Wortlaut beschrieben,
jedoch DN 50, Dämmschichtdicke 50 mm
Menge: 2,000 St

**1.9.230 Wie vor DN 40, 40 mm**
Leistung wie zuletzt in vollem Wortlaut beschrieben,
jedoch DN 40, Dämmschichtdicke 40 mm
Menge: 2,000 St

**1.9.240 Wie vor DN 32, 30 mm**
Leistung wie zuletzt in vollem Wortlaut beschrieben,
jedoch DN 32, Dämmschichtdicke 30 mm
Menge: 18,000 St

**1.9.250 Wie vor DN 25, 30 mm**
Leistung wie zuletzt in vollem Wortlaut beschrieben,
jedoch DN 25, Dämmschichtdicke 30 mm
Menge: 2,000 St

**1.9.260 Wie vor Motorventil, DN 80, 80 mm**
Leistung wie zuletzt in vollem Wortlaut beschrieben,
jedoch Motorventil DN 80, Dämmschichtdicke 80 mm
Menge: 3,000 St

**1.9.270 Wie vor Dreiwegeventil DN 65, 65 mm**
Leistung wie zuletzt in vollem Wortlaut beschrieben,
jedoch Dreiwegemischer DN 65,
Dämmschichtdicke 65 mm
Menge: 1,000 St

**1.9.280 Wie vor Dreiwegeventil DN 25, 30 mm**
Leistung wie zuletzt in vollem Wortlaut beschrieben,
jedoch Dreiwegemischer DN 25,
Dämmschichtdicke 30 mm
Menge: 4,000 St

**1.9.290 Wie vor Ventil DN 25, 30 mm**
Leistung wie zuletzt in vollem Wortlaut beschrieben,
jedoch 'Venitl DN 25, Dämmschichtdicke 30 mm'(21).
Menge: 2,000 St

**1.9.300 Wie vor Schmutzfänger DN 80, 80 mm**
Leistung wie zuletzt in vollem Wortlaut beschrieben,
jedoch Schmutzfänger DN 80,
Dämmschichtdicke 80 mm
Menge: 1,000 St

**1.9.310 Wie vor Schmutzfänger DN 32, 30 mm**
Leistung wie zuletzt in vollem Wortlaut beschrieben,
jedoch Schmutzfänger DN 32, Dämmschichtdicke 30 mm
Menge: 4,000 St

**1.9.320 Wie vor Rückschlagklappe DN 80, 80 mm**
Leistung wie zuletzt in vollem Wortlaut beschrieben,
jedoch Rückschlagklappe DN 80, Dämmschichtdicke 80 mm
Menge: 1,000 St

**1.9.330 Wie vor Rückschlagklappe DN 32, 30 mm**
Leistung wie zuletzt in vollem Wortlaut beschrieben,
jedoch Rückschlagklappe DN 32, Dämmschichtdicke 30 mm
Menge: 4,000 St

**1.9.340 Zulage zur Dämmung an Rohrleitungen**
Zulage zur Daemmung an Rohrleitungen
für Übergangsstück bei Verengungen/Erweiterungen der
Isolierstärke. Umfang der Ummantelung 300 bis 600 mm.
Menge: 6,000 St

**1.9.350 Zulage zur Dämmung an Rohrleitungen**
Zulage zur Daemmung an Rohrleitungen
für Übergangsstück bei Verengungen/Erweiterungen der
Isolierstärke. Umfang der Ummantelung bis 300 mm.
Menge: 10,000 St

**1.9.360 Ausschnitt, L/D bis 100 mm**
Ausschnitt
in der Ummantelung der Rohrleitungen
der Position 'Technische Einrichtungen
wie Thermometer, Manometer, Fühler'(31),
groesste Laenge oder groesster Durchmesser
bis 100 mm.
Menge: 36,000 St

**1.9.370 Brandschutz-Rohrdurchführung DN 100**
Brandschutz-Rohrdurchführung
Hersteller/Typ

................................................................................
(angebotenes Fabrikat)
mit allgemeinem bauaufsichtlichen Prüfzeugnis aus Mineralfaser-Dämmschalen,
zur Durchführung nichtbrennbarer
Medienrohre, Baustoffklasse A nach DIN
4102 durch Decke aus 'Stahlbeton ',
Dicke der Decke bis 300  mm,
Feuerwiderstandsklasse DIN 4102, R '90 ',
für Medienrohr DN 100 Nennweite,
Dämmstärke 71 mm
max. Mediumtemperatur '90 'Grad C,
Einbau nach Herstellerangabe,
einsch. Verschließen des Ringspaltes mit
Brandschutzmörtel
Menge: 2,000 St

**1.9.380 Wie vor DN 80**
Leistung wie zuletzt in vollem Wortlaut beschrieben,
jedoch DN 80, Dämmstärke 65 mm
Menge: 2,000 St

**1.9.390 Wie vor DN 65**
Leistung wie zuletzt in vollem Wortlaut beschrieben,
jedoch DN 65, Dämmstärke 52 mm
Menge: 2,000 St

**1.9.400 Wie vor DN 50**
Leistung wie zuletzt in vollem Wortlaut beschrieben,
jedoch DN 50, Dämmstärke 35 mm
Menge: 2,000 St

**1.9.410 Wie vor DN 40**
Leistung wie zuletzt in vollem Wortlaut beschrieben,
jedoch DN 40, Dämmstärke 26 mm
Menge: 2,000 St

**1.9.420 Wie vor DN 32**
Leistung wie zuletzt in vollem Wortlaut beschrieben,
jedoch DN 32, Dämmstärke 19 mm
Menge: 8,000 St

**1.9.430 Wie vor bis DN 25**
Leistung wie zuletzt in vollem Wortlaut beschrieben,
jedoch bis DN 25
bis Dämmstärke 23 mm
Menge: 6,000 St

#### 1.10 Bewässerung und Zubehör

*Hinweis: Hinweis*
Rohrleitungssystem in den Abmessungen d = 12 bis 108 mm aus nichtrostendem Cr-Mo-Ti-Stahl, Werkstoff Nr.: 1.4521 nach DIN EN 10088 und Cr-Ni-Mo-Stahl, Werkstoff Nr.: 1.4401 nach DIN EN 10088,
mit Systemprüfzeichen vom DVGW,
für Trinkwasserinstallationssysteme nach DIN 1988, geprüft nach DVGW Arbeitsblatt W 534: Ausgabe Mai 2004 mit dem Nachweis der Zwangsundichtigkeit in unverpresstem Zustand, herstellen mit Systemkomponenten:
Edelstahl Systemrohre 1.4521 (Cr-Mo-Ti-Stahl), d = 12 bis 54 mm geprüft nach DVGW Arbeitsblatt GW 541 und Werksnorm, titanstabilisierte Legierung, biegbar und Rohrenden hygienisch verschlossen, Rohrlänge 6 m. Edelstahl Systemrohre 1.4401 (Cr-Ni-Mo-Stahl), d = 76,1 bis 108 mm, geprüft nach DVGW Arbeitsblatt GW 541 und Werksnorm, erhöhter Molybdängehalt von mindestens 2,2%, mit zusätzlich innen geglätteter Schweißnaht, lösungsgeglüht und blankgeglüht zur Erhöhung der Korrosionssicherheit, frei von lackbenetzungsstörenden Substanzen (LABS-frei bzw. silikonfrei), biegbar, Rohrenden hygienisch verschlossen, Rohrlänge 6 m. Edelstahl Pressfittings d = 12 bis 54 mm aus Cr-Ni-Mo-Stahl, Werkstoff Nr.: 1.4401 mit Pressindikator, hygieneunterstützendem Verschlussstopfen und Konturdichtringen aus Butylkautschuk (CIIR), schwarz. Der Dichtring erfüllt alle Hygieneanforderungen wie z. B. KTW-Empfehlung BGA und DVGW W 270. Die Fittings sind zur Verbesserung der Korrosionsbeständigkeit lösungsgeglüht und blankgeglüht. Edelstahl Pressfittings d = 76,1 bis 108 mm aus Cr-Ni-Mo-Stahl, Werkstoff Nr.: 1.4401 mit Pressindikator, hygieneunterstützendem Verschlussstopfen und Rundschnurdichtring aus Butylkautschuk (CIIR), schwarz. Der Dichtring erfüllt alle Hygieneanforderungen wie z. B. KTW-Empfehlung BGA und DVGW W 270. Die Fittings sind zur Verbesserung der Korrosionsbeständigkeit lösungsgeglüht und blankgeglüht. Die Rohre und Fittings und Dichtungen sind zugelassen für die Desinfektion von Trinkwasser lt. §11 Trinkwasserverordnung 2001, gemäß der Liste der Aufbereitungsstoffe und Desinfektionsverfahren nach §11 der Trinkwasserverordnung 2001.

Die Verarbeitung und Verlegung ist nach DIN 1988, den herstellerspezifischen Vorschriften sowie der Einhaltung einschlägiger Normen durchzuführen. Die herstellerspezifischen Eigenschaften sind durch einen Nachweis zu bestätigen. Dichtheitsprüfung und Spülen nach DIN 1988 oder ZVSHK- Merkblatt.

**1.10.10 Rohrleitung, 35 mm x 1,2 mm**
Rohrleitung aus Rohren aus nichtrostendem Stahl
Hersteller/Typ

'............................................................................'
(angebotenes Fabrikat)
Werkstoff-Nr 1.4521
nach DVGW W 541, geschweißt,
für Trinkwasser, mit Eignungsnachweis gemäß DIN 1988,
Außendurchmesser x Wanddicke 35 mm x 1,2 mm,
verbinden durch Preßfittings mit DVGW-Registrierung,
aus nichtrostendem Stahl, nickelfrei
verlegen in Gebäuden,
Form-, Verbindungsstücke Festpunkte, Rohrschlitten mit Schellen, Führungs- und Tragkonstruktionen werden gesondert vergütet.
Einschl. Rohrbefestigungen, körperschallgedämmt
DIN 4109.
Menge: 1,000 m

**1.10.20 Leistung wie zuletzt in vollem Wortlaut Rohr 28,0 x 1,2 mm**
Leistung wie zuletzt in vollem Wortlaut beschrieben,
jedoch Rohr 28 x 1,2 mm
Menge: 5,000 m

**1.10.30 Leistung wie zuletzt in vollem Wortlaut Rohr 22 x 1,2 mm**
Leistung wie zuletzt in vollem Wortlaut beschrieben,
jedoch Rohr 22 x 1,2 mm
Menge: 10,000 m

**1.10.40 Leistung wie zuletzt in vollem Wortlaut Rohr 18 x 1,0 mm**
Leistung wie zuletzt in vollem Wortlaut beschrieben,
jedoch Rohr 18 x 1,0 mm
Menge: 5,000 m

**1.10.50 Leistung wie zuletzt in vollem Wortlaut Rohr 15 x 1,0 mm**
Leistung wie zuletzt in vollem Wortlaut beschrieben,
jedoch Rohr 15 x 1,0 mm
Menge: 20,000 m

**1.10.60 Bogen 35 mm**
Bogen
in den erforderlichen Winkelgraden,
aus Edelstahl mit SC-Contur,
35 mm
Menge: 2,000 St

**1.10.70 Bogen 28 mm**
Bogen wie vor, jedoch
28 mm
Menge: 5,000 St

**1.10.80 Bogen 22 mm**
Bogen wie vor, jedoch
22 mm
Menge: 10,000 St

**1.10.90 Bogen 18 mm**
Bogen wie vor, jedoch
18 mm
Menge: 5,000 St

**1.10.100 Bogen 15 mm**
Bogen wie vor, jedoch
15 mm
Menge: 20,000 St

**1.10.110 T-Stück 35 mm**
T-Stück
mit den erforderlichen Reduzierungen,
aus Edelstahl mit SC-Contur,
35 mm
Menge: 1,000 St

**1.10.120 T-Stück 28 mm**
T-Stück wie vor, jedoch
28 mm
Menge: 2,000 St

**1.10.130 T-Stück 22 mm**
T-Stück wie vor, jedoch
22 mm
Menge: 2,000 St

**1.10.140 T-Stück 18 mm**
T-Stück wie vor, jedoch
18 mm
Menge: 1,000 St

**1.10.150 T-Stück 15 mm**
T-Stück wie vor, jedoch
15 mm
Menge: 4,000 St

**1.10.160 Muffe 35 mm**
Muffe
aus Edelstahl mit SC-Contur,
35 mm
Menge: 1,000 St

**1.10.170 Muffe 28 mm**
Muffe wie vor, jedoch
28 mm
Menge: 2,000 St

**1.10.180 Muffe 22 mm**
Muffe wie vor, jedoch
22 mm
Menge: 2,000 St

**1.10.190 Muffe 18 mm**
Muffe wie vor, jedoch
18 mm
Menge: 1,000 St

**1.10.200 Muffe 15 mm**
Muffe wie vor, jedoch
15 mm
Menge: 4,000 St

**1.10.210 Reduzierung 35 mm**
Reduzierung
aus Edelstahl mit SC-Contur,
35 mm
Menge: 1,000 St

**1.10.220 Reduzierung 28 mm**
Reduzierung wie vor, jedoch
28 mm
Menge: 2,000 St

**1.10.230 Reduzierung 22 mm**
Reduzierung wie vor, jedoch
22 mm
Menge: 2,000 St

**1.10.240 Reduzierung 18 mm**
Reduzierung wie vor, jedoch
18 mm
Menge: 1,000 St

**1.10.250 Übergangsstück 35 mm**
Übergangsstück
aus Edelstahl mit SC-Contur,
35 mm
Menge: 1,000 St

**1.10.260 Übergangsstück 28 mm**
Übergangsstück wie vor, jedoch
28 mm
Menge: 2,000 St

**1.10.270 Übergangsstück 22 mm**
Übergangsstück wie vor, jedoch
22 mm
Menge: 2,000 St

**1.10.280 Übergangsstück 18 mm**
Übergangsstück wie vor, jedoch
18 mm
Menge: 1,000 St

**1.10.290 Übergangsstück 15 mm**
Übergangsstück wie vor, jedoch
15 mm
Menge: 2,000 St

**1.10.300 Rückschlagventil, PN 16, 1 1/4**
Rückschlagventil,
Hersteller/Typ

'............................................................................'
(angebotenes Fabrikat)
für Trinkwasserleitung, mit Eignungsnachweis
gemäß DIN 1988,
Anschluß DIN 3546, PN 16,
beiderseits Preßverbinder,
für waagerechten oder senkrechten Einbau,
in Schrägsitzform,
Gehäuse aus Rotguß,
Dichtung EPDM,
R/Rp 11/4"
mit Dämmschale
Menge: 1,000 St

**1.10.310 Wie vor, jedoch 1 "**
Leistung wie zuletzt in vollem Wortlaut beschrieben,
jedoch R 1 "
Menge: 1,000 St

**1.10.320 Wie vor, jedoch 3/4"**
Leistung wie zuletzt in vollem Wortlaut beschrieben,
jedoch R 3/4 "
Menge: 1,000 St

**1.10.330 Wie vor, jedoch 1/2"**
Leistung wie zuletzt in vollem Wortlaut beschrieben,
jedoch R1/2"
Menge: 1,000 St

**1.10.340 Absperrventil, 1 1/4"**
Absperrventil mit Schallschutzprüfzeichen
gemäß DIN 4109 Gruppe I,
Hersteller/Typ

'............................................................................'
(angebotenes Fabrikat)
für Trinkwasserleitung, mit Eignungsnachweis
gemäß DIN 1988,
Gehäuse und Oberteil aus nichtrostendem Stahl,
Schrägsitzform,
beiderseits Preßverbinder,
mit wartungsfreier Spindelabdichtung,
Kegeldichtung aus EPDM,
PN 16, mit Handrad,
Rp 1 1/4"
einschl. Entleerung,
mit Dämmschale
Menge: 1,000 St

**1.10.350 Wie vor, jedoch 1 "**
Leistung wie zuletzt in vollem Wortlaut beschrieben,
jedoch R 1 "
Menge: 1,000 St

**1.10.360 Wie vor, jedoch 3/4 "**
Leistung wie zuletzt in vollem Wortlaut beschrieben,
jedoch R 3/4 "
Menge: 1,000 St

**1.10.370 Wie vor, jedoch 1/2 "**
Leistung wie zuletzt in vollem Wortlaut beschrieben,
jedoch 'R 1/2"'(21).
Menge: 1,000 St

**1.10.380 Probenahmeventil 3/8"**
Probenahmeventil
Hersteller/Typ

'............................................................................'
(angebotenes Fabrikat)
zur Probenahme von Trinkwasser zur Bestimmung mikrobiologischer und chemischer Parameter nach TrinkwVO in Kalt - und Warmwasserinstallationssystemen, bestehend aus Rotguss im mediumberührten
Bereich, absperrbar mittels beiliegendem Inbusschlüssel SW 5, Rotguss-Ventilkörper 360° drehbar, mit abflammbarem und drehbarem Edelstahl- Auslaufbogen,
DN 10 ( G 3/8")
Menge: 3,000 St

**1.10.390 Bezeichnungsschild,H 52mm B 100mm**
Bezeichnungsschild,
Farbe und Beschriftung nach Angaben des AG,
Beschriftung zweizeilig,
Schild aus Schicht-Pressstoff, mit Kunststoffabdeckung,
mit eingesteckten Schriftleisten,
Hoehe 52 mm,
Breite 100 mm.
Befestigen mit Halter und Spannband.
Befestigungsuntergrund Rohrleitung.
Menge: 4,000 St

**1.10.400 Zeigerthermometer,R 1/2**
Zeigerthermometer,
Hersteller/Typ

'............................................................................'
(angebotenes Fabrikat)
Tauchrohr 'mit Einschraubhülse'(21),
aus Press-Messing,
Unterteil mit festem Einschraubstutzen,
Gewindeanschluss R 1/2,
Tauchrohr-Einbaulaenge 45 mm,
Gehaeuse 'Stahlblech, galv., verzinkt'(41),
Uebersteckring aus Messing, vernickelt,
Gehaeusedurchmesser 100 mm,
Anzeigebereich 0 bis 100 Grad Celsius,
Messgenauigkeit 1 % vom Skalenendwert.
Menge: 2,000 St

**1.10.410 Manometer 0 bis 10 bar**
Manometer
Medium/Temperatur in Grad Celsius 'Wasser 10-60°C'(11),
Hersteller/Typ

'............................................................................'
(angebotenes Fabrikat)
mit Plattenfeder,
mit Markenfeld,
Gehaeuse aus Stahl, lackiert,
Anschlusszapfen radial unten,
Uebersteckring aus Messing, poliert,
Messgenauigkeit 1,6 % vom Skalenendwert,
Gehaeusedurchmesser 100 mm,
Gewindeanschluss R 1/4,
Anzeigebereich 0 bis 10 bar Betriebsueberdruck.
Menge: 1,000 St

**1.10.420 Manometerhahn R 1/2**
Manometerhahn
mit Pruefflansch,
aus Guss-Messing,
PN 16,
Anschluesse Muffe-Muffe,
Anschlussgewinde R 1/2.
Menge: 1,000 St

**1.10.430 Auslaufventil**
Auslaufventil
mit Rueckflussverhinderer und Rohrbeluefter,
entspr. DVGW-Arbeitsblaetter W 376 und 377,
Hersteller/Typ

'............................................................................'
(angebotenes Fabrikat)
mit Pruefzeichen,
DN 15,
aus Messing, verchromt,
Geraeuschverhalten entspr. DIN 4109 Gruppe I,
Oberteil fuer Steckschluesselbetaetigung,
aus Messing, verchromt.
Schlauchverschraubung R 1/2.
Menge: 2,000 St

**1.10.440 Anschluss vorhandene Rohrleitungen DN 32**
Anschluss herstellen
an vorhandene Rohrleitungen
aus verz. Stahlrohr
aus Edelstahl
durch Press/Schraubverbindung
mit Vorbereiten der vorhandenen Anschlüße
einschl. Kleinteile, Preß- und Dichtungsmaterial
DN 32
Menge: 1,000 St

**1.10.450 Wie vor jedoch DN 25**
Leistung wie zuletzt in vollem Wortlaut beschrieben,
jedoch DN 25
Menge: 1,000 St

**1.10.460 Wie vor jedoch DN 20**
Leistung wie zuletzt in vollem Wortlaut beschrieben,
jedoch DN 20
Menge: 1,000 St

**1.10.470 Wie vor jedoch DN 15**
Leistung wie zuletzt in vollem Wortlaut beschrieben,
jedoch DN 15
Menge: 1,000 St

**1.10.480 Nachspuelen Trinkw.Leitung DN 15 - DN 32**
Nachspuelen
der Rohrleitungen fuer Trinkwasser,
entsprechend DIN 1988,
der gesamten Anlage mit Spülkompressor
Inbetriebnahme in Teilstrecken
Laenge/Anzahl nach Örlichkeit
100 lfdm Rohr DN 15 - DN 32
Menge: 1,000 St

#### 1.11 Wärmedämmung Bewässerung

*Hinweis: Die Versorgungsltg. bis 2,5 m*
Die Versorgungsleitungen bis zu einer Montagehöhe von 2,5 m erhalten eine Wärmedämmung mit Blech- Ummantelung.

**1.11.10 Rohrdaemmung, 33,7 bis 42,4 mm, aus:**
*** Leitbeschreibung
Waermedaemmung DIN 4140 Teil 1 an Rohrleitungen,
Daemmung aus nichtbrennbaren Stoffen
DIN 4102 Teil 1 Baustoffklasse A,
in Gebaeuden,
Hoehe der Rohre ueber Standflaeche bis 3,5 m,
Rohraussendurchmesser über 33,7 bis 42,4 mm,
Rohr aus Edelstahl/ Verbundrohr/  Kupferrohr
Rohrleitungen gebuendelt, Daemmung einzeln.
Die Daemmung besteht aus:
Menge: 1,000 m
*Unterbeschreibung 1 Min.fasermatten D 30mm*
Mineralfasermatten,
Waermeleitfaehigkeit 0,035 W (m x k),
bei einer Mitteltemperatur von 10 Grad Celsius.
mit Draht aufbinden,
Daemmschicht 30 mm dick.
Menge: 1,00 m
*Unterbeschreibung 2 Ummantelung, aus Blech*
Ummantelung
aus Blech nach DIN 17 162 Teil 1 Rohrleitungen
0,6 mm dick, 'mit Klemmverschlüssen' oder durch Nieten/Schrauben montieren.
Menge: 1,00 m

**1.11.20 Wie vor Außendurchmesser 26,9 bis 33,7 mm**
Leistung wie zuletzt in vollem Wortlaut beschrieben,
jedoch Außendurchmesser 26,9 bis 33,7 mm,
Dämmschichtdicke 30 mm
Menge: 5,000 m

**1.11.30 Wie vor Außendurchmesser 17,2 bis 26,9 mm**
Leistung wie zuletzt in vollem Wortlaut beschrieben,
jedoch Außendurchmesser 17,2 bis 26,9 mm,
Dämmschichtdicke 30 mm
Menge: 5,000 m

**1.11.40 Wie vor Außendurchmesser bis 17,2 mm**
Leistung wie zuletzt in vollem Wortlaut beschrieben,
jedoch Außendurchmesser bis 17,2 mm,
Dämmschichtdicke 30 mm
Menge: 10,000 m

*Hinweis: Die Versorgungsltg. über 2,5 m*
Die Versorgungsleitungen über 2,5 m
erhalten eine Wärmedämmung mit Alu- Grobkorn- Ummantelung.

**1.11.50 Rohrdaemmung, 33,7 bis 42,4 mm, aus:**
*** Leitbeschreibung
Waermedaemmung DIN 4140 Teil 1 an Rohrleitungen,
Daemmung aus nichtbrennbaren Stoffen
DIN 4102 Teil 1 Baustoffklasse A,
in Gebaeuden,
Hoehe der Rohre ueber Standflaeche bis 3,5 m,
Rohraussendurchmesser 'über 33,7 bis 42,4 mm,
Rohr aus Edelstahl/ Verbundrohr/  Kupferrohr
Rohrleitungen gebuendelt, Daemmung einzeln.
Die Daemmung besteht aus:
Menge: 1,000 m
*Unterbeschreibung 1 Min.fasermatten D 30mm*
Mineralfasermatten,
Waermeleitfaehigkeit 0,035 W (m x k),
bei einer Mitteltemperatur von 10 Grad Celsius.
mit Draht aufbinden,
Daemmschicht 30 mm dick.
Menge: 1,00 m
*Unterbeschreibung 2 Ummantelung, Alu- Grobkorn*
Ummantelung aus Alu- Grobkorn,
Überlappungen mit Alu-Klebeband abdichten
Menge: 1,00 m

**1.11.60 Wie vor Außendurchmesser 26,9 bis 33,7 mm**
Leistung wie zuletzt in vollem Wortlaut beschrieben,
jedoch Außendurchmesser 26,9 bis 33,7 mm,
Dämmschichtdicke 30 mm
Menge: 2,000 m

**1.11.70 Wie vor Außendurchmesser 17,2 bis 26,9 mm**
Leistung wie zuletzt in vollem Wortlaut beschrieben,
jedoch Außendurchmesser 17,2 bis 26,9 mm,
Dämmschichtdicke 30 mm
Menge: 5,000 m

**1.11.80 Wie vor Außendurchmesser bis 17,2 mm**
Leistung wie zuletzt in vollem Wortlaut beschrieben,
jedoch Außendurchmesser bis 17,2 mm,
Dämmschichtdicke 30 mm
Menge: 5,000 m

*Hinweis: Die Versorgungsltg. im Montageschächten*
Versorgungsleitungen in Montageschächten,
erhalten eine Wärmedämmung, alukaschiert

**1.11.90 Rohrdaemmung, '33,7 bis 42,4 mm', aus:**
*** Leitbeschreibung
Waermedaemmung DIN 4140 Teil 1 an Rohrleitungen,
Daemmung aus nichtbrennbaren Stoffen
DIN 4102 Teil 1 Baustoffklasse A,
in Gebaeuden,
Hoehe der Rohre ueber Standflaeche bis 3,5 m,
Rohraussendurchmesser über 33,7 bis 42,4 mm
Rohr aus Edelstahl/ Verbundrohr/  Kupferrohr
Rohrleitungen gebuendelt, Daemmung einzeln.
Die Daemmung besteht aus:
Menge: 1,000 m
*Unterbeschreibung 1 Min.fasermatten D 30mm*
Mineralfasermatten,
Waermeleitfaehigkeit 0,035 W/(m x k)
bei einer Mitteltemperatur von 10 Grad Celsius.
mit Aluminiumfolie kaschiert,
mit Draht aufbinden, Daemmschicht 30 mm dick.
Menge: 1,00 m

**1.11.100 Wie vor Außendurchmesser 26,9 bis 33,7 mm**
Leistung wie zuletzt in vollem Wortlaut beschrieben,
jedoch Außendurchmesser 26,9 bis 33,7 mm
Dämmschichtdicke 30 mm
Menge: 5,000 m

**1.11.110 Wie vor Außendurchmesser 17,2 bis 26,9 mm**
Leistung wie zuletzt in vollem Wortlaut beschrieben,
jedoch Außendurchmesser 17,2 bis 26,9 mm,
Dämmschichtdicke 30 mm
Menge: 5,000 m

**1.11.120 Wie vor Außendurchmesser bis 17,2 mm**
Leistung wie zuletzt in vollem Wortlaut beschrieben,
jedoch Außendurchmesser bis 17,2 mm,
Dämmschichtdicke 30 mm
Menge: 10,000 m

**1.11.130 Brandschutz-Rohrdurchführung DN 32**
Rohrabschottung R 90
Hersteller/ Typ

...............................................................................
(angebotenes Fabrikat)
zur Montage in Wand / Decke
für Kupfer- Bewässerungsleitung
Die Rohrabschottung verhindert für 90 Minuten
einen Übertrag von Feuer und Rauch.
Hierzu ist eine Schale mit einer Gesamtlänge
von 1000 mm mittig in die Bautteillaibung
einzubringen. Die Schale ist  entweder formschlüssig
 in eine Kernbohrung  einzupressen oder bei verbleibenden Restfugen mit Mörtel (MG II, IIa, III) vollständig einzumörteln.
Bei leichten Trennwänden muss die verbleibende
Öffnung mit Spachtelmasse vollständig verschlossen
werden. Die Befestigung auf dem Rohr erfolgt mittels
verzinktem Bindedraht mit 6 Wickelungen pro lfm.
Die ordnungsgemäße Ausführung ist vom
Unternehmer nach Abschluß der Arbeiten durch eine
Übereinstimmungserklärung zu bescheinigen.
Länge der Schale:  1000 mm
Baustoffklasse:  nichtbrennbar nach DIN 4102 Teil 1
Schmelzpunkt:  > 1000 ° C
Rohdichte:  > 150 kg/m³
DN:  32
Menge: 1,000 St

**1.11.140 Wie vor DN 25**
Leistung wie zuletzt in vollem Wortlaut beschrieben,
jedoch DN 25, bis Dämmstärke 25 mm
Menge: 1,000 St

**1.11.150 Wie vor DN 20**
Leistung wie zuletzt in vollem Wortlaut beschrieben,
jedoch DN 20, bis Dämmstärke 25 mm
Menge: 2,000 St

**1.11.160 Wie vor DN 15/10**
Leistung wie zuletzt in vollem Wortlaut beschrieben,
jedoch DN 15/10, bis Dämmstärke 25 mm
Menge: 2,000 St

#### 1.12 Heizkörper und Zubehör

**1.12.10 Heizwand 630/2200/122, fertiglackiert**
Heizwand liefern (ohne Montage),
Waermeleistung geprueft DIN 4704,
fuer Heizmedium Heizwasser,
Hersteller/Typ

'............................................................................'
(angebotenes Fabrikat)
max. Betriebstemperatur 110 Grad Celsius,
max. Betriebsueberdruck 4 bar,
mit beidseitig glatter Oberflaeche,
2- reihig mit Abdeckgitter und Seitenverkleidung,
mit zwei Konvektionsschachtreihen,
Bauhoehe 630 mm
Bautiefe 122 mm
Baulänge 2.200 mm
mit 4 Anschluessen, R 1/2"
fertiglackiert DIN 18 363 (Fertigheizkoerper),
Farbton RAL ähnlich RAL 9001
mit Befestigungslaschen und Wandkonsolen aushubsicher,
gemäß Anforderungen der VDI 6036, Klasse III
Menge: 3,000 St

**1.12.20 Heizwand 840/2200/122, fertiglackiert**
Heizwand liefern (ohne Montage),
wie vor, jedoch
Bauhoehe  840 mm
Bautiefe  122 mm
Baulänge  2.200 mm
mit 4 Anschluessen, R 1/2"
fertiglackiert DIN 18 363 (Fertigheizkoerper),
Farbton RAL ähnlich RAL 9001
mit Befestigungslaschen und Wandkonsolen aushubsicher,
gemäß Anforderungen der VDI 6036, Klasse III
Menge: 2,000 St

**1.12.30 Thermostat-Ventilunterteil DN 15**
Thermostat-Ventilunterteil
Hersteller/Typ

'............................................................................'
(angebotenes Fabrikat)
mit "automatischer Durchflussregelung".
geprüft nach DIN EN 215.
Gehäuse aus korrosionsbeständigem,
entzinkungsfreiem Rotguss, vernickelt.
Mit Niro-Stahlspindel und doppelter
O-Ring-Abdichtung. Der Durchfluss ist
von 10 bis 150 l/h stufenlos  einstellbar.
Der eingestellte Durchfluss wird nicht
überschritten. Das Ventil regelt den
Durchfluss unabhängig vom
Differenzdruck. Voreinstellung mit
Einstellschlüssel oder Maulschlüssel
SW 11. Die Einstellwerte sind
stirnseitig und seitlich ablesbar.
Das komplette Thermostat-Oberteil kann
mit einem Montagegerät ohne Entleeren
der Anlage ausgewechselt  werden.
Min. Differenzdruck 10-100 l/h:  10 kPa
Min. Differenzdruck 100-150 l/h:  15 kPa
Max. Differenzdruck  60 kPA.
Nennweite:  DN 15 (1/2")
Ausführung:  Durchgang

einschl. Einbau in vorhandene Stahlrohrleitung,
mit Auftrennen der Rohrleitung, Übergänge und betriebsfertige Installation
Menge: 5,000 St

**1.12.40 Thermostatkopf, Behördenmodell**
Thermostatkopf, Behördenmodell
Hersteller/Typ

'............................................................................'
(angebotenes Fabrikat)
Gesichertes Behordenmodell. flussigkeitsgefullter Thermostat. hohe stellkraft, geringste hysterese,
optimale schlieszeit. stabiles regelverhalten auch bei kleinen auslegungsregeldifferenzen (<1 K).
entspr. eneV bzw. DIN V 4701-10. stufenlose Temperatureinstellung durch spezialschlussel ohne
abnehmen der schutzhaube. schutzhaube endlos drehbar. Diebstahlsicher. Biegefestigkeit des
Thermostat-Kopfes min. 1000 N. schutzhaube weis raL 9016. Geeignet fur die montage auf alle
heImeIer Thermostat-Ventilunterteile und an Ventilheizkorper mit Thermostat-oberteil m 30 x 1,5.
siehe auch prospekt „montage- und Bedienungsanleitung“. sonderausfuhrungen auf Anfrage.
Sollwertbereich  8 °C bis 26 °C
Uberhubsicherung.
Merkzahl  1 bis 5.
Frostschutzsicherung  8 °C.
max. fuhlertemperatur  50 °C
Hysterese  0,2 K.
Wassertemperatureinfluss  0,9 K.
Differenzdruckeinfluss  0,3 K.
Schlieszeit  24 min.
Menge: 5,000 St

**1.12.50 Regulier- und Fussventil DN 15**
Regulier- und Fussventil
Hersteller/Typ

'............................................................................'
(angebotenes Fabrikat)
als Heizkoerperverschraubung,
Durchgangsform,
aus Rotguss,
mit Gewindeanschluss,
entleerbar, ohne Beeinflussung der Voreinstellung,
voreinstell- und absperrbar,
DN 15
Menge: 5,000 St

**1.12.60 Heizkoerperentlueftung fuer Warmwasser, R 1/2**
Heizkoerperentlueftung fuer Warmwasser
bis max. 110 Grad Celsius,
als Entlueftungsstopfen,
aus Messing, R 1/2.
Menge: 5,000 St

**1.12.70 Blindstopfen für Plattenheizkörper**
Blindstopfen für Heizkörper
Messing vernickelt, R 1/2"
Menge: 5,000 St

**1.12.80 Steckschluessel**
Steckschluessel
fuer Heizkoerperentlueftungsventile.
Menge: 2,000 St

**1.12.90 Plattenheizkoerper aufstellen**
Plattenheizkoerper
aufstellen und anschliessen.
Menge: 5,000 St

**1.12.100 Ein-u.Ausbauen**
Einmaliges Ausbauen und Wiedereinbauen von
vorhandenen Konvektoren, DIN-Gussradiatoren, Kompakt-Heizkörpern, ausserhalb der Ausfuehrungszeit,
einschl. Schuetzen der Anschluesse von Heizkoerpern und
Rohren gegen Verschmutzung sowie Erneuerung der
Anschlussdichtungen,
in Gruppen ueber 10 bis 20 Heizkoerpern.
einschl. Entleeren und Füllen der Anlage
in Abstimmung mit der Bauleitung vor Ort.
Menge: 5,000 St

#### 1.13 Demontagearbeiten

**1.13.10 Demontage von Rohrleitungen DN 100**
Demontage
von Rohrleitungen einschl. der Befestigungen,
Form- und Verbindungsstuecke,
in Heizzentralen,
Rohre aus Stahl, schwarz,
DN 100 einschl. Isolierung
einschl. Abtransport und fachgerechter Entsorgung
Menge: 20,000 m

**1.13.20 Wie vor DN 80**
Leistung wie zuletzt in vollem Wortlaut beschrieben,
jedoch DN 80
Menge: 10,000 m

**1.13.30 Wie vor DN 65/50**
Leistung wie zuletzt in vollem Wortlaut beschrieben,
jedoch DN 65/50
Menge: 30,000 m

**1.13.40 Wie vor DN 40/32**
Leistung wie zuletzt in vollem Wortlaut beschrieben,
jedoch DN 40/32
Menge: 30,000 m

**1.13.50 Wie vor bis DN 25**
Leistung wie zuletzt in vollem Wortlaut beschrieben,
jedoch bis DN 25
Menge: 20,000 m

**1.13.60 Demontage Wärmeverteiler/ -sammler**
Demontage
Demontage Wärmeverteiler/ -sammler
in Heizzentralen, 5 Heizkreise
Länge ca. 3.500 mm, einschl. Isolierung
einschl. 'Abtransport und fachgerechter Entsorgung
Menge: 1,000 St

**1.13.70 Demontage eines Ausdehnungsgefäßes**
Demontage eines Ausdehnungsgefäßes
Abmessungen ca. D= 600 mm, H= 1.000 mm
einschl. Abtransport und fachgerechter Entsorgung.
Menge: 2,000 St

**1.13.80 Demontage von Armaturen DN 100/ DN 80**
Demontage
von Armaturen mit Flanschanschluss,
in Heizzentralen,
DN 100/DN 80 einschl. Isolierung
einschl. Abtransport und fachgerechter Entsorgung
Menge: 8,000 St

**1.13.90 Wie vor DN 65/DN 50**
Leistung wie zuletzt in vollem Wortlaut beschrieben,
jedoch DN 65/ DN 50
Menge: 2,000 St

**1.13.100 Wie vor 'DN 40/DN 32**
Leistung wie zuletzt in vollem Wortlaut beschrieben,
jedoch DN 40/ DN 32
Menge: 8,000 St

**1.13.110 Wie vor DN 25 - DN 15**
Leistung wie zuletzt in vollem Wortlaut beschrieben,
jedoch DN 25 - DN 15
Menge: 8,000 St

**1.13.120 Demontage von Pumpen, DN 80 - 50**
Demontage
von Pumpen mit Flanschen
in Heizzentralen,
DN 80 - 50
einschl. Abtransport und fachgerechter Entsorgung
Menge: 3,000 St

**1.13.130 Demontage von Pumpen, DN 40 - 20**
Demontage
von Pumpen mit Flanschen
in Heizzentralen,
DN 40 - 20
einschl. Abtransport und fachgerechter Entsorgung
Menge: 4,000 St

**1.13.140 Demontage Lufterhitzer**
Demontage und Entsorgung Lufterhitzer
in Werkstatt, einschl. Ventile
Abmessungen ca. BxHxT in mm 800x800x400
mit Trennen der Heizleitungen
Demontagehöhe: bis 4,5 m
einschl. Abtransport und fachgerechter Entsorgung
Menge: 3,000 St

**1.13.150 Demontage Stahlkonstruktion**
Demontage Stahlkonstruktion
aus verz. Stahl
einschl. fachgerechter Entsorgung
Menge: 150,000 kg

**1.13.160 Demontage von Elektroleitungen**
300 lfdm
Demontage von Elektroleitungen
von 5 x 2,5 bis 3 x 1,5 mm2
einschl. der vorhandenen Schalter,
Leerrohre sowie fachgerechter Entsorgung.
Menge: 1,000 psch

**1.13.170 Demontage von Regel- und Steuereinrichtungen**
Demontage von Regel- und Steuereinrichtungen
Schaltfeldgröße in mm:
Breite:  800 mm
Höhe:  1.200 mm
Tiefe:  400 mm
einschl. fachgerechter Entsorgung
Menge: 1,000 psch

#### 1.14 Stundenlohnarbeiten

**1.14.10 Stunden-Verrechnungssätze Obermonteur**
Die vereinbarten Verrechnungssätze gelten unabhängig von der Anzahl der abgerechneten Stunden.
Tarifliche Zuschläge für Überstunden (Mehrarbeit),
Nacht-, Sonntags- und Feiertagsarbeit sowie Erschwernisvergütung sind in den vereinbarten Verrechnungssätzen nicht enthalten, sondern können nur in Rechnung gestellt werden, wenn der Auftraggeber diese Leistungen anordnet. Sie sind gesondert nachzuweisen. Auf die Mehrarbeits- und Erschwernis- zuschläge werden nur Lohn- und Gehaltszusatzkosten vergütet. Auf die nachgewiesenen Zuschläge für
Nachtarbeit bis 25 v.H.
Sonntagsarbeit bis 50 v.H.
Feiertagsarbeit bis 125 v.H:
Arbeit am 24 Dezember ab
14 Uhr,25. und 26. Dezember sowie am
1. Mai bis 150 v.H.
wird nur der Beitrag zur Berufsgenossenschaft vergütet.
Soweit nachweislich höhere Sätze gezahlt werden, werden auf die Beiträge, soweit sie die vorgenannten v.-H.- Sätze übersteigen, Zuschläge für Lohn- und Gehalts- zusatzkosten gezahlt. Die vereinbarten Zuschläge auf Stoffe und Gerätekosten sowie Nachunternehmerleistungen gelten unabhängig von der Höhe der tatsächlich abgerechneten Kosten. § 2 Nr. 3 VOB/B gilt für angehängte Stundenlohnarbeiten nicht.

Anmerkung: Zu den Lohn- und Gehaltszusatzkosten gehören:
1.) Soziallöhne
     - Feiertagsbezahlung
     - Tarifliche und gesetzliche Ausfalltage
     - Lohnfortzahlung im Krankheitsfall
     - 13. Monatsgehalt
     - Urlaubsentgeld und zusätzlich Urlaubsgeld
2.) Gesetzliche und tarifliche Sozialkosten
     - Beiträge an die tariflichen Sozialkassen
     - Rentenversicherung
     - Arbeitslosenversicherung
     - Krankenversicherung
     - Pflegeversicherung
     - Schwerbehindertenausgleichsabgabe
     - Arbeitssicherheitsgesetz, Unfallverhütungvorschriften, Arbeitsschutz
3.) Lohnbezogene Kosten
     - Haftpflichtversicherung
     - Beträge zu Berufsverbänden

Stunden eines Obermonteurs
Menge: 10,000 h

**1.14.20 Verrechnungssatz wie vor, jedoch Stunden eines Monteurs**
Menge: 15,000 h

**1.14.30 Verrechnungssatz wie vor, jedoch Stunden eines Helfers**
Menge: 15,000 h

#### 1.15 Sonstiges

**1.15.10 Kernbohrung Decke/ Wand, Durchmesser über 160 - 250 mm T 25-30cm**
Kernbohrung in der Decke/ Wand aus Stahlbeton,
Bohrdurchmesser über 160 bis 250 mm, Bohrtiefe über 25 bis 30 cm, einschl. Lösen des Bohrkerns aus dem Gefüge und Lagerung des anfallenden Kerns im Behälter des AN und Entsorgung des Bauschutts.
Bohrstellenhöhe bis 3,5 m über der Standebene.
Menge: 2,000 St

**1.15.20 Kernbohrung, Durchmesser über 80 bis 160 mm**
wie vor, jedoch
Bohrdurchmesser über 80 bis 160 mm
Menge: 4,000 St

**1.15.30 Kernbohrung, Durchmesser über 40 bis 80 mm**
wie vor, jedoch
Bohrdurchmesser über 40 bis 80 mm
Menge: 4,000 St

**1.15.40 Wanddurchbruch 40/20 cm in Mauerwerk bis 24,0 cm**
Wanddurchbruch 40/20 cm in Mauerwerk bis 24,0 cm,
beidseitig verputzt, nach Anordnung der Bauleitung stemmen, nach Montage der Rohrhülsen ordnungsgemäß verschließen
Menge: 1,000 St

**1.15.50 Wanddurchbruch wie vor, jedoch bis 17,5 cm**
Wanddurchbruch wie vor, jedoch in
Mauerwerk bis 17,5 cm stemmen.
Menge: 1,000 St

**1.15.60 Wanddurchbruch wie vor, jedoch bis 11,5 cm**
Wanddurchbruch wie vor, jedoch in
Mauerwerk bis 11,5 cm stemmen.
Menge: 1,000 St

#### 1.16 Wartungs- und Instandsetzungsarbeiten

**1.16.10 Wartung der Heizungsanlage 'Jährlich'**
Wartung jährlich
der gesamten heizungs- und reglungstechnischen Anlage
über einen Zeitraum von 4 Jahren ab dem Tag der Abnahme
gemäß VDI 3810- Betrieb von heizungstechnischen und brauchwarmwassertechnischen Anlagen
mit:
-  Wartung gemäß Herstellerrichtlinie Gas- Kessel-  Anlage 310 kW
-  Wartung und Funktionsprüfung gemäß  Herstellerrichtlinie Gasgebläsebrenner Klär- und  Flüssiggas
-  Wartung / Funktionskontrolle Wärmeverteilung
-  Funktionsprüfung der Regel,- und Steuergeräte
  Heizung
-  Funktionsprüfung der Warmwasserbereitung
-  Aufstellen und Übergabe eines Protokolls über die  durchgeführten Wartungsarbeiten.
Menge: 4,000 St
